# Herrichten der Liegenschaft NK 4-5
Angebotsaufforderung (GAEB DA XML 3.3, DA83)
Projekt: 02468
Währung: EUR
Bieterkommentare zugelassen: ja
Vergabeart: Offenes Verfahren
Auftraggeber: BBR Dienstsitz Berlin, Bundesamt für Bauwesen und Raumordnung, Straße des 17. Juni 112, 10623 Berlin, D, Telefon 030-18 401 0; Vergabenummer: 3089-25
Erstellt mit: GXML Toolbox V3.3 R20230829, iTWO_64 V25.0.650, 26.01.2026

## Allgemeine Vorbemerkungen zum Leistungsverzeichnis (AvB)
Allgemeine Vorbemerkungen zum Leistungsverzeichnis (AvB)

Erschwernisse, die sich aus den nachfolgenden Hinweisen ergeben, sind in die Einheitspreise einzurechnen und werden nicht gesondert vergütet.

Angaben zu den Ausführungsorten dienen einem besseren Verständnis. Ein Anspruch auf Vollständigkeit der Angaben ist ausgeschlossen.

0. VERWENDETE ABKÜRZUNGEN
AG: Auftraggeber
AN: Auftragnehmer
BE: Baustelleneinrichtung
BV: Bauvorhaben
NK4-5: Neustädtische Kirchstraße 4-5
BBR: Bundesamt für Bauwesen und Raumordnung
EG: Erdgeschoss
OG: Obergeschoss
UG: Untergeschoss
DG: Dachgeschoss
LDA: Landes Denkmalamt
SBB: Sonderabfallgesellschaft Berlin Brandenburg
WBVB: Weitere Besondere Vertragsbedingungen
WBKD: Wellblechkappendecken
DLR: Dokumentationsrichtlinie des BBR
mym: Mikrometer

0.1 ANLAGEN ZUM LEISTUNGSVERZEICHNIS
Sämtliche Ausführungsunterlagen des AG gemäß Anlagenverzeichnis sind bei der Kalkulation zu beachten. Maß- und Mengenangaben sind vom AN eigenständig vor Bestellung oder Fertigung zu prüfen. In den Positionstexten sowie den Technischen Vorbemerkungen wird nur die Kurzbezeichnung des Plans benannt.

1. ANGABEN ZUR BAUSTELLE

1.1 LAGE DER BAUSTELLE
Die Baustelle befindet sich im innerstädtischen Bezirk Berlin-Mitte und grenzt an die Dorotheenstraße im Norden, die Neustädtische Kirchstraße im Westen und die Mittelstraße im Süden. Es ist grundsätzlich mit beengten Verhältnissen sowie eingeschränkter Verkehrsführung zu rechnen.

1.2 KURZBESCHREIBUNG DES BESTANDSGEBÄUDES
Die Liegenschaft Neustädtische Kirchstraße 4-5 ist als bedeutendes Einzeldenkmal in die Berliner Denkmalliste aufgenommen worden. Im Gebäude befindet sich eine in Form und Umfang für Berlin einmalige Deckenkonstruktion aus der Erbauungszeit (Wellblechkappendecken mit gusseisernen Stützen), welche einen wesentlichen Teil des Denkmalwertes ausmacht.
Die Bauweise der Wellblechkappendecken im Verbund mit gusseisernen Stützen und mit halbindustriell, aber aufwendig geformten Kapitellen wird instandgesetzt. In einzelnen Raumachsen soll die ursprüngliche Bemalung der Kappen restauriert werden.

Gebäudedaten:
OKFF Erdgeschoss: +/- 0,00m = +1,27m; entspricht +34,17 NHN
Umbauter Raum: 42.534,00 m³
Bruttogrundfläche: ca. 9.890,00 m²
Grundstücksgröße: ca. 1.847,00 m²
Bebaute Fläche: ca. 1.580,00 m²
Anzahl Geschosse, einschl. Unter- und. Dachgeschoss: 7
Maximale Bauwerkshöhe: ca. 27,63 m
Traufhöhe Straßenseite: ca. 19,04 m
Höhe oberstes Geschoss Straßenseite (4.OG): ca. 23,73 m

1.3 BESCHREIBUNG DER BAUMASSNAHME / OBJEKTPLANUNG
Die Liegenschaft Neustädtische Kirchstraße 4-5 wird für Zwecke des Deutschen Bundestages hergerichtet (Grundinstandsetzung, Erweiterung und Umbau). Die an das Gebäude angrenzende Liegenschaft Mittelstraße 25 ist Bestandteil der Maßnahme. Das zu realisierende Raumprogramm besteht weitestgehend aus Büro- und Besprechungsräumen sowie den dazugehörigen Nebenräumen mit hohem technischen Ausstattungsstandard. Die Decken über den straßenseitigen Räumen im EG bis 2.OG wurden für eine Verkehrslast (Nutzlast) von p > 5,0 kN/m2 ertüchtigt. Für die vorhandenen Gussstützen von EG bis 2.OG wurde eine Zustimmung im Einzelfall (Nr. 042/15) für die Feuerwiderstandsdauer von 30 Minuten erteilt.

1.4 ERSCHLIESSUNG DER BAUSTELLE UND BAUSEITIGE BAUSTELLENEINRICHTUNG

1.4.1 VERKEHRSERSCHLIESSUNG UND TRANSPORTWEGE
Die Baustelle befindet sich im innerstädtischen Bezirk Berlin-Mitte. Es ist mit großem verkehrlichen Aufkommen, besonders zu Stoßzeiten, sowie allgemein mit beengten Verhältnissen zu rechnen. Die Baumaßnahme ist von außen gut durch die Stadtautobahnen und Bundesstraßen zu erreichen. Entsprechende Auskünfte über Verkehrseinschränkungen und/oder Verzögerungen sind eigenverantwortlich durch den jeweiligen Unternehmer einzuholen. Auf die Lastbeschränkungen durch einen Tunnel der Bahn im Untergrund der Neustädtischen Kirchstraße wird explizit hingewiesen.

Aufgrund der zentralen Lage der Maßnahme und der o. g. Umgebung ist mit einem erhöhten Aufkommen von Regierungs- und Polizeiverkehr sowie Touristenverkehrsströmen zu rechnen. Es ist davon auszugehen, dass die Baustellenverkehre für die Maßnahme sich diesen örtlichen Randbedingungen unterordnen müssen. Ein Behinderungs- und/oder Mehraufwandsvergütungsanspruch geht damit nicht einher.

Nach dem Baustelleneinrichtungsplan erfolgt die übergeordnete Erschließung von Norden / Dorotheenstraße und im Süden / Mittelstraße durch BE-Zu- und Ausfahrten. Eine Vorfahrt zur Hauptlieferzone in der Neustädtischen Kirchstraße ist von der Ecke Mittelstraße / Neustädtische Kirchstraße möglich. Hierbei ist zu beachten, dass ein Radfahrweg gekreuzt wird. Die BE-Flächen haben bedingt durch den Gehweg und Fahrbahn unterschiedliche Höhenniveaus. Das Befahren des Baustellengeländes ist nur im Fahrbahnbereich der Straßen auf den im BE-Plan ausgewiesenen Flächen gestattet. Die Zugänge zum Baustellenbereich sind freizuhalten.

1.4.2 SONDERTRANSPORTE
Sonderlieferungen haben ein Vorbuchungsrecht und sind deshalb mit einem Vorlauf von 7 AT bei der Projektleitung und/oder Bauüberwachung im Rahmen der Baubesprechung formlos zu beantragen. Der Antrag muss die notwendigen Informationen enthalten, um zum einen den grundsätzlichen Bedarf (z. B. Begründung, warum keine Regellieferung erfolgen kann) und die Randbedingungen im Detail (Lieferfahrzeug, Dimensionen des Materials, Zeiträume, Auswirkungen auf die Baustelleneinrichtung, etc.) enthalten. Die Umsetzung inkl. erforderlicher behördlicher Genehmigungen, Verkehrssicherung, baulichen Vorleistungen etc. ist Sache des AN.

1.4.3 ZUTRITTSKONTROLLE
Es ist ein Sicherheitsdienst für die Regelung der Personenzutritte zur Baustelle mit dem zusätzlichen Auftrag zur Öffnung und Schließung der Tore beauftragt. Die Bewachung erfolgt als übergeordnete Basisbewachung (Phase 1: Erweiterter Rohbau, Phase 2: Ausbauarbeiten und Phase 3: Endausbauarbeiten) innerhalb der Öffnungszeiten der Baustelle. Diese Bewachung berührt nicht die Pflichten des Auftragnehmers aus § 4 Abs. 5 VOB/B.

Öffnungszeiten sind in der Regel Montag bis Freitag von 07:00-18:00 Uhr sowie nach Bedarf Samstags von 07:00-14:00 Uhr. Abweichender Bedarf ist der Bauüberwachung im Rahmen der Baubesprechung anzuzeigen und abzustimmen. Der Personenzugang ist ausschließlich im südwestlichen Bereich an der Ecke Neustädtische Kirchstraße / Mittelstraße möglich. Der Zugang ist mittels Drehkreuz mit Ausweisscanner gesichert. Die notwendigen Baustellenausweise sind beim Wachdienst über die Objektüberwachung zu beantragen.

1.4.4 FÖRDERWEGE AUF DER BAUSTELLE
Die Förderwege sind dem Baustelleneinrichtungsplan und den Gebäudeplänen zu entnehmen. Es sind folgende maximale Förderwege auf der Baustelle einzukalkulieren:
Horizontal: bis zu ca. 50 m
Vertikal: ca. 24 m

1.4.5 FASSADENGERÜST UND BAUAUFZÜGE BAUSEITS
Ein Fassadengerüst an allen Fassaden (nach DIN EN 12810-1, Lastklasse 4 (3 kN/m2), Breitenklasse W09, Höhenklasse H 2) sowie zwei Bauaufzüge (Personen- und Materialaufzug, Förderhöhe 22 m, vier Haltestellen, Traglast 1000kg 12m/min 2-4m2) sind bauseits vorhanden.

1.4.6 LAGERUNG
Die zur Verfügung stehenden Lagerflächen sind im Baustelleneinrichtungsplan dargestellt. Dem AN stehen von den dargestellten Flächen ausschließlich begrenzte Teilflächen auf der Baustelleneinrichtungsfläche zur Verfügung. Lage und Umfang werden im Rahmen der Baubesprechung abgestimmt und dem Bauablauf und dessen Erfordernissen angepasst. Antransport und Montage zu liefernder Elemente sind als Just-in-Time Lieferung mit sofortiger Verbringung zum Montageort zu planen und zu kalkulieren. Eine Lagerung von Materialien ist nur für die Tagesleistung möglich, sonstige Anlieferungen sind in einer Frist von max. einer Woche zu verarbeiten. Ein täglicher Abtransport von demontierten Bauteilen, Abbruchmaterialien und anderen Bauabfällen ist zu planen und zu kalkulieren. Zwischenlagerungen auf Flächen der Baustelleneinrichtung sind nicht zulässig.

1.4.7 BAUSTROM
Die Stromversorgung wird durch den AG gestellt und vorgehalten. Auf den einzelnen Etagen stehen jeweils 2 bis 3 Baustromverteiler mit Wechselstromsteckdosen (16 A / 230 V) und Drehstromsteckdosen (16 A und 32 A / 400 V) zur Verfügung. Darüber hinaus notwendige Unterverteilungen sind durch den AN zu organisieren und zu beschaffen. Die Lage von Kabeln/Verteilern darf nicht verändert oder umgebaut werden. Es dürfen ausschließlich zugelassene, geprüfte (GS-/CE-Zertifikat), betriebssichere und unveränderte Abnehmer angeschlossen werden.

Es stehen im Außenbereich drei Stück Baustromverteiler mit jeweils folgender Bestückung zur Verfügung:
1 St. Drehstromsteckdose 63 A / 400 V
2 St. Drehstromsteckdosen 32 A / 400 V
2 St. Drehstromsteckdosen 16 A / 400 V
8 St. Wechselstromsteckdosen 16 A / 230 V
Darüberhinausgehende Baustromversorgung ist durch den AN zu beschaffen.

1.4.8 BAUWASSER
Bauseits sind zwei Bauwasseranschlüsse auf der Baustelleneinrichtungsfläche in der Neustädtischen Kirchstraße vorgesehen (Unterboden-Hydranten).

1.4.9 CONTAINERANLAGE DES AG
In der Mittelstraße (auf der gegenüber liegenden Straßenseite der Neustädtischen Kirchstraße) ist für den AN eine Containeranlage eingerichtet. Eine Stellung von Containern im Bereich der BE ist nicht möglich. Sanitärcontainer zur unentgeltlichen Nutzung durch die AN stehen auf der Baustelleneinrichtungsfläche sowie in der Containerburg zur Verfügung.

2. ANGABEN ZUR AUSFÜHRUNG

2.1 KOORDINIERUNGSPFLICHT DES AN
Die inhaltlich, technisch und zeitliche Koordinierung mit allen anderen am Bau Beteiligten erfolgt im Rahmen der Baubesprechungen. Fremdgewerken ist ausreichend Zeit für Ihre Arbeiten zu gewähren. Der Auftragnehmer hat zu den Baubesprechungen, die der Auftraggeber regelmäßig durchführt, einen geeigneten Vertreter zu entsenden. Die Besprechungen finden mindestens alle zwei Wochen statt, in der Regel jedoch wöchentlich.

2.2 GENEHMIGUNGSGEBÜHREN UND KOSTEN VON ÄNDERUNGEN DES AN
Die Kosten für die behördlichen Genehmigungen und Abnahmen, technische Abnahmen, die Änderungen der Prüfstatik und sonstige Gebühren sowie Mehrkosten der Ausführung, die als Folge der Durchführung von Sondervorschlägen des AN entstehen, trägt der AN.

2.3 SCHUTZ DES BESTANDS UND DER NACHBARSCHAFT
Schutz der angrenzenden Bausubstanz:
Es ist Sache des AN, vor Beginn der Arbeiten alle Bauwerksteile der verbleibenden und angrenzenden Bebauung sowie sonstiger Anlagen, wie zum Beispiel Versorgungsleitungen, Verkehrsbauwerke, Straßen und Wege, die durch die Arbeiten gefährdet werden könnten, nach den Erfordernissen zu sichern.

Staubschutz:
Der Auftragnehmer hat die Baustelle so einzurichten und seine Arbeiten so auszuführen, dass Staubentwicklungen zum Schutz von Beschäftigten und anderen beteiligten Personen vermieden werden.

Lärmschutz:
Die gültigen Richtlinien, insbesondere das Arbeitsschutzgesetz und die der Allgemeinen Verwaltungsvorschrift zum Schutz gegen Baulärm - Geräuschimmissionen (AVV Baulärm), sind zu berücksichtigen. Für die Lärmimmission in innerstädtischer Lage gelten folgende Richtwerte:
Immissionsrichtwerte in Mischgebieten: tagsüber: 60 dB (A)
nachts: 45 dB (A)
2.4 VERPACKUNGSMATERIAL, ÜBERSCHÜSSIGE BAUMATERIALIEN, BAUABFALL
Anfallendes Verpackungsmaterial, überschüssige Baumaterialien und Bauabfall bleiben Eigentum des AN und sind von diesem eigenständig zu entsorgen. Vom AN dürfen keine Container zur Abfallsammlung aufgestellt werden. Das Material ist werktäglich abzufahren.

3. ANGABEN ZU PLANUNTERLAGEN

Es gelten die dem Leistungsverzeichnis beigefügten Vertragsbedingungen als Vertragsgrundlage sowie die Angaben zur Angebotsabgabe. Leistungen, die sich hieraus ergeben, sind grundsätzlich in die Einheitspreise einzukalkulieren, sofern in den
Einzelbeschreibungen nichts Anderslautendes angegeben ist.

3.1 Übergabe von Zeichnungen und Unterlagen des AG an den AN
Der AG stellt als Grundlage für die vom AN zu erstellende Werk- und Montageplanung gemäß den Festlegungen in der Leistungsbeschreibung die Ausführungszeichnungen und -unterlagen in Papierform 1-fach sowie CAD-Zeichnungen und Unterlagen auf Datenträger gemäß Anhang zur Verfügung. Darüber hinaus vom AN benötigte Exemplare sind vom AN eigenverantwortlich zu erstellen.

3.2 Herstellen von Zeichnungen und Unterlagen durch den AN
Die Aufstellung der Werk- und Montageplanung erfolgt durch den AN gemäß den Vorgangsfristen des Rahmenablaufplans. Die Herstellung der Zeichnungen und Unterlagen durch den AN at nach der „Dokumentationsrichtlinie des BBR (Stand 02/2008)" zu erfolgen. Der AN hat die Werk- und Montageplanung unter Zugrundelegung des Anhangs Kennzeichnungs-, Strukturierungs- und CAD-Vorgaben und des gewerkespezifischen Anhangs der DRL (Anlagen) zu erstellen. Die Vorlage der Unterlagen erfolgt je Prüflauf stets 1-fach und als Belegexemplar 2-fach in Papierform (sortiert und geheftet im Format DIN A4) sowie zusätzlich auf Datenträger als dwg- und pdf-Datei.

Der AN hat in Abstimmung mit der Objektüberwachung eine Aufstellung über alle von ihm geplanten Lieferungen der Werk- und Montageplanung zu erarbeiten (Vorschauliste entsprechend Inhaltsverzeichnis auf der Grundlage des Handbuchs des Deutschen Bundestages, Abschnitt A. Diese Vorschauliste muss die vorgesehenen Inhalte, Verteiler, Prüfzeiten und Zeiten für die Gleichstellung (Übernahme der Prüfeinträge) enthalten und ist innerhalb von 10 Arbeitstagen nach Auftragsvergabe vorzulegen. Während der Phase der Werk- und Montageplanung ist die Vorschauliste fortzuschreiben und der Objektüberwachung wöchentlich als xlsx- und pdf-Datei zu übergeben. Die zeitliche Planung der Vorlage der Werk- und Montageplanung muss Vorfertigungs-, Liefer- und Bestellzeiten in Bezug auf die Ausführungstermine auf der Baustelle berücksichtigen. Der Bezug zum Bauzeitenplan ist vom AN herzustellen. Nach Rückgabe der Werk- und Montageplanung an den AN sind die Unterlagen gemäß den Prüfanmerkungen durch den AN zu korrigieren und wieder vorzulegen. Die Korrekturen sind in einem Gleichstellungsvermerk darzulegen. Mehrmalige Prüfumläufe gehen zu Lasten des AN und dürfen nicht zur Verschiebung / Verlängerung der vereinbarten Ausführungsfristen führen.

Nach den Prüfumläufen ist die Werk- und Montageplanung vom AN vollständig als Belegexemplar an die Objektüberwachung zu übergeben.

3.3 Planungslauf/Einreichung von zu prüfenden Unterlagen
Statisch-, tragwerksplanerisch- und standsicherheitsrelevante Planungsunterlagen im Rahmen der Montage- und Werkstattplanungen des AN sind parallel beim Tragwerksplaner und dem Architekten jeweils 2-fach maßstabsgetreu in Papierform und 1-fach digital einzureichen. Anschließend sind die Prüfeintragungen in die Montage- und Werkstattplanung zu übernehmen und erneut parallel beim Architekten, dem Tragwerksplaner sowie der Objektüberwachung jeweils 1-fach maßstabsgetreu in Papierform und digital mit der Anmerkung “Prüfeintragungen von Büro … am … eingearbeitet“ und mit Datum versehen, zu übergeben. Diese wird durch den Architekten gesichtet und auf Übereinstimmung mit der Ausführungsplanung überprüft. Mit der Gegenzeichnung und Bestätigung gilt die Planung als „zur Ausführung frei gegeben“. Eine Freigabe der Planunterlagen durch den AG erfolgt nicht.
Die Kosten für eingereichte mangelhafte Montage- und Werkstattplanungen die zu einer Erhöhung der Prüfintensitäten mit größer als 2-maliger Prüfung pro eingereichtem Plan, vom AG und seinen planerischen, fachplanerischen und überwachenden Beteiligten führen, trägt der AN.
Für nicht statisch-, tragwerksplanerisch- und standsicherheitsrelevante Planungsunterlagen im Rahmen der Montage- und Werkstattplanungen des AN gilt der Planungslauf entsprechend, jedoch ohne Einreichung beim Tragwerksplaner des AG.
Statisch-, tragwerksplanerisch- und standsicherheitsrelevante Planungsunterlagen im Rahmen der Montage- und Werkstattplanungen des AN, die nach Prüfung des Tragwerksplaners und des Architekten noch von einer unabhängigen Prüfinstanz, eines Prüfingenieurs oder Prüfsachverständigen und dergleichen, zu prüfen und freizugeben sind, werden NICHT an diesen von den entsprechend fachlich Beteiligten weitergeleitet.
Sämtliche Koordination zur Erteilung der entsprechenden Freigabe bei der Prüfinstanz erfolgt vom AN. In der detaillierten Bauablaufplanung ist der Prüfvorgang von allen statisch relevanten Planungsunterlagen mit 4 Wochen zu berücksichtigen. Die Planungsunterlagen sind entsprechend frühzeitig einzureichen.
Eine endgültige Freigabe zur Ausführung liegt erst mit entsprechendem Prüfvermerk der Prüfinstanz vor.

3.4 EINREICHUNG VON DOKUMENTATIONSUNTERLAGEN
Vor der Abnahme wird die Dokumentation durch das Bundesamt für Bauwesen und Raumordnung auf Einhaltung der äußeren Form und der inhaltlichen Vollständigkeit nach Freigabe durch die Objektüberwachung und der Projektsteuerung geprüft.
Die schriftliche Bestätigung der Prüfung ist der Dokumentation beizulegen.

## Weitere Angaben zur Ausführung
4.1 LEISTUNGSUMFANG
Hauptgegenstand des Leistungsverzeichnisses sind Metallbauarbeiten mit u. a. folgenden Leistungen:

Innentüren
112 St. Innentüren verschiedenster Ausführungen
Innenfenster
16 St. Pfosten-Riegel-Fassaden, Stahl

Die Arbeitsabläufe müssen mit anderen Gewerken eng koordiniert werden.

4.2 SCHUTZ DER BAUSUBSTANZ
Alle Arbeiten sind so auszuführen, dass Verschmutzungen, Schäden und unbeabsichtigte Veränderungen der historischen Bausubstanz und der angrenzenden Flächen ausgeschlossen werden. Dies umfasst insbesondere den Schutz der historisch bedeutenden Wellblechkappendecken und gusseisernen Stützen, sowie der Sichtbetonflächen im Treppenhaus T01. Maßnahmen zum Schutz angrenzender Bauteile, wie die Abdeckung von Bauschmuck, sind vom AN bereitzustellen und werden, sofern nicht separat ausgeschrieben, nicht gesondert vergütet.

4.3 ZUR VERFÜGUNG STEHENDE UNTERLAGEN
Als Ausführungsgrundlage erhält der AN zu Beginn der Ausführung die für seine Leistungen relevanten Pläne und bereits vorliegenden bisherigen Dokumentationen.

4.4 BAUSTELLENBESPRECHUNGEN
Der AG wird mit den auf der Baustelle tätigen Unternehmen regelmäßige Baustellenbesprechungen durchführen (siehe Vorbemerkungen Punkt 2.1). Die Besprechungen mit anschließender Baubegehung finden jeweils wöchentlich auf der Baustelle statt. Bei Bedarf kann der AG zusätzlich Sonderbesprechungen fordern. An diesen Besprechungen hat mindestens der Fachbauleiter des AN teilzunehmen. Ebenfalls nicht separat vergütet werden die Besprechungen mit dem Fachbauleiter zur Abstimmung der Maßnahmen. Ortstermine mit dem LDA zur Vorstellung der Ergebnisse werden separat vergütet.

4.5 MESSARBEITEN
Sämtliche erforderliche Messarbeiten sind vom AN selbst zu leisten. Feste Höhen- oder sonstige Markierungen, auch Farbmarkierungen mit Stiften auf sichtbar bleibenden Flächen sind nicht zulässig. Bei Zuwiderhandlung wird die Beseitigung bauseits veranlasst und die Kosten hierfür trägt der Verursacher.
Auf die Besonderheit der Gebäude und den in diesem Zusammenhang bestehenden Denkmalschutz wird ausdrücklich hingewiesen.
Es gibt diverse Achsen und Meterrisse, die durch den AN genutzt und bei Bedarf durch den AN projiziert/gelegt werden müssen. Vorhandene Unterlagen des Vermesserbüros werden bei Bedarf digital zur Verfügung gestellt.

4.6 ÜBERPRÜFUNG DER MAßE
Vor Beginn der Arbeiten sind alle Maße an Ort und Stelle zu kontrollieren und auf Übereinstimmung mit den Zeichnungsunterlagen und der Ausschreibung zu prüfen.

4.7 ABRECHNUNG
Für alle Leistungen, die später bzw. zum Schluss der Baumaßnahmen nicht mehr überprüfbar sind, muss rechtzeitig ein prüffähiges Aufmaß aufgestellt und eingereicht werden. Mit den Arbeiten, deren Ausführung die Überprüfung des eingereichten Aufmaßes nicht mehr ermöglichen würde, darf erst nach Bestätigung durch die Bauleitung fortgefahren werden. Sowohl die Abschlagsrechnungen als auch die Aufmaße zu Rechnungen sind für jede Rechnung prüffähig und kumulativ aufzustellen. Die Aufmaßblätter sind fortlaufend zu nummerieren.

Der AN erstellt für die Abrechnung eine prüffähige Aufmaßliste, getrennt nach abgrenzbaren Bauwerksteilen, z.B. Gebäudeseiten, und unter Verwendung der im Plan etablierten Gebäudebezeichnungen. Die Abrechnung erfolgt über das abgewickelte Maß. Die bearbeiteten Einzelflächen werden nach der abgewickelten, tatsächlich bearbeiteten Fläche aufgemessen und abgerechnet. Vor- und Rücksprünge unter 10 cm werden übermessen.

Leistungen, welche nach Längenmaß abgerechnet werden, sind nach den tatsächlich bearbeiteten Längen aufzumessen und abzurechnen.

## 3089-25 Metallarbeiten nach DIN 18360 - Innentüren-KKE -3304.1
Datum: 26.01.2026

### Gewerk 1 Baustelleneinrichtung

*Hinweis: Technische Vorbemerkung zur Baustelleneinrichtung*
1. Leistungsumfang
Die Baustelleneinrichtung beinhaltet die komplette Baustelleneinrichtung des AN. Die Stellung und Vorhaltung von Sanitär- und Aufenthaltscontainern ist nicht durch den AN zu erbringen (siehe WBVB 10.04).

2. Baustellenerschließung und -versorgung
Das Baufeld ist im Baustelleneinrichtungsplan des AG dargestellt. Beleuchtungsmasten, Feuermelder, Kabelschächte, Hydranten, Schieberkästen sowie Einstiegsschächte auf der Baustelle und im umliegenden Bereich müssen jederzeit zugänglich bleiben.

3. Abrechnung von Vorhaltepositionen
Abgerechnet wird in Verrechnungseinheiten der Wochen bzw. Monate. Wochen sind teilbar. Außerhalb von vollen Wochen werden Teilzeiten nach Tagen abgerechnet, wobei 1 Kalendertag gleich 1/7 Woche ist. Monate sind ebenfalls teilbar. Außerhalb von vollen Monaten werden Teilzeiten nach Tagen, zu 1/30 des Monats, abgerechnet.

Die folgenden Beschreibungen sind bei der Einheitspreiskalkulation zu berücksichtigen:

- Im Baustellenbereich stehen dem AN nur sehr beschränkt Flächen zur Lagerung des Materials zur Verfügung. Die Verortung wird zur Bauanlaufbesprechung anhand eines Baustellenbelegungsplans abgestimmt. Während der Ausführungszeit ist vom einem Wechsel der Baustelleneinrichtung auszugehen.
- Die Anlieferung des Materials kann über die öffentlichen Straßen Mittelstraße, Dorotheenstraße, sowie Neustädtische Kirchstraße erfolgen, das Entladen der Transportfahrzeuge hat unmittelbar zu erfolgen.
- Der Transport des Materials in die Innenhöfe hat über den Haupteingang "Neustädtische Kirchstraße" für den Innenhof 01 und über der Nebeneingang "Mittelstraße" für den Innenhof 02 zu erfolgen
- Der Zugang zu den Innenhöfen erfolgt über Fenster-/Türöffnungen ohne Brüstung, mit einem RB-Maß von min. 1,00 x 2,00m.
- Die Lagerung des Materials für die Innenhöfe, kann innerhalb der Innenhöfe erfolgen.

#### Titel 1.1 Baustelleneinrichtung

**1.1.10 Bauzeitenplan aufstellen Leistungen LV Balkenplan, Baudokumentation**
*** Pauschalposition
Erstellen und aktualisieren eines Bauzeitenplans mit einer
Aufgliederung in:

- Werk- und Montageplanung einschließlich Prüfung
- technologische Vorlaufzeiten für Herstellung, Vorfertigung,
- Lieferung,
- Baudurchführung bzw. Montagearbeiten
- Abnahmetermine

Der Bauzeitenplan ist nach Abschnitten des Leistungsverzeichnisses prüffähig aufzustellen.
Abhängigkeiten der Vorgänge sind für alle Leistungen des
Leistungsverzeichnisses darzustellen, vereinbarte Termine und
Abläufe aus dem Bauzeitenplan des AG sind zu berücksichtigen. Die Vertragstermine sind als Meilensteine darzustellen.

Der Bauzeitenplan ist als Balkenplan einschließlich
Ressourcenplanung des AN zu erstellen.
Jeder Vorgang muss Angabe zu Anfang, Ende, Dauer, Personal
und Großgeräteeinsatz enthalten.

Lieferung digital als PDF-Dokument und in einem mit MSProject
kompatiblen Austauschformat
Lieferung auf Papier, weiß, DIN A3, Druckbild farbig, Anzahl 3-fach

Sowohl die PDF-Dokumente als auch die Papierausdrucke sind
in lesbarer Schriftgröße, mind. 8 Pt zu erstellen.
Menge: 1,000 psch
DIN276_18: 399

**1.1.20 Bauzeitenplan fortschreiben**
Der Bauzeitenplan ist mindestens einmal pro Monat zu
aktualisieren.
Der Ausführungsstatus ist in % des Solls und der Baufortschritt
als Soll-Ist-Abgleich darzustellen.

Lieferung digital: als pdf und in einem mit MS-Project
kompatiblen Austauschformat
Lieferung auf Papier:, weiß, DIN A3, Druckbild farbig, Anzahl 3-fach

Sowohl die PDF-Dokumente als auch die Papierausdrucke sind
in lesbarer Schriftgröße, mind. 8 Pt zu erstellen.
Menge: 8,000 St
DIN276_18: 399

#### Titel 1.2 Gerüstbauarbeiten

*Hinweis: Technische Vorbemerkung Gerüstarbeiten*
1. Anwendungsfall
Für den Einbau von Elementen mit einer Höhe von H>= 4,00m

**1.2.10 Aufbauen fahrbares Gerüst Stahlrohr 2kN/m2 Abst. 2m H 3m**
STLB-Bau 2025-04 001
Aufbauen fahrbares Gerüst,
Stahlrohrkupplungsgerüst DIN 4420-3, Lastklasse 3 (2 kN/m2), mit gummierten Fahrrollen, Höhenabstand der Gerüstlagen 2 m, Höhe der obersten Gerüstlage 3 m,
Höhenunterschied von Baugrund zur Standfläche des Gerüsts in m 'bis 3,0 m'

im Gebäude, Arbeitsfläche bis 5 m2, Gerüstlagen mit allseitigem Seitenschutz, Ausführung gemäß Einzelbeschreibung,
Einzelbeschreibungs-Nr 'Rüstung als Rollbock für Arbeiten an Decken'
.
Menge: 2,000 St
Leistungsbereichkatalog: 001
DIN276-1_08: 392
DIN276_18: 392

**1.2.20 Abbauen fahrbares Gerüst Stahlrohr 2kN/m2 Abst. 2m H 3m**
STLB-Bau 2025-04 001
Abbauen fahrbares Gerüst,
Stahlrohrkupplungsgerüst DIN 4420-3, Lastklasse 3 (2 kN/m2), mit gummierten Fahrrollen, Höhenabstand der Gerüstlagen 2 m, Höhe der obersten Gerüstlage 3 m,
Höhenunterschied von Baugrund zur Standfläche des Gerüsts in m 'bis 3,0 m'

im Gebäude, Arbeitsfläche bis 5 m2, Gerüstlagen mit allseitigem Seitenschutz, Ausführung gemäß Einzelbeschreibung,
Einzelbeschreibungs-Nr 'Rüstung als Rollbock für Arbeiten an Decken'
.
Menge: 2,000 St
Leistungsbereichkatalog: 001
DIN276-1_08: 392
DIN276_18: 392

**1.2.30 Umsetzen fahrbares Gerüst Stahlrohr 2kN/m2 Abst. 2m H 3m**
STLB-Bau 2025-04 001
Umsetzen fahrbares Gerüst,
Stahlrohrkupplungsgerüst DIN 4420-3, Lastklasse 3 (2 kN/m2), mit gummierten Fahrrollen, Höhenabstand der Gerüstlagen 2 m, Höhe der obersten Gerüstlage 3 m,
Höhenunterschied von Baugrund zur Standfläche des Gerüsts in m 'bis 3,0 m'

im Gebäude, Höhenänderung der Standfläche bis 5 m, Arbeitsfläche bis 5 m2, Gerüstlagen mit allseitigem Seitenschutz, Ausführung gemäß Einzelbeschreibung,
Einzelbeschreibungs-Nr 'Rüstung als Rollbock für Arbeiten an Decken und Wänden in Räumen mit einer Arbeitshöhe über 3,50m. Als Umsetzen zählt nur der gesamte Ab- und Aufbau des Gerüstes in einem neuen Bereich, mit Nachweis mittels Bautagesbericht.'
.
Menge: 4,000 St
Leistungsbereichkatalog: 001
DIN276-1_08: 392
DIN276_18: 392

### Gewerk 2 entfällt

### Gewerk 3 Metalltüren

#### Titel 3.1 Metalltüren

**3.1.10 Innentürel. Drehflügeltür 1flg B 1135 mm H 1880 mm T30 RS Blockzarge/B**
STLB-Bau 2025-04 031
Innentürelement aus Türblatt und Zarge, als Drehflügeltür, einflügelig, stumpf einschlagend,
Breite Nennmaß Wandöffnung '1135' mm,

Höhe Nennmaß Wandöffnung '1880' mm,

bauphysikalische Anforderungen: Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Stahlblech, Dicke Werkstoff Zarge 2 mm, Zarge verzinkt und beschichtet,
Farbton 'RAL 9002'

Sollschichtdicke DIN EN ISO 12944-5 40 mym, Dichtungsprofil DIN EN 12365-1 als Hohlkammerprofil aus EPDM, mit 3D-Aufnahmeelementen, Breite des Zargenspiegels 75/100 mm, ohne Bodeneinstand,
Ausführung als Metalltür, vollflächig, Türflügel aus Stahl, Blechdicke 1 mm, Oberfläche der Öffnungsfläche verzinkt und beschichtet, Sollschichtdicke DIN EN ISO 12944-5 80 mym, Oberfläche der Schließfläche verzinkt und beschichtet, Sollschichtdicke DIN EN ISO 12944-5 80 mym,
Farbton 'RAL 9002'

mit aufgesetzten Bändern, 2 Bänder je Flügel,
mit Drückergarnitur DIN EN 1906, DIN 18273, mit PZ-Schloss, mit Obentürschließer, mit Bodendichtung, absenkbar, Ausführung gemäß Zeichnung und Einzelbeschreibung,
Zeichnungs-Nr 'A344_DE502'

Einzelbeschreibungs-Nr 'Blockzarge 75 mm Füllung gem. Brandschutzanforderung
Türblatt 65 mm Füllung gem. Brandschutzanforderung
Obertürschließer auf der Bandseite
Achtung: das StLB begrenzt die Höhe auf 1880 mm. Die
tatsächliche Höhe der RB-Öffnung beträgt 1740 mm
Anschlag: rechts
Türnummer: T.U1.01.1'

Hersteller und Typ 'Obentürschließer PdP Dorma TS 93 B Contur' oder gleichwertig,

Hersteller und Typ '....................................................' vom Bieter einzutragen
.
Menge: 1,000 St
Leistungsbereichkatalog: 031
DIN276-1_08: 344
DIN276_18: 344

**3.1.20 Innentürel. Drehflügeltür 1flg B 1135 mm H 2135 mm Eckzarge Stahlblech**
STLB-Bau 2025-04 031
Innentürelement aus Türblatt und Zarge, als Drehflügeltür, einflügelig, mit Anschlagfalz, Dünnfalz,
Breite Nennmaß Wandöffnung '1135' mm,

Höhe Nennmaß Wandöffnung '2135' mm,

bauphysikalische Anforderungen: Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Eckzarge, Zarge aus Stahlblech, Dicke Werkstoff Zarge 2 mm, Zarge verzinkt und beschichtet,
Farbton 'RAL 9002'

Sollschichtdicke DIN EN ISO 12944-5 40 mym, Dichtungsprofil DIN EN 12365-1 als Hohlkammerprofil aus EPDM, mit 3D-Aufnahmeelementen, Breite des Zargenspiegels 20/45 mm, ohne Bodeneinstand, Hinterfüllung der Zarge mit Mörtel,
Ausführung als Metalltür, vollflächig, Türflügel aus Stahl, Blechdicke 1 mm, Oberfläche der Öffnungsfläche verzinkt und beschichtet, Sollschichtdicke DIN EN ISO 12944-5 80 mym, Oberfläche der Schließfläche verzinkt und beschichtet, Sollschichtdicke DIN EN ISO 12944-5 80 mym,
Farbton 'RAL 9002'

mit aufgesetzten Bändern, 2 Bänder je Flügel,
mit Drückergarnitur DIN EN 1906, DIN 18273, mit PZ-Schloss, mit Bodendichtung, absenkbar, Ausführung gemäß Zeichnung und Einzelbeschreibung,
Zeichnungs-Nr 'A344_DE501'

Einzelbeschreibungs-Nr 'Eckzarge mit Diagonalbefestigung
Türblatt 65 mm Füllung
Anschlag: rechts
Türnummer: T.U1.02.1'

Hersteller und Typ 'PdP Hörmann OD Objekt' oder gleichwertig,

Hersteller und Typ '....................................................' vom Bieter einzutragen
.
Menge: 1,000 St
Leistungsbereichkatalog: 031
DIN276-1_08: 344
DIN276_18: 344

**3.1.30 Innentürel. Drehflügeltür 1flg B 1135 mm H 2135 mm Eckzarge Stahlblech**
STLB-Bau 2025-04 031
Innentürelement aus Türblatt und Zarge, als Drehflügeltür, einflügelig, mit Anschlagfalz, Dünnfalz,
Breite Nennmaß Wandöffnung '1135' mm,

Höhe Nennmaß Wandöffnung '2135' mm,

bauphysikalische Anforderungen: Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Eckzarge, Zarge aus Stahlblech, Dicke Werkstoff Zarge 2 mm, Zarge verzinkt und beschichtet,
Farbton 'RAL 9002'

Sollschichtdicke DIN EN ISO 12944-5 40 mym, Dichtungsprofil DIN EN 12365-1 als Hohlkammerprofil aus EPDM, mit 3D-Aufnahmeelementen, Breite des Zargenspiegels 20/45 mm, ohne Bodeneinstand, Hinterfüllung der Zarge mit Mörtel,
Ausführung als Metalltür, vollflächig, Türflügel aus Stahl, Blechdicke 1 mm, Oberfläche der Öffnungsfläche verzinkt und beschichtet, Sollschichtdicke DIN EN ISO 12944-5 80 mym, Oberfläche der Schließfläche verzinkt und beschichtet, Sollschichtdicke DIN EN ISO 12944-5 80 mym,
Farbton 'RAL 9002'

mit aufgesetzten Bändern, 2 Bänder je Flügel,
mit Drückergarnitur DIN EN 1906, DIN 18273, mit PZ-Schloss, mit Bodendichtung, absenkbar, Ausführung gemäß Zeichnung und Einzelbeschreibung,
Zeichnungs-Nr 'A344_DE501'

Einzelbeschreibungs-Nr 'Eckzarge mit Diagonalbefestigung
Türblatt 65 mm Füllung
Anschlag: rechts
Türnummer: T.U1.03.1'

Hersteller und Typ 'PdP Hörmann OD Objekt' oder gleichwertig,

Hersteller und Typ '....................................................' vom Bieter einzutragen
.
Menge: 1,000 St
Leistungsbereichkatalog: 031
DIN276-1_08: 344
DIN276_18: 344

**3.1.40 Innentürel. Drehflügeltür 1flg B 1135 mm H 2135 mm Eckzarge Stahlblech**
STLB-Bau 2025-04 031
Innentürelement aus Türblatt und Zarge, als Drehflügeltür, einflügelig, mit Anschlagfalz, Dünnfalz,
Breite Nennmaß Wandöffnung '1135' mm,

Höhe Nennmaß Wandöffnung '2135' mm,

bauphysikalische Anforderungen: Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Eckzarge, Zarge aus Stahlblech, Dicke Werkstoff Zarge 2 mm, Zarge verzinkt und beschichtet,
Farbton 'RAL 9002'

Sollschichtdicke DIN EN ISO 12944-5 40 mym, Dichtungsprofil DIN EN 12365-1 als Hohlkammerprofil aus EPDM, mit 3D-Aufnahmeelementen, Breite des Zargenspiegels 20/45 mm, ohne Bodeneinstand, Hinterfüllung der Zarge mit Mörtel,
Ausführung als Metalltür, vollflächig, Türflügel aus Stahl, Blechdicke 1 mm, Oberfläche der Öffnungsfläche verzinkt und beschichtet, Sollschichtdicke DIN EN ISO 12944-5 80 mym, Oberfläche der Schließfläche verzinkt und beschichtet, Sollschichtdicke DIN EN ISO 12944-5 80 mym,
Farbton 'RAL 9002'

mit aufgesetzten Bändern, 2 Bänder je Flügel,
mit Drückergarnitur DIN EN 1906, DIN 18273, mit PZ-Schloss, mit Bodendichtung, absenkbar, Ausführung gemäß Zeichnung und Einzelbeschreibung,
Zeichnungs-Nr 'A344_DE501'

Einzelbeschreibungs-Nr 'Eckzarge mit Diagonalbefestigung
Türblatt 65 mm Füllung
Anschlag: rechts
Türnummer: T.U1.04.1'

Hersteller und Typ 'PdP Hörmann OD Objekt' oder gleichwertig,

Hersteller und Typ '....................................................' vom Bieter einzutragen
.
Menge: 1,000 St
Leistungsbereichkatalog: 031
DIN276-1_08: 344
DIN276_18: 344

**3.1.50 Innentürel. Drehflügeltür 1flg B 1135 mm H 2135 mm 32dB T30 RS Eckzarg**
STLB-Bau 2025-04 031
Innentürelement aus Türblatt und Zarge, als Drehflügeltür, einflügelig, mit Anschlagfalz, Dünnfalz,
lichte Durchgangsmaße des Gehflügels B/H in mm 'Breite  1050'

Breite Nennmaß Wandöffnung '1135' mm,

Höhe Nennmaß Wandöffnung '2135' mm,

bauphysikalische Anforderungen: bewertetes Schalldämm-Maß DIN 4109 Rw 32 dB, Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Eckzarge, Zarge aus Stahlblech, Dicke Werkstoff Zarge 2 mm, Zarge verzinkt und beschichtet,
Farbton 'RAL 9002'

Sollschichtdicke DIN EN ISO 12944-5 40 mym, Dichtungsprofil DIN EN 12365-1 als Hohlkammerprofil aus EPDM, mit 3D-Aufnahmeelementen, Breite des Zargenspiegels 20/45 mm, ohne Bodeneinstand, Hinterfüllung der Zarge mit Mörtel,
Ausführung als Metalltür, vollflächig, Türflügel aus Stahl, Blechdicke 1 mm, Oberfläche der Öffnungsfläche verzinkt und beschichtet, Sollschichtdicke DIN EN ISO 12944-5 80 mym, Oberfläche der Schließfläche verzinkt und beschichtet, Sollschichtdicke DIN EN ISO 12944-5 80 mym,
Farbton 'RAL 9002'

mit aufgesetzten Bändern, 2 Bänder je Flügel,
vorgerichtet für Notausgangsverschluss DIN EN 179 Typ A Drücker-Betätigung, mit PZ-Schloss, mit Obentürschließer, mit Bodendichtung, absenkbar, Ausführung gemäß Zeichnung und Einzelbeschreibung,
Zeichnungs-Nr 'A344_DE501'

Einzelbeschreibungs-Nr 'Eckzarge mit Diagonalbefestigung, Füllung entspr.
Brandschutzanforderung
Türblatt 65 mm Füllung  entspr. Brandschutzanforderung
Obertürschließer
Anschlag: rechts
Türnummer: T.U1.05.1'

Hersteller und Typ 'PdP Hörmann OD Objekt
Obertürschließer PdP Dorma TS 93 B Contur' oder gleichwertig,

Hersteller und Typ '....................................................' vom Bieter einzutragen
.
Menge: 1,000 St
Leistungsbereichkatalog: 031
DIN276-1_08: 344
DIN276_18: 344

**3.1.60 Innentürel. Drehflügeltür 2flg B 1510 mm H 2135 mm Blockzarge/Blendrah**
STLB-Bau 2025-04 031
Innentürelement aus Türblatt und Zarge, als Drehflügeltür, 2-flügelig, mit Geh- und Standflügel, stumpf einschlagend,
lichte Durchgangsmaße des Gehflügels B/H in mm 'LB= 1050'

Breite Nennmaß Wandöffnung '1510' mm,

Höhe Nennmaß Wandöffnung '2135' mm,

Befestigung an Stahlbeton,
Ausführung mit Blockzarge/Blendrahmen, Zarge aus Aluminium-Strangpressprofilen, Zarge pulverbeschichtet,
Farbton 'RAL 9002'

40 mym,
Ausführung als Rahmentür, Rahmen aus Aluminium-Strangpressprofil, Oberfläche der Öffnungsfläche pulverbeschichtet, Sollschichtdicke DIN EN ISO 12944-5 40 mym, Oberfläche der Schließfläche pulverbeschichtet, Sollschichtdicke DIN EN ISO 12944-5 40 mym,
Farbton 'RAL 9002'

Türflügel transparent mit 2 Füllungen, aus Verbund-Sicherheitsglas (VSG), mit Rollenband, 3 Bänder je Flügel,
vorgerichtet für Notausgangsverschluss DIN EN 179 Typ A Drücker-Betätigung, mit PZ-Schloss, mit Obentürschließer, vorgerichtet für Falztreibriegel, mit Bodendichtung, absenkbar, mit Feststeller, Ausführung gemäß Zeichnung und Einzelbeschreibung,
Zeichnungs-Nr 'A344_DE323'

Einzelbeschreibungs-Nr 'Rahmenprofil, Flügelprofil Bautiefe 80 mm, Distanzstück/Hinterklotzung: Mineralwolle- Füllung nicht brennbar 7-15 mm, Gangflügel mit Obentürschließer I Standflügel mit TreibriegelAnschlag rechts/linksTürtyp: R.2.04Türnummer: T.U1.06.1'

Hersteller und Typ 'Profile: PdP: ADS80 FR30 Schüco
Obentürschließer : PdP: DORMA TS 93 B Contur' oder gleichwertig,

Hersteller und Typ '....................................................' vom Bieter einzutragen
.
Menge: 1,000 St
Leistungsbereichkatalog: 031
DIN276-1_08: 344
DIN276_18: 344

**3.1.70 Innentürel. Drehflügeltür 2flg B 2260 mm H 2135 mm T30 RS Umfassungsza**
STLB-Bau 2025-04 031
Innentürelement aus Türblatt und Zarge, als Drehflügeltür, 2-flügelig, mit 2 Gehflügeln, mit Anschlagfalz, Dünnfalz,
Breite Nennmaß Wandöffnung '2260' mm,

Höhe Nennmaß Wandöffnung '2135' mm,

bauphysikalische Anforderungen: Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Trockenbauwand,
Ausführung mit Umfassungszarge, Zarge aus Stahlblech, Dicke Werkstoff Zarge 2 mm, Zarge verzinkt und beschichtet,
Farbton 'RAL 9002'

Sollschichtdicke DIN EN ISO 12944-5 40 mym,
Maulweite/Wanddicke '175' mm,
Dichtungsprofil DIN EN 12365-1 als Hohlkammerprofil aus EPDM, mit 3D-Aufnahmeelementen, Breite des Zargenspiegels 20/45 mm, ohne Bodeneinstand, Hinterfüllung der Zarge mit Mineralwolle,
Ausführung als Metalltür, vollflächig, Türflügel aus Stahl, Blechdicke 1 mm, Oberfläche der Öffnungsfläche verzinkt und beschichtet, Sollschichtdicke DIN EN ISO 12944-5 80 mym, Oberfläche der Schließfläche verzinkt und beschichtet, Sollschichtdicke DIN EN ISO 12944-5 80 mym,
Farbton 'RAL 9002'

mit aufgesetzten Bändern, 2 Bänder je Flügel,
mit Drückergarnitur DIN EN 1906, DIN 18273, mit PZ-Schloss, mit Obentürschließer, mit Bodendichtung, absenkbar, Ausführung gemäß Zeichnung und Einzelbeschreibung,
Zeichnungs-Nr 'A344_DE501'

Einzelbeschreibungs-Nr 'Umfassungszarge Füllung entspr. Brandschutzanforderung
Türblatt 65 mm Füllung  entspr. Brandschutzanforderung
Obertürschließer an beiden Flügeln
Anschlag: rechts/ links
Türtyp: S.U.1
Türnummer: T.U1.06.2'

Hersteller und Typ 'Obertürschließer: Dorma TS 93 B Contur' oder gleichwertig,

Hersteller und Typ '....................................................' vom Bieter einzutragen
.
Menge: 1,000 St
Leistungsbereichkatalog: 031
DIN276-1_08: 344
DIN276_18: 344

**3.1.80 Innentürel. Drehflügeltür 1flg B 1135 mm H 2135 mm Blockzarge/Blendrah**
STLB-Bau 2025-04 031
Innentürelement aus Türblatt und Zarge, als Drehflügeltür, einflügelig, stumpf einschlagend,
Breite Nennmaß Wandöffnung '1135' mm,

Höhe Nennmaß Wandöffnung '2135' mm,

bauphysikalische Anforderungen: Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Stahlblech, Dicke Werkstoff Zarge 2 mm, Zarge verzinkt und beschichtet,
Farbton 'RAL 9002'

Sollschichtdicke DIN EN ISO 12944-5 40 mym, Dichtungsprofil DIN EN 12365-1 als Hohlkammerprofil aus EPDM, mit 3D-Aufnahmeelementen, Breite des Zargenspiegels 75/100 mm, ohne Bodeneinstand,
Ausführung als Metalltür, vollflächig, Türflügel aus Stahl, Blechdicke 1 mm, Oberfläche der Öffnungsfläche verzinkt und beschichtet, Sollschichtdicke DIN EN ISO 12944-5 80 mym, Oberfläche der Schließfläche verzinkt und beschichtet, Sollschichtdicke DIN EN ISO 12944-5 80 mym,
Farbton 'RAL 9002'

mit aufgesetzten Bändern, 2 Bänder je Flügel,
mit Drückergarnitur DIN EN 1906, DIN 18273, mit PZ-Schloss, mit Bodendichtung, absenkbar, Ausführung gemäß Zeichnung und Einzelbeschreibung,
Zeichnungs-Nr 'A344_DE502'

Einzelbeschreibungs-Nr 'Blockzarge 75 mm Füllung gem. Brandschutzanforderung
Türblatt 65 mm Füllung gem. Brandschutzanforderung
Türtyp: S.B.1
Anschlag: rechts
Türnummer: T.U1.07.1'

Hersteller und Typ 'PdP Hörmann OD Objekt' oder gleichwertig,

Hersteller und Typ '....................................................' vom Bieter einzutragen
.
Menge: 1,000 St
Leistungsbereichkatalog: 031
DIN276-1_08: 344
DIN276_18: 344

**3.1.90 Innentürel. Drehflügeltür 2flg B 2260 mm H 2135 mm T30 RS Blockzarge/B**
STLB-Bau 2025-04 031
Innentürelement aus Türblatt und Zarge, als Drehflügeltür, 2-flügelig, mit 2 Gehflügeln, mit Anschlagfalz, Dünnfalz,
Breite Nennmaß Wandöffnung '2260' mm,

Höhe Nennmaß Wandöffnung '2135' mm,

bauphysikalische Anforderungen: Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Stahlblech, Dicke Werkstoff Zarge 2 mm, Zarge verzinkt und beschichtet,
Farbton 'RAL 9002'

Sollschichtdicke DIN EN ISO 12944-5 40 mym, Dichtungsprofil DIN EN 12365-1 als Hohlkammerprofil aus EPDM, mit 3D-Aufnahmeelementen, Breite des Zargenspiegels 20/45 mm, ohne Bodeneinstand,
Ausführung als Metalltür, vollflächig, Türflügel aus Stahl, Blechdicke 1 mm, Oberfläche der Öffnungsfläche verzinkt und beschichtet, Sollschichtdicke DIN EN ISO 12944-5 80 mym, Oberfläche der Schließfläche verzinkt und beschichtet, Sollschichtdicke DIN EN ISO 12944-5 80 mym,
Farbton 'RAL 9002'

mit aufgesetzten Bändern, 2 Bänder je Flügel,
mit Drückergarnitur DIN EN 1906, DIN 18273, mit PZ-Schloss, mit Obentürschließer, mit Bodendichtung, absenkbar, mit Feststeller, Ausführung gemäß Zeichnung und Einzelbeschreibung,
Zeichnungs-Nr 'A344_DE501'

Einzelbeschreibungs-Nr 'Blockzarge  Füllung entspr. Brandschutzanforderung
Türblatt 65 mm Füllung  entspr. Brandschutzanforderung
Obertürschließer an beiden Flügeln
Anschlag: rechts/ links
Türtyp: S.B.2
Türnummer: T.U1.09.1'

Hersteller und Typ 'Obertürschließer: Dorma TS 93 B Contur' oder gleichwertig,

Hersteller und Typ '....................................................' vom Bieter einzutragen
.
Menge: 1,000 St
Leistungsbereichkatalog: 031
DIN276-1_08: 344
DIN276_18: 344

**3.1.100 Innentürel. Drehflügeltür 1flg B 1135 mm H 2150 mm T30 RS Blockzarge/B**
STLB-Bau 2025-04 031
Innentürelement aus Türblatt und Zarge, als Drehflügeltür, einflügelig, stumpf einschlagend,
Breite Nennmaß Wandöffnung '1135' mm,

Höhe Nennmaß Wandöffnung '2150' mm,

bauphysikalische Anforderungen: Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Stahlblech, Dicke Werkstoff Zarge 2 mm, Zarge verzinkt und beschichtet,
Farbton 'RAL 9002'

Sollschichtdicke DIN EN ISO 12944-5 40 mym, Dichtungsprofil DIN EN 12365-1 als Hohlkammerprofil aus EPDM, mit 3D-Aufnahmeelementen, Breite des Zargenspiegels 75/100 mm, ohne Bodeneinstand,
Ausführung als Metalltür, vollflächig, Türflügel aus Stahl, Blechdicke 1 mm, Oberfläche der Öffnungsfläche verzinkt und beschichtet, Sollschichtdicke DIN EN ISO 12944-5 80 mym, Oberfläche der Schließfläche verzinkt und beschichtet, Sollschichtdicke DIN EN ISO 12944-5 80 mym,
Farbton 'RAL 9002'

mit aufgesetzten Bändern, 2 Bänder je Flügel,
mit Drückergarnitur DIN EN 1906, DIN 18273, mit PZ-Schloss, mit Obentürschließer, mit Bodendichtung, absenkbar, Ausführung gemäß Zeichnung und Einzelbeschreibung,
Zeichnungs-Nr 'A344_DE502'

Einzelbeschreibungs-Nr 'Blockzarge 75 mm Füllung gem. Brandschutzanforderung
Türblatt 65 mm Füllung gem. Brandschutzanforderung
Obertürschließer
Türtyp: S.B.1
Anschlag: rechts
Türnummer: T.U1.10.1'

Hersteller und Typ 'PdP Hörmann OD Objekt
PdP Obentürschließer: DORMA TS 93 B Contur' oder gleichwertig,

Hersteller und Typ '....................................................' vom Bieter einzutragen
.
Menge: 1,000 St
Leistungsbereichkatalog: 031
DIN276-1_08: 344
DIN276_18: 344

**3.1.110 Innentürel. Drehflügeltür 1flg B 1280 mm H 2135 mm 32dB T30 RS Blockza**
STLB-Bau 2025-04 031
Innentürelement aus Türblatt und Zarge, als Drehflügeltür, einflügelig, stumpf einschlagend,
Breite Nennmaß Wandöffnung '1280' mm,

Höhe Nennmaß Wandöffnung '2135' mm,

bauphysikalische Anforderungen: bewertetes Schalldämm-Maß DIN 4109 Rw 32 dB, Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Stahlblech, Dicke Werkstoff Zarge 2 mm, Zarge verzinkt und beschichtet,
Farbton 'RAL 9002'

Sollschichtdicke DIN EN ISO 12944-5 40 mym, Dichtungsprofil DIN EN 12365-1 als Hohlkammerprofil aus EPDM, mit 3D-Aufnahmeelementen, Breite des Zargenspiegels 75/100 mm, ohne Bodeneinstand,
Ausführung als Metalltür, vollflächig, Türflügel aus Stahl, Blechdicke 1 mm, Oberfläche der Öffnungsfläche verzinkt und beschichtet, Sollschichtdicke DIN EN ISO 12944-5 80 mym, Oberfläche der Schließfläche verzinkt und beschichtet, Sollschichtdicke DIN EN ISO 12944-5 80 mym,
Farbton 'RAL 9002'

mit aufgesetzten Bändern, 2 Bänder je Flügel,
mit Drückergarnitur DIN EN 1906, DIN 18273, mit PZ-Schloss, mit Obentürschließer, mit Bodendichtung, absenkbar, Ausführung gemäß Zeichnung und Einzelbeschreibung,
Zeichnungs-Nr 'A344_DE504'

Einzelbeschreibungs-Nr 'Blockzarge 100 mm Füllung gem. BrandschutzanforderungTürblatt 65 mm Füllung gem. BrandschutzanforderungObertürschließerTürtyp: S.B.5Anschlag: linksTürnummer: T.U1.11.1'

Hersteller und Typ 'PdP Hörmann OD Objekt
PdP Obentürschließer: DORMA TS 93 B Contur' oder gleichwertig,

Hersteller und Typ '....................................................' vom Bieter einzutragen
.
Menge: 1,000 St
Leistungsbereichkatalog: 031
DIN276-1_08: 344
DIN276_18: 344

**3.1.120 Innentürel. Drehflügeltür 1flg B 1260 mm H 2135 mm 32dB T30 RS Blockza**
STLB-Bau 2025-04 031
Innentürelement aus Türblatt und Zarge, als Drehflügeltür, einflügelig, stumpf einschlagend,
Breite Nennmaß Wandöffnung '1260' mm,

Höhe Nennmaß Wandöffnung '2135' mm,

bauphysikalische Anforderungen: bewertetes Schalldämm-Maß DIN 4109 Rw 32 dB, Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Blockzarge/Blendrahmen, Zarge aus Stahlblech, Dicke Werkstoff Zarge 2 mm, Zarge verzinkt und beschichtet,
Farbton 'RAL 9002'

Sollschichtdicke DIN EN ISO 12944-5 40 mym, Dichtungsprofil DIN EN 12365-1 als Hohlkammerprofil aus EPDM, mit 3D-Aufnahmeelementen, Breite des Zargenspiegels 75/100 mm, ohne Bodeneinstand,
Ausführung als Metalltür, vollflächig, Türflügel aus Stahl, Blechdicke 1 mm, Oberfläche der Öffnungsfläche verzinkt und beschichtet, Sollschichtdicke DIN EN ISO 12944-5 80 mym, Oberfläche der Schließfläche verzinkt und beschichtet, Sollschichtdicke DIN EN ISO 12944-5 80 mym,
Farbton 'RAL 9002'

mit aufgesetzten Bändern, 2 Bänder je Flügel,
vorgerichtet für Notausgangsverschluss DIN EN 179 Typ A Drücker-Betätigung, mit PZ-Schloss, mit Obentürschließer, mit Bodendichtung, absenkbar, Ausführung gemäß Zeichnung und Einzelbeschreibung,
Zeichnungs-Nr 'A344_DE502'

Einzelbeschreibungs-Nr 'Blockzarge 75 mm Füllung gem. Brandschutzanforderung
Türblatt 65 mm Füllung gem. Brandschutzanforderung
Obertürschließer
Türtyp: S.B.1
Anschlag: rechts
Türnummer: T.U1.12.1'

Hersteller und Typ 'PdP Hörmann OD Objekt
PdP Obentürschließer: DORMA TS 93 B Contur' oder gleichwertig,

Hersteller und Typ '....................................................' vom Bieter einzutragen
.
Menge: 1,000 St
Leistungsbereichkatalog: 031
DIN276-1_08: 344
DIN276_18: 344

**3.1.130 Innentürel. Drehflügeltür 1flg B 1135 mm H 2135 mm 32dB RS Eckzarge St**
STLB-Bau 2025-04 031
Innentürelement aus Türblatt und Zarge, als Drehflügeltür, einflügelig, stumpf einschlagend,
Breite Nennmaß Wandöffnung '1135' mm,

Höhe Nennmaß Wandöffnung '2135' mm,

bauphysikalische Anforderungen: bewertetes Schalldämm-Maß DIN 4109 Rw 32 dB, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Eckzarge, Zarge aus Stahlblech, Dicke Werkstoff Zarge 2 mm, Zarge verzinkt und beschichtet,
Farbton 'RAL 9002'

Sollschichtdicke DIN EN ISO 12944-5 40 mym, Dichtungsprofil DIN EN 12365-1 als Hohlkammerprofil aus EPDM, mit 3D-Aufnahmeelementen, Breite des Zargenspiegels 20/45 mm, ohne Bodeneinstand, Hinterfüllung der Zarge mit Mineralwolle,
Ausführung als Metalltür, vollflächig, Türflügel aus Stahl, Blechdicke 1 mm, Oberfläche der Öffnungsfläche verzinkt und beschichtet, Sollschichtdicke DIN EN ISO 12944-5 80 mym, Oberfläche der Schließfläche verzinkt und beschichtet, Sollschichtdicke DIN EN ISO 12944-5 80 mym,
Farbton 'RAL 9002'

mit aufgesetzten Bändern, 2 Bänder je Flügel,
mit Drückergarnitur DIN EN 1906, DIN 18273, mit PZ-Schloss, mit Bodendichtung, absenkbar, Ausführung gemäß Zeichnung und Einzelbeschreibung,
Zeichnungs-Nr 'A344_DE501'

Einzelbeschreibungs-Nr 'Eckzarge Füllung gem. Brandschutzanforderung
Türblatt 65 mm Füllung gem. Brandschutzanforderung
Türtyp: S.E.1
Anschlag: rechts
Türnummer: T.U1.13.1'
.
Menge: 1,000 St
Leistungsbereichkatalog: 031
DIN276-1_08: 344
DIN276_18: 344

**3.1.140 Innentürel. Drehflügeltür 1flg B 1135 mm H 2135 mm 32dB T30 RS Eckzarg**
STLB-Bau 2025-04 031
Innentürelement aus Türblatt und Zarge, als Drehflügeltür, einflügelig, stumpf einschlagend,
Breite Nennmaß Wandöffnung '1135' mm,

Höhe Nennmaß Wandöffnung '2135' mm,

bauphysikalische Anforderungen: bewertetes Schalldämm-Maß DIN 4109 Rw 32 dB, Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Eckzarge, Zarge aus Stahlblech, Dicke Werkstoff Zarge 2 mm, Zarge verzinkt und beschichtet,
Farbton 'RAL 9002'

Sollschichtdicke DIN EN ISO 12944-5 40 mym, Dichtungsprofil DIN EN 12365-1 als Hohlkammerprofil aus EPDM, mit 3D-Aufnahmeelementen, Breite des Zargenspiegels 20/45 mm, ohne Bodeneinstand, Hinterfüllung der Zarge mit Mineralwolle,
Ausführung als Metalltür, vollflächig, Türflügel aus Stahl, Blechdicke 1 mm, Oberfläche der Öffnungsfläche verzinkt und beschichtet, Sollschichtdicke DIN EN ISO 12944-5 80 mym, Oberfläche der Schließfläche verzinkt und beschichtet, Sollschichtdicke DIN EN ISO 12944-5 80 mym,
Farbton 'RAL 9002'

mit aufgesetzten Bändern, 2 Bänder je Flügel,
mit Drückergarnitur DIN EN 1906, DIN 18273, mit PZ-Schloss, mit Obentürschließer, mit Bodendichtung, absenkbar, Ausführung gemäß Zeichnung und Einzelbeschreibung,
Zeichnungs-Nr 'A344_DE501'

Einzelbeschreibungs-Nr 'Eckzarge  Füllung gem. Brandschutzanforderung
Türblatt 65 mm Füllung gem. Brandschutzanforderung
Obertürschließer
Türtyp: S.E.1
Anschlag: links
Türnummer: T.U1.14.1'

Hersteller und Typ 'PdP Hörmann OD Objekt
PdP Obentürschließer: DORMA TS 93 B Contur' oder gleichwertig,

Hersteller und Typ '....................................................' vom Bieter einzutragen
.
Menge: 1,000 St
Leistungsbereichkatalog: 031
DIN276-1_08: 344
DIN276_18: 344

**3.1.150 Innentürel. Drehflügeltür 1flg B 1135 mm H 2135 mm 32dB T30 RS Eckzarg**
STLB-Bau 2025-04 031
Innentürelement aus Türblatt und Zarge, als Drehflügeltür, einflügelig, stumpf einschlagend,
Breite Nennmaß Wandöffnung '1135' mm,

Höhe Nennmaß Wandöffnung '2135' mm,

bauphysikalische Anforderungen: bewertetes Schalldämm-Maß DIN 4109 Rw 32 dB, Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Eckzarge, Zarge aus Stahlblech, Dicke Werkstoff Zarge 2 mm, Zarge verzinkt und beschichtet,
Farbton 'RAL 9002'

Sollschichtdicke DIN EN ISO 12944-5 40 mym, Dichtungsprofil DIN EN 12365-1 als Hohlkammerprofil aus EPDM, mit 3D-Aufnahmeelementen, Breite des Zargenspiegels 20/45 mm, ohne Bodeneinstand, Hinterfüllung der Zarge mit Mineralwolle,
Ausführung als Metalltür, vollflächig, Türflügel aus Stahl, Blechdicke 1 mm, Oberfläche der Öffnungsfläche verzinkt und beschichtet, Sollschichtdicke DIN EN ISO 12944-5 80 mym, Oberfläche der Schließfläche verzinkt und beschichtet, Sollschichtdicke DIN EN ISO 12944-5 80 mym,
Farbton 'RAL 9002'

mit aufgesetzten Bändern, 2 Bänder je Flügel,
mit Drückergarnitur DIN EN 1906, DIN 18273, mit PZ-Schloss, mit Obentürschließer, mit Bodendichtung, absenkbar, Ausführung gemäß Zeichnung und Einzelbeschreibung,
Zeichnungs-Nr 'A344_DE501'

Einzelbeschreibungs-Nr 'Eckzarge  Füllung gem. Brandschutzanforderung
Türblatt 65 mm Füllung gem. Brandschutzanforderung
Obertürschließer
Türtyp: S.E.1
Anschlag: links
Türnummer: T.U1.15.1'

Hersteller und Typ 'PdP Hörmann OD Objekt
PdP Obentürschließer: DORMA TS 93 B Contur' oder gleichwertig,

Hersteller und Typ '....................................................' vom Bieter einzutragen
.
Menge: 1,000 St
Leistungsbereichkatalog: 031
DIN276-1_08: 344
DIN276_18: 344

**3.1.160 Innentürel. Drehflügeltür 1flg B 1135 mm H 2135 mm 32dB T30 RS Eckzarg**
STLB-Bau 2025-04 031
Innentürelement aus Türblatt und Zarge, als Drehflügeltür, einflügelig, stumpf einschlagend,
Breite Nennmaß Wandöffnung '1135' mm,

Höhe Nennmaß Wandöffnung '2135' mm,

bauphysikalische Anforderungen: bewertetes Schalldämm-Maß DIN 4109 Rw 32 dB, Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Eckzarge, Zarge aus Stahlblech, Dicke Werkstoff Zarge 2 mm, Zarge verzinkt und beschichtet,
Farbton 'RAL 9002'

Sollschichtdicke DIN EN ISO 12944-5 40 mym, Dichtungsprofil DIN EN 12365-1 als Hohlkammerprofil aus EPDM, mit 3D-Aufnahmeelementen, Breite des Zargenspiegels 20/45 mm, ohne Bodeneinstand, Hinterfüllung der Zarge mit Mineralwolle,
Ausführung als Metalltür, vollflächig, Türflügel aus Stahl, Blechdicke 1 mm, Oberfläche der Öffnungsfläche verzinkt und beschichtet, Sollschichtdicke DIN EN ISO 12944-5 80 mym, Oberfläche der Schließfläche verzinkt und beschichtet, Sollschichtdicke DIN EN ISO 12944-5 80 mym,
Farbton 'RAL 9002'

mit aufgesetzten Bändern, 2 Bänder je Flügel,
mit Drückergarnitur DIN EN 1906, DIN 18273, mit PZ-Schloss, mit Obentürschließer, mit Bodendichtung, absenkbar, Ausführung gemäß Zeichnung und Einzelbeschreibung,
Zeichnungs-Nr 'A344_DE501'

Einzelbeschreibungs-Nr 'Eckzarge  Füllung gem. Brandschutzanforderung
Türblatt 65 mm Füllung gem. Brandschutzanforderung
Obertürschließer
Türtyp: S.E.1
Anschlag: links
Türnummer: T.U1.16.1'

Hersteller und Typ 'PdP Hörmann OD Objekt
PdP Obentürschließer: DORMA TS 93 B Contur' oder gleichwertig,

Hersteller und Typ '....................................................' vom Bieter einzutragen
.
Menge: 1,000 St
Leistungsbereichkatalog: 031
DIN276-1_08: 344
DIN276_18: 344

**3.1.170 Innentürel. Drehflügeltür 2flg B 1510 mm H 2135 mm 32dB T30 RS Eckzarg**
STLB-Bau 2025-04 031
Innentürelement aus Türblatt und Zarge, als Drehflügeltür, 2-flügelig, mit Geh- und Standflügel, mit Anschlagfalz, Dünnfalz,
lichte Durchgangsmaße des Gehflügels B/H in mm 'Lichte Durchgangsbreite Gangflügel 1050 mm'

Breite Nennmaß Wandöffnung '1510' mm,

Höhe Nennmaß Wandöffnung '2135' mm,

bauphysikalische Anforderungen: bewertetes Schalldämm-Maß DIN 4109 Rw 32 dB, Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Eckzarge, Zarge aus Stahlblech, Dicke Werkstoff Zarge 2 mm, Zarge verzinkt und beschichtet,
Farbton 'RAL 9002'

Sollschichtdicke DIN EN ISO 12944-5 40 mym, Dichtungsprofil DIN EN 12365-1 als Hohlkammerprofil aus EPDM, mit 3D-Aufnahmeelementen, Breite des Zargenspiegels 20/45 mm, ohne Bodeneinstand, Hinterfüllung der Zarge mit Mineralwolle,
Ausführung als Metalltür, vollflächig, Türflügel aus Stahl, Blechdicke 1 mm, Oberfläche der Öffnungsfläche verzinkt und beschichtet, Sollschichtdicke DIN EN ISO 12944-5 80 mym, Oberfläche der Schließfläche verzinkt und beschichtet, Sollschichtdicke DIN EN ISO 12944-5 80 mym,
Farbton 'RAL 9002'

mit aufgesetzten Bändern, 2 Bänder je Flügel,
vorgerichtet für Notausgangsverschluss DIN EN 179 Typ A Drücker-Betätigung, mit PZ-Schloss, mit Obentürschließer, mit Bodendichtung, absenkbar, mit Feststeller, Ausführung gemäß Zeichnung und Einzelbeschreibung,
Zeichnungs-Nr 'A344_DE504'

Einzelbeschreibungs-Nr 'Eckzarge  Füllung entspr. Brandschutzanforderung
Türblatt 65 mm Füllung  entspr. Brandschutzanforderung
Obertürschließer an beiden Flügeln
Anschlag: rechts
Türtyp: S.B.4
Türnummer: T.U1.17.1'

Hersteller und Typ 'PdP Hörmann OD Objekt
Obertürschließer PdP Dorma TS 93 B Contur' oder gleichwertig,

Hersteller und Typ '....................................................' vom Bieter einzutragen
.
Menge: 1,000 St
Leistungsbereichkatalog: 031
DIN276-1_08: 344
DIN276_18: 344

**3.1.180 Innentürel. Drehflügeltür 2flg B 1500 mm H 2300 mm 32dB T30 RS Blockza**
STLB-Bau 2025-04 031
Innentürelement aus Türblatt und Zarge, als Drehflügeltür, 2-flügelig, mit Geh- und Standflügel, stumpf einschlagend,
lichte Durchgangsmaße des Gehflügels B/H in mm 'LB Gangflügel= 1050'

Breite Nennmaß Wandöffnung '1500' mm,

Höhe Nennmaß Wandöffnung '2300' mm,

bauphysikalische Anforderungen: bewertetes Schalldämm-Maß DIN 4109 Rw 32 dB, Feuerwiderstandsklasse T 30 DIN 4102-5, mit Rauchschutzanforderung DIN 18095-1, Bedienungskräfte Klasse 3 DIN EN 12217, Rahmendurchbiegung B (kleiner gleich 1/200) DIN EN 12210, max. zulässige Verformung Klasse 2 DIN EN 12219, Mechanische Festigkeit Klasse 3 DIN EN 1192, Klimaklasse I, Prüfklima a, DIN EN 1121 (normale Beanspruchung), Korrosivitätskategorie C3 (mäßig) DIN EN ISO 12944-2, DIN EN ISO 14713-1, Beschichtung mit erwarteter Schutzdauer H DIN EN ISO 12944-1 von 15 bis 25 Jahren,
Befestigung an Stahlbeton,
Ausführung mit Blockzarge/Blendrahmen, Zarge aus Aluminium-Strangpressprofilen, Zarge pulverbeschichtet,
Farbton 'RAL 9002'

40 mym, Dichtungsprofil DIN EN 12365-1 als Hohlkammerprofil aus EPDM, mit 3D-Aufnahmeelementen, Breite des Zargenspiegels 40/65 mm, ohne Bodeneinstand,
Ausführung als Rahmentür, Rahmen aus Aluminium-Strangpressprofil, Oberfläche der Öffnungsfläche pulverbeschichtet, Sollschichtdicke DIN EN ISO 12944-5 40 mym, Oberfläche der Schließfläche pulverbeschichtet, Sollschichtdicke DIN EN ISO 12944-5 40 mym,
Farbton 'RAL 9002'

Türflügel transparent mit 2 Füllungen, aus Verbund-Sicherheitsglas (VSG), mit Rollenband, 3 Bänder je Flügel,
vorgerichtet für Notausgangsverschluss DIN EN 179 Typ A Drücker-Betätigung, mit PZ-Schloss, mit Obentürschließer, vorgerichtet für Falztreibriegel, mit Bodendichtung, absenkbar, mit Feststeller, Ausführung gemäß Zeichnung und Einzelbeschreibung,
Zeichnungs-Nr 'A344_DE323'

Einzelbeschreibungs-Nr 'Rahmenprofil, Flügelprofil Bautiefe 80 mm,
Distanzsrück/ Hinterklotzung: Mineralwolle- Füllung nicht brennbar 7-15 mm
Ganflügel mit Obentürschließer I Standflügel mit Treibriegel
Anschlag rechts
Türtyp: R.2.4
Türnummer: T.U1.21.1'

Hersteller und Typ 'Profile: PdP: ADS80 FR30 Schüco
Obentürschließer : PdP: DORMA TS 93 B Contur' oder gleichwertig,

Hersteller und Typ '....................................................' vom Bieter einzutragen
.
Menge: 1,000 St
Leistungsbereichkatalog: 031
DIN276-1_08: 344
DIN276_18: 344

**3.1.190 Innentürel. Drehflügeltür 2flg B 1510 mm H 2300 mm 32dB T30 RS Blockza**
STLB-Bau 2025-04 031
Innentürelement aus Türblatt und Zarge, als Drehflügeltür, 2-flügelig, mit Geh- und Standflügel, stumpf einschlagend,
lichte Durchgangsmaße des Gehflügels B/H in mm 'LB Gangflügel= 1050'

Breite Nennmaß Wandöffnung '1510' mm,

Höhe Nennmaß Wandöffnung '2300' mm,

bauphysikalische Anforderungen: bewertetes Schalldämm-Maß DIN 4109 Rw 32 dB, Feuerwiderstandsklasse T 30 DIN 4102-5, mit Rauchschutzanforderung DIN 18095-1, Bedienungskräfte Klasse 3 DIN EN 12217, Rahmendurchbiegung B (kleiner gleich 1/200) DIN EN 12210, max. zulässige Verformung Klasse 2 DIN EN 12219, Mechanische Festigkeit Klasse 3 DIN EN 1192, Klimaklasse I, Prüfklima a, DIN EN 1121 (normale Beanspruchung), Korrosivitätskategorie C3 (mäßig) DIN EN ISO 12944-2, DIN EN ISO 14713-1, Beschichtung mit erwarteter Schutzdauer H DIN EN ISO 12944-1 von 15 bis 25 Jahren,
Befestigung an Stahlbeton,
Ausführung mit Blockzarge/Blendrahmen, Zarge aus Aluminium-Strangpressprofilen, Zarge pulverbeschichtet,
Farbton 'RAL 9002'

40 mym, Dichtungsprofil DIN EN 12365-1 als Hohlkammerprofil aus EPDM, mit 3D-Aufnahmeelementen, Breite des Zargenspiegels 40/65 mm, ohne Bodeneinstand,
Ausführung als Rahmentür, Rahmen aus Aluminium-Strangpressprofil, Oberfläche der Öffnungsfläche pulverbeschichtet, Sollschichtdicke DIN EN ISO 12944-5 40 mym, Oberfläche der Schließfläche pulverbeschichtet, Sollschichtdicke DIN EN ISO 12944-5 40 mym,
Farbton 'RAL 9002'

Türflügel transparent mit 2 Füllungen, aus Verbund-Sicherheitsglas (VSG), mit Rollenband, 3 Bänder je Flügel,
vorgerichtet für Notausgangsverschluss DIN EN 179 Typ A Drücker-Betätigung, mit PZ-Schloss, mit Obentürschließer, vorgerichtet für Falztreibriegel, mit Bodendichtung, absenkbar, mit Feststeller, Ausführung gemäß Zeichnung und Einzelbeschreibung,
Zeichnungs-Nr 'A344_DE323'

Einzelbeschreibungs-Nr 'Rahmenprofil, Flügelprofil Bautiefe 80 mm,
Distanzsrück/ Hinterklotzung: Mineralwolle- Füllung nicht brennbar 7-15 mm
Ganflügel mit Obentürschließer I Standflügel mit Treibriegel
Anschlag rechts
Türtyp: R.2.4
Türnummer: T.U1.21.2'

Hersteller und Typ 'Profile: PdP: ADS80 FR30 Schüco
Obentürschließer : PdP: DORMA TS 93 B Contur' oder gleichwertig,

Hersteller und Typ '....................................................' vom Bieter einzutragen
.
Menge: 1,000 St
Leistungsbereichkatalog: 031
DIN276-1_08: 344
DIN276_18: 344

**3.1.200 Innentürel. Drehflügeltür 1flg B 1135 mm H 2135 mm Eckzarge Stahlblech**
STLB-Bau 2025-04 031
Innentürelement aus Türblatt und Zarge, als Drehflügeltür, einflügelig, stumpf einschlagend,
Breite Nennmaß Wandöffnung '1135' mm,

Höhe Nennmaß Wandöffnung '2135' mm,

bauphysikalische Anforderungen: Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Eckzarge, Zarge aus Stahlblech, Dicke Werkstoff Zarge 2 mm, Zarge verzinkt und beschichtet,
Farbton 'RAL 9002'

Sollschichtdicke DIN EN ISO 12944-5 40 mym, Dichtungsprofil DIN EN 12365-1 als Hohlkammerprofil aus EPDM, mit 3D-Aufnahmeelementen, Breite des Zargenspiegels 20/45 mm, ohne Bodeneinstand, Hinterfüllung der Zarge mit Mineralwolle,
Ausführung als Metalltür, vollflächig, Türflügel aus Stahl, Blechdicke 1 mm, Oberfläche der Öffnungsfläche verzinkt und beschichtet, Sollschichtdicke DIN EN ISO 12944-5 80 mym, Oberfläche der Schließfläche verzinkt und beschichtet, Sollschichtdicke DIN EN ISO 12944-5 80 mym,
Farbton 'RAL 9002'

mit aufgesetzten Bändern, 2 Bänder je Flügel,
mit Drückergarnitur DIN EN 1906, mit PZ-Schloss, mit Obentürschließer, mit Bodendichtung, absenkbar, Ausführung gemäß Zeichnung und Einzelbeschreibung,
Zeichnungs-Nr 'A344_DE501'

Einzelbeschreibungs-Nr 'Eckzarge  Füllung gem. Brandschutzanforderung
Türblatt 65 mm Füllung gem. Brandschutzanforderung
Obertürschließer
Türtyp: S.E.1
Anschlag: rechts
Türnummer: T.U1.22.1'

Hersteller und Typ 'PdP Hörmann OD Objekt
PdP Obentürschließer: DORMA TS 93 B Contur' oder gleichwertig,

Hersteller und Typ '....................................................' vom Bieter einzutragen
.
Menge: 1,000 St
Leistungsbereichkatalog: 031
DIN276-1_08: 344
DIN276_18: 344

**3.1.210 Innentürel. Drehflügeltür 1flg B 1135 mm H 2135 mm T30 RS Eckzarge Sta**
STLB-Bau 2025-04 031
Innentürelement aus Türblatt und Zarge, als Drehflügeltür, einflügelig, stumpf einschlagend,
Breite Nennmaß Wandöffnung '1135' mm,

Höhe Nennmaß Wandöffnung '2135' mm,

bauphysikalische Anforderungen: Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Eckzarge, Zarge aus Stahlblech, Dicke Werkstoff Zarge 2 mm, Zarge verzinkt und beschichtet,
Farbton 'RAL 9002'

Sollschichtdicke DIN EN ISO 12944-5 40 mym, Dichtungsprofil DIN EN 12365-1 als Hohlkammerprofil aus EPDM, mit 3D-Aufnahmeelementen, Breite des Zargenspiegels 20/45 mm, ohne Bodeneinstand, Hinterfüllung der Zarge mit Mineralwolle,
Ausführung als Metalltür, vollflächig, Türflügel aus Stahl, Blechdicke 1 mm, Oberfläche der Öffnungsfläche verzinkt und beschichtet, Sollschichtdicke DIN EN ISO 12944-5 80 mym, Oberfläche der Schließfläche verzinkt und beschichtet, Sollschichtdicke DIN EN ISO 12944-5 80 mym,
Farbton 'RAL 9002'

mit aufgesetzten Bändern, 2 Bänder je Flügel,
mit Drückergarnitur DIN EN 1906, DIN 18273, mit PZ-Schloss, mit Obentürschließer, mit Bodendichtung, absenkbar, Ausführung gemäß Zeichnung und Einzelbeschreibung,
Zeichnungs-Nr 'A344_DE501'

Einzelbeschreibungs-Nr 'Eckzarge  Füllung gem. Brandschutzanforderung
Türblatt 65 mm Füllung gem. Brandschutzanforderung
Obertürschließer
Türtyp: S.E.1
Anschlag: rechts
Türnummer: T.U1.23.1'

Hersteller und Typ 'PdP Hörmann OD Objekt
PdP Obentürschließer: DORMA TS 93 B Contur' oder gleichwertig,

Hersteller und Typ '....................................................' vom Bieter einzutragen
.
Menge: 1,000 St
Leistungsbereichkatalog: 031
DIN276-1_08: 344
DIN276_18: 344

**3.1.220 Innentürel. Drehflügeltür 1flg B 1135 mm H 2135 mm T30 RS Eckzarge Sta**
STLB-Bau 2025-04 031
Innentürelement aus Türblatt und Zarge, als Drehflügeltür, einflügelig, stumpf einschlagend,
Breite Nennmaß Wandöffnung '1135' mm,

Höhe Nennmaß Wandöffnung '2135' mm,

bauphysikalische Anforderungen: Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Eckzarge, Zarge aus Stahlblech, Dicke Werkstoff Zarge 2 mm, Zarge verzinkt und beschichtet,
Farbton 'RAL 9002'

Sollschichtdicke DIN EN ISO 12944-5 40 mym, Dichtungsprofil DIN EN 12365-1 als Hohlkammerprofil aus EPDM, mit 3D-Aufnahmeelementen, Breite des Zargenspiegels 20/45 mm, ohne Bodeneinstand, Hinterfüllung der Zarge mit Mineralwolle,
Ausführung als Metalltür, vollflächig, Türflügel aus Stahl, Blechdicke 1 mm, Oberfläche der Öffnungsfläche verzinkt und beschichtet, Sollschichtdicke DIN EN ISO 12944-5 80 mym, Oberfläche der Schließfläche verzinkt und beschichtet, Sollschichtdicke DIN EN ISO 12944-5 80 mym,
Farbton 'RAL 9002'

mit aufgesetzten Bändern, 2 Bänder je Flügel,
mit Drückergarnitur DIN EN 1906, DIN 18273, mit PZ-Schloss, mit Obentürschließer, mit Bodendichtung, absenkbar, Ausführung gemäß Zeichnung und Einzelbeschreibung,
Zeichnungs-Nr 'A344_DE501'

Einzelbeschreibungs-Nr 'Eckzarge  Füllung gem. Brandschutzanforderung
Türblatt 65 mm Füllung gem. Brandschutzanforderung
Obertürschließer
Türtyp: S.E.1
Anschlag: rechts
Türnummer: T.U1.24.1'

Hersteller und Typ 'PdP Hörmann OD Objekt
PdP Obentürschließer: DORMA TS 93 B Contur' oder gleichwertig,

Hersteller und Typ '....................................................' vom Bieter einzutragen
.
Menge: 1,000 St
Leistungsbereichkatalog: 031
DIN276-1_08: 344
DIN276_18: 344

**3.1.230 Innentürel. Drehflügeltür 1flg B 1135 mm H 2010 mm T90 RS Eckzarge Sta**
STLB-Bau 2025-04 031
Innentürelement aus Türblatt und Zarge, als Drehflügeltür, einflügelig, stumpf einschlagend,
Breite Nennmaß Wandöffnung '1135' mm,

Höhe Nennmaß Wandöffnung '2010' mm,

bauphysikalische Anforderungen: Feuerwiderstandsklasse T 90 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Eckzarge, Zarge aus Stahlblech, Dicke Werkstoff Zarge 2 mm, Zarge verzinkt und beschichtet,
Farbton 'RAL 9002'

Sollschichtdicke DIN EN ISO 12944-5 40 mym, Dichtungsprofil DIN EN 12365-1 als Hohlkammerprofil aus EPDM, mit 3D-Aufnahmeelementen, Breite des Zargenspiegels 20/45 mm, ohne Bodeneinstand, Hinterfüllung der Zarge mit Mineralwolle,
Ausführung als Metalltür, vollflächig, Türflügel aus Stahl, Blechdicke 1 mm, Oberfläche der Öffnungsfläche verzinkt und beschichtet, Sollschichtdicke DIN EN ISO 12944-5 80 mym, Oberfläche der Schließfläche verzinkt und beschichtet, Sollschichtdicke DIN EN ISO 12944-5 80 mym,
Farbton 'RAL 9002'

mit aufgesetzten Bändern, 2 Bänder je Flügel,
mit Drückergarnitur DIN EN 1906, DIN 18273, mit PZ-Schloss, mit Obentürschließer, Ausführung gemäß Zeichnung und Einzelbeschreibung,
Zeichnungs-Nr 'A344_DE501'

Einzelbeschreibungs-Nr 'Eckzarge umlaufend!  Füllung gem. Brandschutzanforderung
Türblatt 65 mm Füllung gem. Brandschutzanforderung
Obertürschließer
Türtyp: S.E.2
Anschlag: rechts
Türnummer: T.U1.25.1'

Hersteller und Typ 'PdP Hörmann OD Objekt
PdP Obentürschließer: DORMA TS 93 B Contur' oder gleichwertig,

Hersteller und Typ '....................................................' vom Bieter einzutragen
.
Menge: 1,000 St
Leistungsbereichkatalog: 031
DIN276-1_08: 344
DIN276_18: 344

**3.1.240 Innentürel. Drehflügeltür 1flg B 1135 mm H 2010 mm T30 RS Eckzarge Sta**
STLB-Bau 2025-04 031
Innentürelement aus Türblatt und Zarge, als Drehflügeltür, einflügelig, stumpf einschlagend,
Breite Nennmaß Wandöffnung '1135' mm,

Höhe Nennmaß Wandöffnung '2010' mm,

bauphysikalische Anforderungen: Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Eckzarge, Zarge aus Stahlblech, Dicke Werkstoff Zarge 2 mm, Zarge verzinkt und beschichtet,
Farbton 'RAL 9002'

Sollschichtdicke DIN EN ISO 12944-5 40 mym, Dichtungsprofil DIN EN 12365-1 als Hohlkammerprofil aus EPDM, mit 3D-Aufnahmeelementen, Breite des Zargenspiegels 20/45 mm, ohne Bodeneinstand, Hinterfüllung der Zarge mit Mineralwolle,
Ausführung als Metalltür, vollflächig, Türflügel aus Stahl, Blechdicke 1 mm, Oberfläche der Öffnungsfläche verzinkt und beschichtet, Sollschichtdicke DIN EN ISO 12944-5 80 mym, Oberfläche der Schließfläche verzinkt und beschichtet, Sollschichtdicke DIN EN ISO 12944-5 80 mym,
Farbton 'RAL 9002'

mit aufgesetzten Bändern, 2 Bänder je Flügel,
mit Drückergarnitur DIN EN 1906, DIN 18273, mit PZ-Schloss, mit Obentürschließer, Ausführung gemäß Zeichnung und Einzelbeschreibung,
Zeichnungs-Nr 'A344_DE501'

Einzelbeschreibungs-Nr 'Eckzarge umlaufend!  Füllung gem. Brandschutzanforderung
Türblatt 65 mm Füllung gem. Brandschutzanforderung
Obertürschließer
Türtyp: S.E.2
Anschlag: rechts
Türnummer: T.U1.26.1'

Hersteller und Typ 'PdP Hörmann OD Objekt
PdP Obentürschließer: DORMA TS 93 B Contur' oder gleichwertig,

Hersteller und Typ '....................................................' vom Bieter einzutragen
.
Menge: 1,000 St
Leistungsbereichkatalog: 031
DIN276-1_08: 344
DIN276_18: 344

**3.1.250 Innentürel. Drehflügeltür 1flg B 1135 mm H 2010 mm T30 RS Eckzarge Sta**
STLB-Bau 2025-04 031
Innentürelement aus Türblatt und Zarge, als Drehflügeltür, einflügelig, stumpf einschlagend,
Breite Nennmaß Wandöffnung '1135' mm,

Höhe Nennmaß Wandöffnung '2010' mm,

bauphysikalische Anforderungen: Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Eckzarge, Zarge aus Stahlblech, Dicke Werkstoff Zarge 2 mm, Zarge verzinkt und beschichtet,
Farbton 'RAL 9002'

Sollschichtdicke DIN EN ISO 12944-5 40 mym, Dichtungsprofil DIN EN 12365-1 als Hohlkammerprofil aus EPDM, mit 3D-Aufnahmeelementen, Breite des Zargenspiegels 20/45 mm, ohne Bodeneinstand, Hinterfüllung der Zarge mit Mineralwolle,
Ausführung als Metalltür, vollflächig, Türflügel aus Stahl, Blechdicke 1 mm, Oberfläche der Öffnungsfläche verzinkt und beschichtet, Sollschichtdicke DIN EN ISO 12944-5 80 mym, Oberfläche der Schließfläche verzinkt und beschichtet, Sollschichtdicke DIN EN ISO 12944-5 80 mym,
Farbton 'RAL 9002'

mit aufgesetzten Bändern, 2 Bänder je Flügel,
mit Drückergarnitur DIN EN 1906, DIN 18273, mit PZ-Schloss, mit Obentürschließer, Ausführung gemäß Zeichnung und Einzelbeschreibung,
Zeichnungs-Nr 'A344_DE501'

Einzelbeschreibungs-Nr 'Eckzarge umlaufend!  Füllung gem. Brandschutzanforderung
Türblatt 65 mm Füllung gem. Brandschutzanforderung
Obertürschließer
Türtyp: S.E.2
Anschlag: rechts
Türnummer: T.U1.27.1'

Hersteller und Typ 'PdP Hörmann OD Objekt
PdP Obentürschließer: DORMA TS 93 B Contur' oder gleichwertig,

Hersteller und Typ '....................................................' vom Bieter einzutragen
.
Menge: 1,000 St
Leistungsbereichkatalog: 031
DIN276-1_08: 344
DIN276_18: 344

**3.1.260 Innentürel. Drehflügeltür 1flg B 1135 mm H 2135 mm T30 RS Eckzarge Sta**
STLB-Bau 2025-04 031
Innentürelement aus Türblatt und Zarge, als Drehflügeltür, einflügelig, stumpf einschlagend,
Breite Nennmaß Wandöffnung '1135' mm,

Höhe Nennmaß Wandöffnung '2135' mm,

bauphysikalische Anforderungen: Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Eckzarge, Zarge aus Stahlblech, Dicke Werkstoff Zarge 2 mm, Zarge verzinkt und beschichtet,
Farbton 'RAL 9002'

Sollschichtdicke DIN EN ISO 12944-5 40 mym, Dichtungsprofil DIN EN 12365-1 als Hohlkammerprofil aus EPDM, mit 3D-Aufnahmeelementen, Breite des Zargenspiegels 20/45 mm, ohne Bodeneinstand, Hinterfüllung der Zarge mit Mineralwolle,
Ausführung als Metalltür, vollflächig, Türflügel aus Stahl, Blechdicke 1 mm, Oberfläche der Öffnungsfläche verzinkt und beschichtet, Sollschichtdicke DIN EN ISO 12944-5 80 mym, Oberfläche der Schließfläche verzinkt und beschichtet, Sollschichtdicke DIN EN ISO 12944-5 80 mym,
Farbton 'RAL 9002'

mit aufgesetzten Bändern, 2 Bänder je Flügel,
mit Drückergarnitur DIN EN 1906, DIN 18273, mit PZ-Schloss, mit Obentürschließer, mit Bodendichtung, absenkbar, Ausführung gemäß Zeichnung und Einzelbeschreibung,
Zeichnungs-Nr 'A344_DE501'

Einzelbeschreibungs-Nr 'Eckzarge, Füllung gem. Brandschutzanforderung
Türblatt 65 mm Füllung gem. Brandschutzanforderung
Obertürschließer
Türtyp: S.E.1
Anschlag: Links
Türnummer: T.U1.28.1'

Hersteller und Typ 'PdP Hörmann OD Objekt
PdP Obentürschließer: DORMA TS 93 B Contur' oder gleichwertig,

Hersteller und Typ '....................................................' vom Bieter einzutragen
.
Menge: 1,000 St
Leistungsbereichkatalog: 031
DIN276-1_08: 344
DIN276_18: 344

**3.1.270 Innentürel. Drehflügeltür 1flg B 1135 mm H 2010 mm T30 RS Eckzarge Sta**
STLB-Bau 2025-04 031
Innentürelement aus Türblatt und Zarge, als Drehflügeltür, einflügelig, stumpf einschlagend,
Breite Nennmaß Wandöffnung '1135' mm,

Höhe Nennmaß Wandöffnung '2010' mm,

bauphysikalische Anforderungen: Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Eckzarge, Zarge aus Stahlblech, Dicke Werkstoff Zarge 2 mm, Zarge verzinkt und beschichtet,
Farbton 'RAL 9002'

Sollschichtdicke DIN EN ISO 12944-5 40 mym, Dichtungsprofil DIN EN 12365-1 als Hohlkammerprofil aus EPDM, mit 3D-Aufnahmeelementen, Breite des Zargenspiegels 20/45 mm, ohne Bodeneinstand, Hinterfüllung der Zarge mit Mineralwolle,
Ausführung als Metalltür, vollflächig, Türflügel aus Stahl, Blechdicke 1 mm, Oberfläche der Öffnungsfläche verzinkt und beschichtet, Sollschichtdicke DIN EN ISO 12944-5 80 mym, Oberfläche der Schließfläche verzinkt und beschichtet, Sollschichtdicke DIN EN ISO 12944-5 80 mym,
Farbton 'RAL 9002'

mit aufgesetzten Bändern, 2 Bänder je Flügel,
mit Drückergarnitur DIN EN 1906, DIN 18273, mit PZ-Schloss, mit Obentürschließer, Ausführung gemäß Zeichnung und Einzelbeschreibung,
Zeichnungs-Nr 'A344_DE501'

Einzelbeschreibungs-Nr 'Eckzarge umlaufend!  Füllung gem. Brandschutzanforderung
Türblatt 65 mm Füllung gem. Brandschutzanforderung
Obertürschließer
Türtyp: S.E.2
Anschlag: rechts
Türnummer: T.U1.30.1'

Hersteller und Typ 'PdP Hörmann OD Objekt
PdP Obentürschließer: DORMA TS 93 B Contur' oder gleichwertig,

Hersteller und Typ '....................................................' vom Bieter einzutragen
.
Menge: 1,000 St
Leistungsbereichkatalog: 031
DIN276-1_08: 344
DIN276_18: 344

**3.1.280 Innentürel. Drehflügeltür 1flg B 1135 mm H 2135 mm T30 RS EXR2 Eckzarg**
STLB-Bau 2025-04 031
Innentürelement aus Türblatt und Zarge, als Drehflügeltür, einflügelig, stumpf einschlagend,
Breite Nennmaß Wandöffnung '1135' mm,

Höhe Nennmaß Wandöffnung '2135' mm,

bauphysikalische Anforderungen: Feuerwiderstandsklasse T 30 DIN 4102-5, mit Rauchschutzanforderung DIN 18095-1, Explosionshemmung EXR2 DIN EN 13123-2, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Eckzarge, Zarge aus Stahlblech, Dicke Werkstoff Zarge 2 mm, Zarge verzinkt und beschichtet,
Farbton 'RAL 9002'

Sollschichtdicke DIN EN ISO 12944-5 40 mym, Dichtungsprofil DIN EN 12365-1 als Hohlkammerprofil aus EPDM, mit 3D-Aufnahmeelementen, Breite des Zargenspiegels 20/45 mm, ohne Bodeneinstand, Hinterfüllung der Zarge mit Mineralwolle,
Ausführung als Metalltür, vollflächig, Türflügel aus Stahl, Blechdicke 1 mm, Oberfläche der Öffnungsfläche verzinkt und beschichtet, Sollschichtdicke DIN EN ISO 12944-5 80 mym, Oberfläche der Schließfläche verzinkt und beschichtet, Sollschichtdicke DIN EN ISO 12944-5 80 mym,
Farbton 'RAL 9002'

mit aufgesetzten Bändern, 2 Bänder je Flügel,
mit Drückergarnitur DIN EN 1906, DIN 18273, mit PZ-Schloss, mit Obentürschließer, mit Bodendichtung, absenkbar, Ausführung gemäß Zeichnung und Einzelbeschreibung,
Zeichnungs-Nr 'A344_DE501'

Einzelbeschreibungs-Nr 'Eckzarge, Füllung gem. Brandschutzanforderung
Türblatt 65 mm Füllung gem. Brandschutzanforderung
Tür belastbar mit Druckstößen  bis 80 hPa
Obertürschließer
Türtyp: S.E.1
Anschlag: rechts
Türnummer: T.U1.31.1'

Hersteller und Typ 'PdP Hörmann H2-1-OD
PdP Obentürschließer: DORMA TS 93 B Contur' oder gleichwertig,

Hersteller und Typ '....................................................' vom Bieter einzutragen
.
Menge: 1,000 St
Leistungsbereichkatalog: 031
DIN276-1_08: 344
DIN276_18: 344

**3.1.290 Innentürel. Drehflügeltür 1flg B 1135 mm H 2135 mm T30 RS EXR2 Eckzarg**
STLB-Bau 2025-04 031
Innentürelement aus Türblatt und Zarge, als Drehflügeltür, einflügelig, stumpf einschlagend,
Breite Nennmaß Wandöffnung '1135' mm,

Höhe Nennmaß Wandöffnung '2135' mm,

bauphysikalische Anforderungen: Feuerwiderstandsklasse T 30 DIN 4102-5, mit Rauchschutzanforderung DIN 18095-1, Explosionshemmung EXR2 DIN EN 13123-2, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Eckzarge, Zarge aus Stahlblech, Dicke Werkstoff Zarge 2 mm, Zarge verzinkt und beschichtet,
Farbton 'RAL 9002'

Sollschichtdicke DIN EN ISO 12944-5 40 mym, Dichtungsprofil DIN EN 12365-1 als Hohlkammerprofil aus EPDM, mit 3D-Aufnahmeelementen, Breite des Zargenspiegels 20/45 mm, ohne Bodeneinstand, Hinterfüllung der Zarge mit Mineralwolle,
Ausführung als Metalltür, vollflächig, Türflügel aus Stahl, Blechdicke 1 mm, Oberfläche der Öffnungsfläche verzinkt und beschichtet, Sollschichtdicke DIN EN ISO 12944-5 80 mym, Oberfläche der Schließfläche verzinkt und beschichtet, Sollschichtdicke DIN EN ISO 12944-5 80 mym,
Farbton 'RAL 9002'

mit aufgesetzten Bändern, 2 Bänder je Flügel,
mit Drückergarnitur DIN EN 1906, DIN 18273, mit PZ-Schloss, mit Obentürschließer, mit Bodendichtung, absenkbar, Ausführung gemäß Zeichnung und Einzelbeschreibung,
Zeichnungs-Nr 'A344_DE501'

Einzelbeschreibungs-Nr 'Eckzarge, Füllung gem. Brandschutzanforderung
Türblatt 65 mm Füllung gem. Brandschutzanforderung
Belastung durch Druckstöße bis 80 hPa
Obertürschließer
Türtyp: S.E.1
Anschlag: rechts
Türnummer: T.U1.32.1'

Hersteller und Typ 'PdP Hörmann H3-1 OD
PdP Obentürschließer: DORMA TS 93 B Contur' oder gleichwertig,

Hersteller und Typ '....................................................' vom Bieter einzutragen
.
Menge: 1,000 St
Leistungsbereichkatalog: 031
DIN276-1_08: 344
DIN276_18: 344

**3.1.300 Innentürel. Drehflügeltür 1flg B 1135 mm H 2135 mm T30 RS EXR2 Eckzarg**
STLB-Bau 2025-04 031
Innentürelement aus Türblatt und Zarge, als Drehflügeltür, einflügelig, stumpf einschlagend,
Breite Nennmaß Wandöffnung '1135' mm,

Höhe Nennmaß Wandöffnung '2135' mm,

bauphysikalische Anforderungen: Feuerwiderstandsklasse T 30 DIN 4102-5, mit Rauchschutzanforderung DIN 18095-1, Explosionshemmung EXR2 DIN EN 13123-2, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Eckzarge, Zarge aus Stahlblech, Dicke Werkstoff Zarge 2 mm, Zarge verzinkt und beschichtet,
Farbton 'RAL 9002'

Sollschichtdicke DIN EN ISO 12944-5 40 mym, Dichtungsprofil DIN EN 12365-1 als Hohlkammerprofil aus EPDM, mit 3D-Aufnahmeelementen, Breite des Zargenspiegels 20/45 mm, ohne Bodeneinstand, Hinterfüllung der Zarge mit Mineralwolle,
Ausführung als Metalltür, vollflächig, Türflügel aus Stahl, Blechdicke 1 mm, Oberfläche der Öffnungsfläche verzinkt und beschichtet, Sollschichtdicke DIN EN ISO 12944-5 80 mym, Oberfläche der Schließfläche verzinkt und beschichtet, Sollschichtdicke DIN EN ISO 12944-5 80 mym,
Farbton 'RAL 9002'

mit aufgesetzten Bändern, 2 Bänder je Flügel,
mit Drückergarnitur DIN EN 1906, DIN 18273, mit PZ-Schloss, mit Obentürschließer, mit Bodendichtung, absenkbar, Ausführung gemäß Zeichnung und Einzelbeschreibung,
Zeichnungs-Nr 'A344_DE501'

Einzelbeschreibungs-Nr 'Eckzarge, Füllung gem. Brandschutzanforderung
Türblatt 65 mm Füllung gem. Brandschutzanforderung
Belastung durch Druckstöße  bis 80 hPa
Obertürschließer
Türtyp: S.E.1
Anschlag: rechts
Türnummer: T.U1.33.1'

Hersteller und Typ 'PdP Hörmann H3-1 OD
PdP Obentürschließer: DORMA TS 93 B Contur' oder gleichwertig,

Hersteller und Typ '....................................................' vom Bieter einzutragen
.
Menge: 1,000 St
Leistungsbereichkatalog: 031
DIN276-1_08: 344
DIN276_18: 344

**3.1.310 Innentürel. Drehflügeltür 1flg B 1135 mm H 2135 mm Blockzarge/Blendrah**
STLB-Bau 2025-04 031
Innentürelement aus Türblatt und Zarge, als Drehflügeltür, einflügelig, stumpf einschlagend,
Breite Nennmaß Wandöffnung '1135' mm,

Höhe Nennmaß Wandöffnung '2135' mm,

bauphysikalische Anforderungen: Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Stahlblech, Dicke Werkstoff Zarge 2 mm, Zarge verzinkt und beschichtet,
Farbton 'RAL 9002'

Sollschichtdicke DIN EN ISO 12944-5 40 mym, Dichtungsprofil DIN EN 12365-1 als Hohlkammerprofil aus EPDM, mit 3D-Aufnahmeelementen, Breite des Zargenspiegels 75/100 mm, ohne Bodeneinstand,
Ausführung als Metalltür, vollflächig, Türflügel aus Stahl, Blechdicke 1 mm, Oberfläche der Öffnungsfläche verzinkt und beschichtet, Sollschichtdicke DIN EN ISO 12944-5 80 mym, Oberfläche der Schließfläche verzinkt und beschichtet, Sollschichtdicke DIN EN ISO 12944-5 80 mym,
Farbton 'RAL 9002'

mit aufgesetzten Bändern, 2 Bänder je Flügel,
mit Drückergarnitur DIN EN 1906, mit PZ-Schloss, mit Bodendichtung, absenkbar, Ausführung gemäß Zeichnung und Einzelbeschreibung,
Zeichnungs-Nr 'A344_DE502'

Einzelbeschreibungs-Nr 'Blockzarge, Füllung gem. Brandschutzanforderung
Türblatt 65 mm Füllung gem. Brandschutzanforderung
Türtyp: S.B.1
Anschlag: rechts
Türnummer: T.U1.34.1'

Hersteller und Typ 'PdP Hörmann OD Objekt' oder gleichwertig,

Hersteller und Typ '....................................................' vom Bieter einzutragen
.
Menge: 1,000 St
Leistungsbereichkatalog: 031
DIN276-1_08: 344
DIN276_18: 344

**3.1.320 Innentürel. Drehflügeltür 1flg B 1135 mm H 2135 mm Blockzarge/Blendrah**
STLB-Bau 2025-04 031
Innentürelement aus Türblatt und Zarge, als Drehflügeltür, einflügelig, stumpf einschlagend,
Breite Nennmaß Wandöffnung '1135' mm,

Höhe Nennmaß Wandöffnung '2135' mm,

bauphysikalische Anforderungen: Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Stahlblech, Dicke Werkstoff Zarge 2 mm, Zarge verzinkt und beschichtet,
Farbton 'RAL 9002'

Sollschichtdicke DIN EN ISO 12944-5 40 mym, Dichtungsprofil DIN EN 12365-1 als Hohlkammerprofil aus EPDM, mit 3D-Aufnahmeelementen, Breite des Zargenspiegels 75/100 mm, ohne Bodeneinstand,
Ausführung als Metalltür, vollflächig, Türflügel aus Stahl, Blechdicke 1 mm, Oberfläche der Öffnungsfläche verzinkt und beschichtet, Sollschichtdicke DIN EN ISO 12944-5 80 mym, Oberfläche der Schließfläche verzinkt und beschichtet, Sollschichtdicke DIN EN ISO 12944-5 80 mym,
Farbton 'RAL 9002'

mit aufgesetzten Bändern, 2 Bänder je Flügel,
mit Drückergarnitur DIN EN 1906, mit PZ-Schloss, mit Bodendichtung, absenkbar, Ausführung gemäß Zeichnung und Einzelbeschreibung,
Zeichnungs-Nr 'A344_DE502'

Einzelbeschreibungs-Nr 'Blockzarge, Füllung gem. Brandschutzanforderung
Türblatt 65 mm Füllung gem. Brandschutzanforderung
Türtyp: S.B.1
Anschlag: rechts
Türnummer: T.U1.35.1'

Hersteller und Typ 'PdP Hörmann OD Objekt' oder gleichwertig,

Hersteller und Typ '....................................................' vom Bieter einzutragen
.
Menge: 1,000 St
Leistungsbereichkatalog: 031
DIN276-1_08: 344
DIN276_18: 344

**3.1.330 Innentürel. Drehflügeltür 1flg B 1135 mm H 2135 mm T30 RS Blockzarge/B**
STLB-Bau 2025-04 031
Innentürelement aus Türblatt und Zarge, als Drehflügeltür, einflügelig, stumpf einschlagend,
Breite Nennmaß Wandöffnung '1135' mm,

Höhe Nennmaß Wandöffnung '2135' mm,

bauphysikalische Anforderungen: Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Stahlblech, Dicke Werkstoff Zarge 2 mm, Zarge verzinkt und beschichtet,
Farbton 'RAL 9002'

Sollschichtdicke DIN EN ISO 12944-5 40 mym, Dichtungsprofil DIN EN 12365-1 als Hohlkammerprofil aus EPDM, mit 3D-Aufnahmeelementen, Breite des Zargenspiegels 75/100 mm, ohne Bodeneinstand,
Ausführung als Metalltür, vollflächig, Türflügel aus Stahl, Blechdicke 1 mm, Oberfläche der Öffnungsfläche verzinkt und beschichtet, Sollschichtdicke DIN EN ISO 12944-5 80 mym, Oberfläche der Schließfläche verzinkt und beschichtet, Sollschichtdicke DIN EN ISO 12944-5 80 mym,
Farbton 'RAL 9002'

mit aufgesetzten Bändern, 2 Bänder je Flügel,
vorgerichtet für Notausgangsverschluss DIN EN 179 Typ A Drücker-Betätigung, mit PZ-Schloss, mit Obentürschließer, mit Bodendichtung, absenkbar, Ausführung gemäß Zeichnung und Einzelbeschreibung,
Zeichnungs-Nr 'A344_DE504'

Einzelbeschreibungs-Nr 'Blockzarge, Füllung gem. Brandschutzanforderung
Türblatt 65 mm Füllung gem. Brandschutzanforderung
Obentürschließer
Fluchttür gemäß DIN EN 179
Türtyp: S.B.5
Anschlag: links
Türnummer: T.U1.36.1'

Hersteller und Typ 'PdP Hörmann OD Objekt
PdP Obertürschließer: DORMA TS 93 B Contur' oder gleichwertig,

Hersteller und Typ '....................................................' vom Bieter einzutragen
.
Menge: 1,000 St
Leistungsbereichkatalog: 031
DIN276-1_08: 344
DIN276_18: 344

**3.1.340 Innentürel. Drehflügeltür 1flg B 1135 mm H 2135 mm Blockzarge/Blendrah**
STLB-Bau 2025-04 031
Innentürelement aus Türblatt und Zarge, als Drehflügeltür, einflügelig, stumpf einschlagend,
Breite Nennmaß Wandöffnung '1135' mm,

Höhe Nennmaß Wandöffnung '2135' mm,

bauphysikalische Anforderungen: Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Stahlblech, Dicke Werkstoff Zarge 2 mm, Zarge verzinkt und beschichtet,
Farbton 'RAL 9002'

Sollschichtdicke DIN EN ISO 12944-5 40 mym, Dichtungsprofil DIN EN 12365-1 als Hohlkammerprofil aus EPDM, mit 3D-Aufnahmeelementen, Breite des Zargenspiegels 75/100 mm, ohne Bodeneinstand,
Ausführung als Metalltür, vollflächig, Türflügel aus Stahl, Blechdicke 1 mm, Oberfläche der Öffnungsfläche verzinkt und beschichtet, Sollschichtdicke DIN EN ISO 12944-5 80 mym, Oberfläche der Schließfläche verzinkt und beschichtet, Sollschichtdicke DIN EN ISO 12944-5 80 mym,
Farbton 'RAL 9002'

mit aufgesetzten Bändern, 2 Bänder je Flügel,
mit Drückergarnitur DIN EN 1906, mit PZ-Schloss, mit Bodendichtung, absenkbar, Ausführung gemäß Zeichnung und Einzelbeschreibung,
Zeichnungs-Nr 'A344_DE502'

Einzelbeschreibungs-Nr 'Blockzarge, Füllung gem. Brandschutzanforderung
Türblatt 65 mm Füllung gem. Brandschutzanforderung
Türtyp: S.B.1
Anschlag: rechts
Türnummer: T.U1.37.1'

Hersteller und Typ 'PdP Hörmann OD Objekt' oder gleichwertig,

Hersteller und Typ '....................................................' vom Bieter einzutragen
.
Menge: 1,000 St
Leistungsbereichkatalog: 031
DIN276-1_08: 344
DIN276_18: 344

**3.1.350 Innentürel. Drehflügeltür 1flg B 1135 mm H 2135 mm Blockzarge/Blendrah**
STLB-Bau 2025-04 031
Innentürelement aus Türblatt und Zarge, als Drehflügeltür, einflügelig, stumpf einschlagend,
Breite Nennmaß Wandöffnung '1135' mm,

Höhe Nennmaß Wandöffnung '2135' mm,

bauphysikalische Anforderungen: Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Stahlblech, Dicke Werkstoff Zarge 2 mm, Zarge verzinkt und beschichtet,
Farbton 'RAL 9002'

Sollschichtdicke DIN EN ISO 12944-5 40 mym, Dichtungsprofil DIN EN 12365-1 als Hohlkammerprofil aus EPDM, mit 3D-Aufnahmeelementen, Breite des Zargenspiegels 75/100 mm, ohne Bodeneinstand,
Ausführung als Metalltür, vollflächig, Türflügel aus Stahl, Blechdicke 1 mm, Oberfläche der Öffnungsfläche verzinkt und beschichtet, Sollschichtdicke DIN EN ISO 12944-5 80 mym, Oberfläche der Schließfläche verzinkt und beschichtet, Sollschichtdicke DIN EN ISO 12944-5 80 mym,
Farbton 'RAL 9002'

mit aufgesetzten Bändern, 2 Bänder je Flügel,
mit Drückergarnitur DIN EN 1906, mit PZ-Schloss, mit Bodendichtung, absenkbar, Ausführung gemäß Zeichnung und Einzelbeschreibung,
Zeichnungs-Nr 'A344_DE502'

Einzelbeschreibungs-Nr 'Blockzarge, Füllung gem. Brandschutzanforderung
Türblatt 65 mm Füllung gem. Brandschutzanforderung
Türtyp: S.B.1
Anschlag: rechts
Türnummer: T.U1.38.1'

Hersteller und Typ 'PdP Hörmann OD Objekt' oder gleichwertig,

Hersteller und Typ '....................................................' vom Bieter einzutragen
.
Menge: 1,000 St
Leistungsbereichkatalog: 031
DIN276-1_08: 344
DIN276_18: 344

**3.1.360 Innentürel. Drehflügeltür 1flg B 1135 mm H 2135 mm Blockzarge/Blendrah**
STLB-Bau 2025-04 031
Innentürelement aus Türblatt und Zarge, als Drehflügeltür, einflügelig, stumpf einschlagend,
Breite Nennmaß Wandöffnung '1135' mm,

Höhe Nennmaß Wandöffnung '2135' mm,

bauphysikalische Anforderungen: Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Stahlblech, Dicke Werkstoff Zarge 2 mm, Zarge verzinkt und beschichtet,
Farbton 'RAL 9002'

Sollschichtdicke DIN EN ISO 12944-5 40 mym, Dichtungsprofil DIN EN 12365-1 als Hohlkammerprofil aus EPDM, mit 3D-Aufnahmeelementen, Breite des Zargenspiegels 75/100 mm, ohne Bodeneinstand,
Ausführung als Metalltür, vollflächig, Türflügel aus Stahl, Blechdicke 1 mm, Oberfläche der Öffnungsfläche verzinkt und beschichtet, Sollschichtdicke DIN EN ISO 12944-5 80 mym, Oberfläche der Schließfläche verzinkt und beschichtet, Sollschichtdicke DIN EN ISO 12944-5 80 mym,
Farbton 'RAL 9002'

mit aufgesetzten Bändern, 2 Bänder je Flügel,
mit Drückergarnitur DIN EN 1906, mit PZ-Schloss, mit Bodendichtung, absenkbar, Ausführung gemäß Zeichnung und Einzelbeschreibung,
Zeichnungs-Nr 'A344_DE502'

Einzelbeschreibungs-Nr 'Blockzarge, Füllung gem. Brandschutzanforderung
Türblatt 65 mm Füllung gem. Brandschutzanforderung
Türtyp: S.B.1
Anschlag: rechts
Türnummer: T.U1.39.1'

Hersteller und Typ 'PdP Hörmann OD Objekt' oder gleichwertig,

Hersteller und Typ '....................................................' vom Bieter einzutragen
.
Menge: 1,000 St
Leistungsbereichkatalog: 031
DIN276-1_08: 344
DIN276_18: 344

**3.1.370 Innentürel. Drehflügeltür 1flg B 1135 mm H 2135 mm T30 RS Blockzarge/B**
STLB-Bau 2025-04 031
Innentürelement aus Türblatt und Zarge, als Drehflügeltür, einflügelig, stumpf einschlagend,
Breite Nennmaß Wandöffnung '1135' mm,

Höhe Nennmaß Wandöffnung '2135' mm,

bauphysikalische Anforderungen: Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Stahlblech, Dicke Werkstoff Zarge 2 mm, Zarge verzinkt und beschichtet,
Farbton 'RAL 9002'

Sollschichtdicke DIN EN ISO 12944-5 40 mym, Dichtungsprofil DIN EN 12365-1 als Hohlkammerprofil aus EPDM, mit 3D-Aufnahmeelementen, Breite des Zargenspiegels 75/100 mm, ohne Bodeneinstand,
Ausführung als Metalltür, vollflächig, Türflügel aus Stahl, Blechdicke 1 mm, Oberfläche der Öffnungsfläche verzinkt und beschichtet, Sollschichtdicke DIN EN ISO 12944-5 80 mym, Oberfläche der Schließfläche verzinkt und beschichtet, Sollschichtdicke DIN EN ISO 12944-5 80 mym,
Farbton 'RAL 9002'

mit aufgesetzten Bändern, 2 Bänder je Flügel,
mit Drückergarnitur DIN EN 1906, mit PZ-Schloss, mit Bodendichtung, absenkbar, Ausführung gemäß Zeichnung und Einzelbeschreibung,
Zeichnungs-Nr 'A344_DE502'

Einzelbeschreibungs-Nr 'Blockzarge, Füllung gem. Brandschutzanforderung
Türblatt 65 mm Füllung gem. Brandschutzanforderung
Türtyp: S.B.1
Anschlag: rechts
Türnummer: T.U1.40.1'

Hersteller und Typ 'Obertürschließer DORMA TS 93 B Contur' oder gleichwertig,

Hersteller und Typ '....................................................' vom Bieter einzutragen
.
Menge: 1,000 St
Leistungsbereichkatalog: 031
DIN276-1_08: 344
DIN276_18: 344

**3.1.380 Innentürel. Drehflügeltür 1flg B 1135 mm H 2135 mm Blockzarge/Blendrah**
STLB-Bau 2025-04 031
Innentürelement aus Türblatt und Zarge, als Drehflügeltür, einflügelig, stumpf einschlagend,
Breite Nennmaß Wandöffnung '1135' mm,

Höhe Nennmaß Wandöffnung '2135' mm,

bauphysikalische Anforderungen: Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Stahlblech, Dicke Werkstoff Zarge 2 mm, Zarge verzinkt und beschichtet,
Farbton 'RAL 9002'

Sollschichtdicke DIN EN ISO 12944-5 40 mym, Dichtungsprofil DIN EN 12365-1 als Hohlkammerprofil aus EPDM, mit 3D-Aufnahmeelementen, Breite des Zargenspiegels 75/100 mm, ohne Bodeneinstand,
Ausführung als Metalltür, vollflächig, Türflügel aus Stahl, Blechdicke 1 mm, Oberfläche der Öffnungsfläche verzinkt und beschichtet, Sollschichtdicke DIN EN ISO 12944-5 80 mym, Oberfläche der Schließfläche verzinkt und beschichtet, Sollschichtdicke DIN EN ISO 12944-5 80 mym,
Farbton 'RAL 9002'

mit aufgesetzten Bändern, 2 Bänder je Flügel,
mit Drückergarnitur DIN EN 1906, mit PZ-Schloss, mit Bodendichtung, absenkbar, Ausführung gemäß Zeichnung und Einzelbeschreibung,
Zeichnungs-Nr 'A344_DE502'

Einzelbeschreibungs-Nr 'Blockzarge, Füllung gem. Brandschutzanforderung
Türblatt 65 mm Füllung gem. Brandschutzanforderung
Obentürschließer Bandseite
Türtyp: S.B.1
Anschlag: links
Türnummer: T.U1.40.1'

Hersteller und Typ 'PdP Hörmann OD Objekt
PdP Obertürschließer  DORMA TS 93 B Contur' oder gleichwertig,

Hersteller und Typ '....................................................' vom Bieter einzutragen
.
Menge: 1,000 St
Leistungsbereichkatalog: 031
DIN276-1_08: 344
DIN276_18: 344

**3.1.390 Innentürel. Drehflügeltür 1flg B 1135 mm H 2135 mm Eckzarge Stahlblech**
STLB-Bau 2025-04 031
Innentürelement aus Türblatt und Zarge, als Drehflügeltür, einflügelig, stumpf einschlagend,
Breite Nennmaß Wandöffnung '1135' mm,

Höhe Nennmaß Wandöffnung '2135' mm,

bauphysikalische Anforderungen: Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Eckzarge, Zarge aus Stahlblech, Dicke Werkstoff Zarge 2 mm, Zarge verzinkt und beschichtet,
Farbton 'RAL 9002'

Sollschichtdicke DIN EN ISO 12944-5 80 mym, Dichtungsprofil DIN EN 12365-1 als Hohlkammerprofil aus EPDM, mit 3D-Aufnahmeelementen, Breite des Zargenspiegels 20/45 mm, ohne Bodeneinstand, Hinterfüllung der Zarge mit Mörtel,
Ausführung als Metalltür, vollflächig, Türflügel aus Stahl, Blechdicke 1 mm, Oberfläche der Öffnungsfläche verzinkt und beschichtet, Sollschichtdicke DIN EN ISO 12944-5 80 mym, Oberfläche der Schließfläche verzinkt und beschichtet, Sollschichtdicke DIN EN ISO 12944-5 80 mym,
Farbton 'RAL 9002'

mit aufgesetzten Bändern, 2 Bänder je Flügel,
mit Drückergarnitur DIN EN 1906, mit PZ-Schloss, mit Bodendichtung, absenkbar, Ausführung gemäß Zeichnung und Einzelbeschreibung,
Zeichnungs-Nr 'A344_DE501'

Einzelbeschreibungs-Nr 'Blockzarge, Füllung gem. Brandschutzanforderung
Türblatt 65 mm Füllung gem. Brandschutzanforderung
Türtyp: S.E.1
Anschlag: rechts
Türnummer: T.U1.42.1'

Hersteller und Typ 'PdP Hörmann OD Objekt' oder gleichwertig,

Hersteller und Typ '....................................................' vom Bieter einzutragen
.
Menge: 1,000 St
Leistungsbereichkatalog: 031
DIN276-1_08: 344
DIN276_18: 344

**3.1.400 Innentürel. Drehflügeltür 1flg B 1135 mm H 2135 mm Blockzarge/Blendrah**
STLB-Bau 2025-04 031
Innentürelement aus Türblatt und Zarge, als Drehflügeltür, einflügelig, stumpf einschlagend,
Breite Nennmaß Wandöffnung '1135' mm,

Höhe Nennmaß Wandöffnung '2135' mm,

bauphysikalische Anforderungen: Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Blockzarge/Blendrahmen, Zarge aus Stahlblech, Dicke Werkstoff Zarge 2 mm, Zarge verzinkt und beschichtet,
Farbton 'RAL 9002'

Sollschichtdicke DIN EN ISO 12944-5 80 mym, Dichtungsprofil DIN EN 12365-1 als Hohlkammerprofil aus EPDM, mit 3D-Aufnahmeelementen, Breite des Zargenspiegels 75/100 mm, ohne Bodeneinstand,
Ausführung als Metalltür, vollflächig, Türflügel aus Stahl, Blechdicke 1 mm, Oberfläche der Öffnungsfläche verzinkt und beschichtet, Sollschichtdicke DIN EN ISO 12944-5 80 mym, Oberfläche der Schließfläche verzinkt und beschichtet, Sollschichtdicke DIN EN ISO 12944-5 80 mym,
Farbton 'RAL 9002'

mit aufgesetzten Bändern, 2 Bänder je Flügel,
mit Drückergarnitur DIN EN 1906, mit PZ-Schloss, mit Bodendichtung, absenkbar, Ausführung gemäß Zeichnung und Einzelbeschreibung,
Zeichnungs-Nr 'A344_DE502'

Einzelbeschreibungs-Nr 'Blockzarge, Füllung gem. Brandschutzanforderung
Türblatt 65 mm Füllung gem. Brandschutzanforderung
Türtyp: S.B.1
Anschlag: links
Türnummer: T.U1.43.1'

Hersteller und Typ 'PdP Hörmann OD Objekt' oder gleichwertig,

Hersteller und Typ '....................................................' vom Bieter einzutragen
.
Menge: 1,000 St
Leistungsbereichkatalog: 031
DIN276-1_08: 344
DIN276_18: 344

**3.1.410 Innentürel. Drehflügeltür 1flg B 1135 mm H 2135 mm Eckzarge Stahlblech**
STLB-Bau 2025-04 031
Innentürelement aus Türblatt und Zarge, als Drehflügeltür, einflügelig, stumpf einschlagend,
Breite Nennmaß Wandöffnung '1135' mm,

Höhe Nennmaß Wandöffnung '2135' mm,

bauphysikalische Anforderungen: Bedienungskräfte Klasse 3 DIN EN 12217, Rahmendurchbiegung B (kleiner gleich 1/200) DIN EN 12210, max. zulässige Verformung Klasse 2 DIN EN 12219, Mechanische Festigkeit Klasse 3 DIN EN 1192, Klimaklasse II, Prüfklima b, DIN EN 1121 (mittlere Beanspruchung), Korrosivitätskategorie C2 (gering) DIN EN ISO 12944-2, DIN EN ISO 14713-1, Beschichtung mit erwarteter Schutzdauer H DIN EN ISO 12944-1 von 15 bis 25 Jahren,
Befestigung an Mauerwerk,
Ausführung mit Eckzarge, Zarge aus Stahlblech, Dicke Werkstoff Zarge 2 mm, Zarge verzinkt und beschichtet,
Farbton 'RAL 9002'

Sollschichtdicke DIN EN ISO 12944-5 80 mym, Dichtungsprofil DIN EN 12365-1 als Hohlkammerprofil aus EPDM, mit 3D-Aufnahmeelementen, Breite des Zargenspiegels 75/100 mm, ohne Bodeneinstand, Hinterfüllung der Zarge mit Mörtel,
Ausführung als Metalltür, vollflächig, Türflügel aus Stahl, Blechdicke 1 mm, Oberfläche der Öffnungsfläche verzinkt und beschichtet, Sollschichtdicke DIN EN ISO 12944-5 80 mym, Oberfläche der Schließfläche verzinkt und beschichtet, Sollschichtdicke DIN EN ISO 12944-5 80 mym,
Farbton 'RAL 9002'

mit aufgesetzten Bändern, 2 Bänder je Flügel,
mit Drückergarnitur DIN EN 1906, mit PZ-Schloss, mit Bodendichtung, absenkbar, Ausführung gemäß Zeichnung und Einzelbeschreibung,
Zeichnungs-Nr 'A344_DE501'

Einzelbeschreibungs-Nr 'Eckzarge, Füllung gem. Brandschutzanforderung Türblatt 65 mm Füllung gem. Brandschutzanforderung, FeuchtraumtürTürtyp: S.E.1Anschlag: linksTürnummer: T.U1.44.1'

Hersteller und Typ 'PdP Hörmann OD Objekt' oder gleichwertig,

Hersteller und Typ '....................................................' vom Bieter einzutragen
.
Menge: 1,000 St
Leistungsbereichkatalog: 031
DIN276-1_08: 344
DIN276_18: 344

**3.1.420 Innentürel. Drehflügeltür 1flg B 1050 mm H 2135 mm Eckzarge Stahlblech**
STLB-Bau 2025-04 031
Innentürelement aus Türblatt und Zarge, als Drehflügeltür, einflügelig, stumpf einschlagend,
Breite Nennmaß Wandöffnung '1050' mm,

Höhe Nennmaß Wandöffnung '2135' mm,

bauphysikalische Anforderungen: Bedienungskräfte Klasse 3 DIN EN 12217, Rahmendurchbiegung B (kleiner gleich 1/200) DIN EN 12210, max. zulässige Verformung Klasse 2 DIN EN 12219, Mechanische Festigkeit Klasse 3 DIN EN 1192, Klimaklasse II, Prüfklima b, DIN EN 1121 (mittlere Beanspruchung), Korrosivitätskategorie C2 (gering) DIN EN ISO 12944-2, DIN EN ISO 14713-1, Beschichtung mit erwarteter Schutzdauer H DIN EN ISO 12944-1 von 15 bis 25 Jahren,
Befestigung an Mauerwerk,
Ausführung mit Eckzarge, Zarge aus Stahlblech, Dicke Werkstoff Zarge 2 mm, Zarge verzinkt und beschichtet,
Farbton 'RAL 9002'

Sollschichtdicke DIN EN ISO 12944-5 80 mym, Dichtungsprofil DIN EN 12365-1 als Hohlkammerprofil aus EPDM, mit 3D-Aufnahmeelementen, Breite des Zargenspiegels 75/100 mm, ohne Bodeneinstand, Hinterfüllung der Zarge mit Mörtel,
Ausführung als Metalltür, vollflächig, Türflügel aus Stahl, Blechdicke 1 mm, Oberfläche der Öffnungsfläche verzinkt und beschichtet, Sollschichtdicke DIN EN ISO 12944-5 80 mym, Oberfläche der Schließfläche verzinkt und beschichtet, Sollschichtdicke DIN EN ISO 12944-5 80 mym,
Farbton 'RAL 9002'

mit aufgesetzten Bändern, 2 Bänder je Flügel,
mit Drückergarnitur DIN EN 1906, mit PZ-Schloss, mit Bodendichtung, absenkbar, Ausführung gemäß Zeichnung und Einzelbeschreibung,
Zeichnungs-Nr 'A344_DE501'

Einzelbeschreibungs-Nr 'Eckzarge, Füllung gem. Brandschutzanforderung
Türblatt 65 mm Füllung gem. Brandschutzanforderung
Feuchtarumtür
Türtyp: S.E.1
Anschlag: links
Türnummer: T.U1.45.1'

Hersteller und Typ 'PdP Hörmann OD Objekt' oder gleichwertig,

Hersteller und Typ '....................................................' vom Bieter einzutragen
.
Menge: 1,000 St
Leistungsbereichkatalog: 031
DIN276-1_08: 344
DIN276_18: 344

**3.1.430 Innentürel. Drehflügeltür 1flg B 760 mm H 2135 mm Eckzarge Stahlblech**
STLB-Bau 2025-04 031
Innentürelement aus Türblatt und Zarge, als Drehflügeltür, einflügelig, stumpf einschlagend,
Breite Nennmaß Wandöffnung '760' mm,

Höhe Nennmaß Wandöffnung '2135' mm,

bauphysikalische Anforderungen: Bedienungskräfte Klasse 3 DIN EN 12217, Rahmendurchbiegung B (kleiner gleich 1/200) DIN EN 12210, max. zulässige Verformung Klasse 2 DIN EN 12219, Mechanische Festigkeit Klasse 3 DIN EN 1192, Klimaklasse II, Prüfklima b, DIN EN 1121 (mittlere Beanspruchung), Korrosivitätskategorie C2 (gering) DIN EN ISO 12944-2, DIN EN ISO 14713-1, Beschichtung mit erwarteter Schutzdauer H DIN EN ISO 12944-1 von 15 bis 25 Jahren,
Befestigung an Mauerwerk,
Ausführung mit Eckzarge, Zarge aus Stahlblech, Dicke Werkstoff Zarge 2 mm, Zarge verzinkt und beschichtet,
Farbton 'RAL 9002'

Sollschichtdicke DIN EN ISO 12944-5 80 mym, Dichtungsprofil DIN EN 12365-1 als Hohlkammerprofil aus EPDM, mit 3D-Aufnahmeelementen, Breite des Zargenspiegels 75/100 mm, ohne Bodeneinstand, Hinterfüllung der Zarge mit Mörtel,
Ausführung als Metalltür, vollflächig, Türflügel aus Stahl, Blechdicke 1 mm, Oberfläche der Öffnungsfläche verzinkt und beschichtet, Sollschichtdicke DIN EN ISO 12944-5 80 mym, Oberfläche der Schließfläche verzinkt und beschichtet, Sollschichtdicke DIN EN ISO 12944-5 80 mym,
Farbton 'RAL 9002'

mit aufgesetzten Bändern, 2 Bänder je Flügel,
mit Drückergarnitur DIN EN 1906, mit PZ-Schloss, mit Bodendichtung, absenkbar, Ausführung gemäß Zeichnung und Einzelbeschreibung,
Zeichnungs-Nr 'A344_DE501'

Einzelbeschreibungs-Nr 'Eckzarge, Füllung gem. Brandschutzanforderung
Türblatt 65 mm Füllung gem. Brandschutzanforderung
Feuchtraumtür
Türtyp: S.E.1
Anschlag: rechts
Türnummer: T.U1.46.1'

Hersteller und Typ 'PdP Hörmann OD Objekt' oder gleichwertig,

Hersteller und Typ '....................................................' vom Bieter einzutragen
.
Menge: 1,000 St
Leistungsbereichkatalog: 031
DIN276-1_08: 344
DIN276_18: 344

**3.1.440 Innentürel. Drehflügeltür 1flg B 760 mm H 2135 mm Eckzarge Stahlblech**
STLB-Bau 2025-04 031
Innentürelement aus Türblatt und Zarge, als Drehflügeltür, einflügelig, stumpf einschlagend,
Breite Nennmaß Wandöffnung '760' mm,

Höhe Nennmaß Wandöffnung '2135' mm,

bauphysikalische Anforderungen: Bedienungskräfte Klasse 3 DIN EN 12217, Rahmendurchbiegung B (kleiner gleich 1/200) DIN EN 12210, max. zulässige Verformung Klasse 2 DIN EN 12219, Mechanische Festigkeit Klasse 3 DIN EN 1192, Klimaklasse II, Prüfklima b, DIN EN 1121 (mittlere Beanspruchung), Korrosivitätskategorie C2 (gering) DIN EN ISO 12944-2, DIN EN ISO 14713-1, Beschichtung mit erwarteter Schutzdauer H DIN EN ISO 12944-1 von 15 bis 25 Jahren,
Befestigung an Mauerwerk,
Ausführung mit Eckzarge, Zarge aus Stahlblech, Dicke Werkstoff Zarge 2 mm, Zarge verzinkt und beschichtet,
Farbton 'RAL 9002'

Sollschichtdicke DIN EN ISO 12944-5 80 mym, Dichtungsprofil DIN EN 12365-1 als Hohlkammerprofil aus EPDM, mit 3D-Aufnahmeelementen, Breite des Zargenspiegels 75/100 mm, ohne Bodeneinstand, Hinterfüllung der Zarge mit Mörtel,
Ausführung als Metalltür, vollflächig, Türflügel aus Stahl, Blechdicke 1 mm, Oberfläche der Öffnungsfläche verzinkt und beschichtet, Sollschichtdicke DIN EN ISO 12944-5 80 mym, Oberfläche der Schließfläche verzinkt und beschichtet, Sollschichtdicke DIN EN ISO 12944-5 80 mym,
Farbton 'RAL 9002'

mit aufgesetzten Bändern, 2 Bänder je Flügel,
mit Drückergarnitur DIN EN 1906, mit PZ-Schloss, mit Bodendichtung, absenkbar, Ausführung gemäß Zeichnung und Einzelbeschreibung,
Zeichnungs-Nr 'A344_DE501'

Einzelbeschreibungs-Nr 'Eckzarge, Füllung gem. Brandschutzanforderung
Türblatt 65 mm Füllung gem. Brandschutzanforderung
Feuchtraumtür
Türtyp: S.E.1
Anschlag: links
Türnummer: T.U1.47.1'

Hersteller und Typ 'PdP Hörmann OD Objekt' oder gleichwertig,

Hersteller und Typ '....................................................' vom Bieter einzutragen
.
Menge: 1,000 St
Leistungsbereichkatalog: 031
DIN276-1_08: 344
DIN276_18: 344

**3.1.450 Innentürel. Drehflügeltür 1flg B 1010 mm H 2135 mm T30 RS Eckzarge Sta**
STLB-Bau 2025-04 031
Innentürelement aus Türblatt und Zarge, als Drehflügeltür, einflügelig, stumpf einschlagend,
Breite Nennmaß Wandöffnung '1010' mm,

Höhe Nennmaß Wandöffnung '2135' mm,

bauphysikalische Anforderungen: Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Eckzarge, Zarge aus Stahlblech, Dicke Werkstoff Zarge 2 mm, Zarge verzinkt und beschichtet,
Farbton 'RAL 9002'

Sollschichtdicke DIN EN ISO 12944-5 80 mym, Dichtungsprofil DIN EN 12365-1 als Hohlkammerprofil aus EPDM, mit 3D-Aufnahmeelementen, Breite des Zargenspiegels 75/100 mm, ohne Bodeneinstand, Hinterfüllung der Zarge mit Mörtel,
Ausführung als Metalltür, vollflächig, Türflügel aus Stahl, Blechdicke 1 mm, Oberfläche der Öffnungsfläche verzinkt und beschichtet, Sollschichtdicke DIN EN ISO 12944-5 80 mym, Oberfläche der Schließfläche verzinkt und beschichtet, Sollschichtdicke DIN EN ISO 12944-5 80 mym,
Farbton 'RAL 9002'

mit aufgesetzten Bändern, 2 Bänder je Flügel,
mit Drückergarnitur DIN EN 1906, DIN 18273, mit PZ-Schloss, mit Obentürschließer, mit Bodendichtung, absenkbar, Ausführung gemäß Zeichnung und Einzelbeschreibung,
Zeichnungs-Nr 'A344_DE501'

Einzelbeschreibungs-Nr 'Eckzarge, Füllung gem. Brandschutzanforderung
Türblatt 65 mm Füllung gem. Brandschutzanforderung
Feuchtraumtür
Türtyp: S.E.1
Anschlag: links
Türnummer: T.U1.49.1'

Hersteller und Typ 'PdP Hörmann OD Objekt
PdP Obertürschließer DORMA TS 93 B Contur' oder gleichwertig,

Hersteller und Typ '....................................................' vom Bieter einzutragen
.
Menge: 1,000 St
Leistungsbereichkatalog: 031
DIN276-1_08: 344
DIN276_18: 344

**3.1.460 Innentürel. Drehflügeltür 1flg B 1135 mm H 2135 mm T30 RS Eckzarge Sta**
STLB-Bau 2025-04 031
Innentürelement aus Türblatt und Zarge, als Drehflügeltür, einflügelig, stumpf einschlagend,
Breite Nennmaß Wandöffnung '1135' mm,

Höhe Nennmaß Wandöffnung '2135' mm,

bauphysikalische Anforderungen: Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Eckzarge, Zarge aus Stahlblech, Dicke Werkstoff Zarge 2 mm, Zarge verzinkt und beschichtet,
Farbton 'RAL 9002'

Sollschichtdicke DIN EN ISO 12944-5 80 mym, Dichtungsprofil DIN EN 12365-1 als Hohlkammerprofil aus EPDM, mit 3D-Aufnahmeelementen, Breite des Zargenspiegels 75/100 mm, ohne Bodeneinstand, Hinterfüllung der Zarge mit Mörtel,
Ausführung als Metalltür, vollflächig, Türflügel aus Stahl, Blechdicke 1 mm, Oberfläche der Öffnungsfläche verzinkt und beschichtet, Sollschichtdicke DIN EN ISO 12944-5 80 mym, Oberfläche der Schließfläche verzinkt und beschichtet, Sollschichtdicke DIN EN ISO 12944-5 80 mym,
Farbton 'RAL 9002'

mit aufgesetzten Bändern, 2 Bänder je Flügel,
mit Drückergarnitur DIN EN 1906, DIN 18273, mit PZ-Schloss, mit Obentürschließer, mit Bodendichtung, absenkbar, Ausführung gemäß Zeichnung und Einzelbeschreibung,
Zeichnungs-Nr 'A344_DE501'

Einzelbeschreibungs-Nr 'Eckzarge, Füllung gem. Brandschutzanforderung
Türblatt 65 mm Füllung gem. Brandschutzanforderung
Feuchtraumtür
Türtyp: S.E.1
Anschlag: links
Türnummer: T.U1.50.1'

Hersteller und Typ 'PdP Hörmann OD Objekt
PdP Obertürschließer DORMA TS 93 B Contur' oder gleichwertig,

Hersteller und Typ '....................................................' vom Bieter einzutragen
.
Menge: 1,000 St
Leistungsbereichkatalog: 031
DIN276-1_08: 344
DIN276_18: 344

**3.1.470 Innentürel. Drehflügeltür 1flg B 885 mm H 2135 mm T30 RS Eckzarge Stah**
STLB-Bau 2025-04 031
Innentürelement aus Türblatt und Zarge, als Drehflügeltür, einflügelig, stumpf einschlagend,
Breite Nennmaß Wandöffnung '885' mm,

Höhe Nennmaß Wandöffnung '2135' mm,

bauphysikalische Anforderungen: Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Eckzarge, Zarge aus Stahlblech, Dicke Werkstoff Zarge 2 mm, Zarge verzinkt und beschichtet,
Farbton 'RAL 9002'

Sollschichtdicke DIN EN ISO 12944-5 80 mym, Dichtungsprofil DIN EN 12365-1 als Hohlkammerprofil aus EPDM, mit 3D-Aufnahmeelementen, Breite des Zargenspiegels 75/100 mm, ohne Bodeneinstand, Hinterfüllung der Zarge mit Mörtel,
Ausführung als Metalltür, vollflächig, Türflügel aus Stahl, Blechdicke 1 mm, Oberfläche der Öffnungsfläche verzinkt und beschichtet, Sollschichtdicke DIN EN ISO 12944-5 80 mym, Oberfläche der Schließfläche verzinkt und beschichtet, Sollschichtdicke DIN EN ISO 12944-5 80 mym,
Farbton 'RAL 9002'

mit aufgesetzten Bändern, 2 Bänder je Flügel,
mit Drückergarnitur DIN EN 1906, DIN 18273, mit PZ-Schloss, mit Obentürschließer, mit Bodendichtung, absenkbar, Ausführung gemäß Zeichnung und Einzelbeschreibung,
Zeichnungs-Nr 'A344_DE501'

Einzelbeschreibungs-Nr 'Eckzarge, Füllung gem. Brandschutzanforderung
Türblatt 65 mm Füllung gem. Brandschutzanforderung
Feuchtraumtür
Türtyp: S.E.1
Anschlag: rechts
Türnummer: T.U1.51.1'

Hersteller und Typ 'PdP Hörmann OD Objekt
PdP Obertürschließer DORMA TS 93 B Contur' oder gleichwertig,

Hersteller und Typ '....................................................' vom Bieter einzutragen
.
Menge: 1,000 St
Leistungsbereichkatalog: 031
DIN276-1_08: 344
DIN276_18: 344

**3.1.480 Innentürel. Drehflügeltür 2flg B 2153 mm H 2043 mm 32dB T30 RS Blockza**
STLB-Bau 2025-04 031
Innentürelement aus Türblatt und Zarge, als Drehflügeltür, 2-flügelig, mit Geh- und Standflügel, stumpf einschlagend,
lichte Durchgangsmaße des Gehflügels B/H in mm 'LB= 1050'

Breite Nennmaß Wandöffnung '2153' mm,

Höhe Nennmaß Wandöffnung '2043' mm,

bauphysikalische Anforderungen: bewertetes Schalldämm-Maß DIN 4109 Rw 32 dB, Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Trockenbauwand,
Ausführung mit Blockzarge/Blendrahmen, Zarge aus Aluminium-Strangpressprofilen, Zarge pulverbeschichtet,
Farbton 'RAL 9002'

40 mym, Dichtungsprofil DIN EN 12365-1 als Hohlkammerprofil aus EPDM, ohne Bodeneinstand,
Ausführung als Rahmentür, Rahmen aus Aluminium-Strangpressprofil, Oberfläche der Öffnungsfläche pulverbeschichtet, Sollschichtdicke DIN EN ISO 12944-5 40 mym, Oberfläche der Schließfläche pulverbeschichtet, Sollschichtdicke DIN EN ISO 12944-5 40 mym,
Farbton 'RAL 9002'

Türflügel transparent mit 2 Füllungen, aus Verbund-Sicherheitsglas (VSG), mit Rollenband, 3 Bänder je Flügel,
vorgerichtet für Notausgangsverschluss DIN EN 179 Typ A Drücker-Betätigung, mit PZ-Schloss, mit Obentürschließer, mit Verriegelung, mit Bodendichtung, absenkbar, Ausführung gemäß Zeichnung und Einzelbeschreibung,
Zeichnungs-Nr 'A344_DE325'

Einzelbeschreibungs-Nr 'Rahmenprofil, Flügelprofil Bautiefe 80 mm,
Distanzsrück/ Hinterklotzung: Mineralwolle- Füllung nicht brennbar 7-15 mm
Ganflügel mit Obentürschließer I Standflügel mit Treibriegel, einschl. elektromagnetischen Kontakten (EMA)
Anschlag rechts
Türtyp: R.2.7
Türnummer: T..U.1.T05.1.1'

Hersteller und Typ 'Profile: PdP: ADS80 FR30 Schüco
Obentürschließer : PdP: DORMA TS 93 B Contur' oder gleichwertig,

Hersteller und Typ '....................................................' vom Bieter einzutragen
.
Menge: 1,000 St
Leistungsbereichkatalog: 031
DIN276-1_08: 344
DIN276_18: 344

**3.1.490 Obentürschließer Gr.5 Feuer-Rauchschutz-Innentür 2-flg. Öffnungsdämpfu**
STLB-Bau 2025-04 029
Obentürschließer DIN EN 1154, Größenklasse 5, für Feuer-/Rauchschutztür als Innentür, für 2-flügelige Türanlagen, mit Öffnungsdämpfung und Schließverzögerung, mit Gleitschiene, mit elektromechanischer Feststellung 24 V DC DIN EN 1155, mit integriertem Rauchschalter 230 V AC, Sturzmelder 230 V AC und 2 Deckenmelder, Montage Bandseite, Farbton silber, Korrosionsbeständigkeit DIN EN 1670 Klasse 0, mit Abnahmeprüfung und dauerhafter Anbringung des Zulassungsschildes, Ausführung gemäß Zeichnung und Einzelbeschreibung,
Zeichnungs-Nr 'A344_DE402'

Einzelbeschreibungs-Nr 'Obentürschließer mit Schließfolgeregelung und elektromechanischer Feststellung  sowie zusätzlichen abgesetzten Rauchmeldern. Ausführung an Türen gem. Türliste "IBO"'
.
Menge: 2,000 St
Leistungsbereichkatalog: 029
DIN276-1_08: 344
DIN276_18: 344

**3.1.500 Obentürschließer Gr.5 Feuer-Rauchschutz-Innentür einflg. Endanschlag G**
STLB-Bau 2025-04 029
Obentürschließer DIN EN 1154, Größenklasse 5, für Feuer-/Rauchschutztür als Innentür, für einflügelige Türanlagen, mit Endanschlag, mit Gleitschiene, mit elektromechanischer Feststellung 24 V DC DIN EN 1155, mit integriertem Rauchschalter 230 V AC, Sturzmelder 230 V AC und 2 Deckenmelder, Montage Bandseite, Farbton silber, Korrosionsbeständigkeit DIN EN 1670 Klasse 0, mit Abnahmeprüfung und dauerhafter Anbringung des Zulassungsschildes, Ausführung gemäß Einzelbeschreibung,
Einzelbeschreibungs-Nr 'Obentürschließer mit elektromechanischer Feststellung sowie zusätzlichen abgesetzten Rauchmeldern, Ausführung an Türen gem. Türliste "IBO"'
.
Menge: 7,000 St
Leistungsbereichkatalog: 029
DIN276-1_08: 344
DIN276_18: 344

**3.1.510 Innentürel. Drehflügeltür 1flg B 1500 mm H 3230 mm 1Oberlicht 32dB Blo**
STLB-Bau 2025-04 031
Innentürelement aus Türblatt und Zarge, als Drehflügeltür, einflügelig, stumpf einschlagend, als barrierefreie Ausführung DIN 18040,
lichte Durchgangsmaße des Gehflügels B/H in mm 'Lichte Durchgangsbreite Gangflügel: 1050'

Breite Nennmaß Wandöffnung '1500' mm,

Höhe Nennmaß Wandöffnung '3230' mm,
mit einem Oberlicht/Oberblende,
bauphysikalische Anforderungen: bewertetes Schalldämm-Maß DIN 4109 Rw 32 dB, Bedienungskräfte Klasse 3 DIN EN 12217, Rahmendurchbiegung B (kleiner gleich 1/200) DIN EN 12210, max. zulässige Verformung Klasse 2 DIN EN 12219, Mechanische Festigkeit Klasse 3 DIN EN 1192, Klimaklasse I, Prüfklima a, DIN EN 1121 (normale Beanspruchung),
Befestigung an Mauerwerk,
Ausführung mit Blockzarge/Blendrahmen, Zarge aus Aluminium-Strangpressprofilen,
Profilquerschnitt Blockzarge in mm '50 x 65  ADS 65 SI'

Zarge pulverbeschichtet,
Farbton 'RAL 9002 Grauweiß'

40 mym, Dichtungsprofil DIN EN 12365-1 als Hohlkammerprofil aus EPDM, mit umlaufender Schattennut, 2-seitig, ohne Bodeneinstand,
Ausführung als Rahmentür, Rahmen aus Aluminium-Strangpressprofil,
Profilquerschnitt Flügelrahmen in mm '98 x 65 ADS 65 SI'

Oberfläche der Öffnungsfläche anodisch oxidiert, E6 (gebeizt), Oberfläche der Schließfläche anodisch oxidiert, E6 (gebeizt),
Farbton 'RAL 9002 Grauweiß'

Türflügel transparent und transluzent mit 2 Füllungen, aus Verbund-Sicherheitsglas (VSG), mit verdeckt liegenden Bändern, 2 Bänder je Flügel,
Oberlicht/Oberblende transparent und transluzent, mit einer Füllung, aus Isolierglas mit VSG 2-seitig,
vorgerichtet für Notausgangsverschluss DIN EN 179 Typ A Drücker-Betätigung, vorgerichtet für elektrischen Türöffner, mit Obentürschließer, vorgerichtet für motorischen Antrieb, vorgerichtet für elektrische Türverriegelung, mit Bodendichtung, absenkbar, vorgerichtet für elektromechanische Feststellung, Ausführung gemäß Zeichnung und Einzelbeschreibung,
Zeichnungs-Nr 'A 344_DE 312'

Einzelbeschreibungs-Nr 'Blendrahmenprofil Bautiefe 65 mmOberlichthöhe 1,0 mFlügelprofil: Bautiefe 65 mm, Obentürschließer  mit elektromechanischer Feststellung und integriertem Rauchmelder  zum  Schließen  nur im Brandfall, zusätzl abgesetzter Rauchmelder beidseitig, ElektroanschlussTürtyp. R 1.2Türnummer: T.EG.11.1'

Hersteller und Typ 'Profile Blendrahmen und Flügel PdP: ADS 65 SI Schueco
Türbeschläge: Serie FSB 1144' oder gleichwertig,

Hersteller und Typ '....................................................' vom Bieter einzutragen
.
Menge: 1,000 St
Leistungsbereichkatalog: 031
DIN276-1_08: 344
DIN276_18: 344

**3.1.520 Innentürel. Drehflügeltür 1flg B 1010 mm H 2300 mm 32dB T90 RS 1,3W/m2**
STLB-Bau 2025-04 031
Innentürelement aus Türblatt und Zarge, als Drehflügeltür, einflügelig, stumpf einschlagend, als barrierefreie Ausführung DIN 18040,
Breite Nennmaß Wandöffnung '1010' mm,

Höhe Nennmaß Wandöffnung '2300' mm,

bauphysikalische Anforderungen: bewertetes Schalldämm-Maß DIN 4109 Rw 32 dB, Feuerwiderstandsklasse T 90 DIN 4102-5, mit Rauchschutzanforderung DIN 18095-1, Wärmeschutz DIN EN ISO 10077-1, DIN 4108-4 Ud kleiner gleich 1,3 W/m2K, Einbruchhemmung RC 3 DIN EN 1627, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Blockzarge/Blendrahmen, Zarge aus Stahlblech, Dicke Werkstoff Zarge 2 mm, Zarge verzinkt und nasslackbeschichtet,
Farbton 'RAL 9002 Grauweiß'

Sollschichtdicke DIN EN ISO 12944-5 40 mym, Dichtungsprofil DIN EN 12365-1 als Hohlkammerprofil aus EPDM, mit 3D-Aufnahmeelementen, Breite des Zargenspiegels 40/65 mm, ohne Bodeneinstand,
Ausführung als Metalltür, vollflächig, Türflügel aus Stahl, Blechdicke 1 mm, Oberfläche der Öffnungsfläche verzinkt und nasslackbeschichtet, Sollschichtdicke DIN EN ISO 12944-5 80 mym, Oberfläche der Schließfläche verzinkt und beschichtet, Sollschichtdicke DIN EN ISO 12944-5 80 mym,
Farbton 'RAL 9002 Grauweiß'

mit aufgesetzten Bändern, 2 Bänder je Flügel,
mit Drückergarnitur DIN EN 1906, DIN 18273, mit PZ-Schloss, mit Obentürschließer, mit Bodendichtung, absenkbar, Ausführung gemäß Zeichnung und Einzelbeschreibung,
Zeichnungs-Nr 'A344_DE502'

Einzelbeschreibungs-Nr 'Blockzarge  75 mm Füllung gem. Brandschutzanforderung
Türblatt 65 mm Füllung gem. Brandschutzanforderung
Obertürschließer auf der Bandgegenseite, einschl. elektromagnetischen Kontakten (EMA)
Türtyp: S.B.3
Anschlag: rechts
Türnummer: T.EG.12.1'

Hersteller und Typ 'PdP Obentürschließer: DORMA TS 93 B Contur' oder gleichwertig,

Hersteller und Typ '....................................................' vom Bieter einzutragen
.
Menge: 1,000 St
Leistungsbereichkatalog: 031
DIN276-1_08: 344
DIN276_18: 344

**3.1.530 Innentürel. Drehflügeltür 1flg B 1400 mm H 2300 mm 32dB RS RC3 Blockza**
STLB-Bau 2025-04 031
Innentürelement aus Türblatt und Zarge, als Drehflügeltür, einflügelig, stumpf einschlagend,
lichte Durchgangsmaße des Gehflügels B/H in mm 'Lichte Durchgangsbreite : 1050'

Breite Nennmaß Wandöffnung '1400' mm,

Höhe Nennmaß Wandöffnung '2300' mm,

bauphysikalische Anforderungen: bewertetes Schalldämm-Maß DIN 4109 Rw 32 dB, mit Rauchschutzanforderung DIN 18095-1, Einbruchhemmung RC 3 DIN EN 1627, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Trockenbauwand,
Ausführung mit Blockzarge/Blendrahmen, Zarge aus Aluminium-Strangpressprofilen, Dicke Werkstoff Zarge 2 mm, Zarge pulverbeschichtet,
Farbton 'RAL 9002 Grauweiß'

40 mym, Dichtungsprofil DIN EN 12365-1 als Hohlkammerprofil aus EPDM, mit 3D-Aufnahmeelementen, Breite des Zargenspiegels 40/65 mm, ohne Bodeneinstand,
Ausführung als Rahmentür, Rahmen aus Aluminium-Strangpressprofil, Oberfläche der Öffnungsfläche pulverbeschichtet, Sollschichtdicke DIN EN ISO 12944-5 80 mym, Oberfläche der Schließfläche pulverbeschichtet, Sollschichtdicke DIN EN ISO 12944-5 80 mym,
Farbton 'RAL 9002 Grauweiß'

Türflügel transparent mit einer Füllung, aus Verbund-Sicherheitsglas (VSG), mit Rollenband, 2 Bänder je Flügel,
mit Drückergarnitur DIN EN 1906, DIN 18273, mit PZ-Schloss, mit Obentürschließer, mit Bodendichtung, absenkbar, Ausführung gemäß Zeichnung und Einzelbeschreibung,
Zeichnungs-Nr 'A344_DE502'

Einzelbeschreibungs-Nr 'Blendrahmenprofil  65 mm Rahmenprofil  65 mm VSG mit Glasleisten Aluminium kantigObertürschließer auf der Bandseite Obertürschließer für Innentüren mit elektromechanischer Feststellung und integriertem Rauchmelder zum Schließen im Brandfall, mit abgesetztem Rauchmelder, ElektroanschlussTürtyp: R1.1.1Anschlag: rechtsTürnummer: T.EG.13.1'

Hersteller und Typ 'PdP Hörmann OD Objekt
PdP Obentürschließer: DORMA TS 93 B Contur' oder gleichwertig,

Hersteller und Typ '....................................................' vom Bieter einzutragen
.
Menge: 1,000 St
Leistungsbereichkatalog: 031
DIN276-1_08: 344
DIN276_18: 344

**3.1.540 Innentürel. Drehflügeltür 1flg B 1400 mm H 2300 mm 32dB RS RC3 Blockza**
STLB-Bau 2025-04 031
Innentürelement aus Türblatt und Zarge, als Drehflügeltür, einflügelig, stumpf einschlagend, als barrierefreie Ausführung DIN 18040,
lichte Durchgangsmaße des Gehflügels B/H in mm 'Lichte Durchgangsbreite : 1050'

Breite Nennmaß Wandöffnung '1400' mm,

Höhe Nennmaß Wandöffnung '2300' mm,

bauphysikalische Anforderungen: bewertetes Schalldämm-Maß DIN 4109 Rw 32 dB, mit Rauchschutzanforderung DIN 18095-1, Einbruchhemmung RC 3 DIN EN 1627, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Trockenbauwand,
Ausführung mit Blockzarge/Blendrahmen, Zarge aus Aluminium-Strangpressprofilen, Dicke Werkstoff Zarge 2 mm, Zarge pulverbeschichtet,
Farbton 'RAL 9002 Grauweiß'

40 mym, Dichtungsprofil DIN EN 12365-1 als Hohlkammerprofil aus EPDM, mit 3D-Aufnahmeelementen, Breite des Zargenspiegels 40/65 mm, ohne Bodeneinstand,
Ausführung als Rahmentür, Rahmen aus Aluminium-Strangpressprofil, Oberfläche der Öffnungsfläche pulverbeschichtet, Sollschichtdicke DIN EN ISO 12944-5 80 mym, Oberfläche der Schließfläche pulverbeschichtet, Sollschichtdicke DIN EN ISO 12944-5 80 mym,
Farbton 'RAL 9002 Grauweiß'

Türflügel transparent mit einer Füllung, aus Verbund-Sicherheitsglas (VSG), mit Rollenband, 2 Bänder je Flügel,
mit Drückergarnitur DIN EN 1906, DIN 18273, mit PZ-Schloss, mit Obentürschließer, mit Bodendichtung, absenkbar, vorgerichtet für elektromechanische Feststellung, Ausführung gemäß Zeichnung und Einzelbeschreibung,
Zeichnungs-Nr 'A344_DE502'

Einzelbeschreibungs-Nr 'Blendrahmenprofil  65 mm
Rahmenprofil  65 mm
VSG mit Glasleisten Aluminium kantig
Obertürschließer auf der Bandseite Oberntürschließer für Innentüren mit elektromechanischer Feststellung und integriertem Rauchmelder zum Schließen im Brandfall, mit abgesetztem Rauchmelder, Elektroanschluss
Türtyp: R1.1.1
Anschlag: rechts
Türnummer: T.EG.13.2'

Hersteller und Typ 'PdP Obentürschließer: DORMA TS 93 B Contur' oder gleichwertig,

Hersteller und Typ '....................................................' vom Bieter einzutragen
.
Menge: 1,000 St
Leistungsbereichkatalog: 031
DIN276-1_08: 344
DIN276_18: 344

**3.1.550 Innentürel. Drehflügeltür 1flg B 1500 mm H 3230 mm 1Oberlicht 32dB T30**
STLB-Bau 2025-04 031
Innentürelement aus Türblatt und Zarge, als Drehflügeltür, einflügelig, stumpf einschlagend,
lichte Durchgangsmaße des Gehflügels B/H in mm 'Lichte Durchgangsbreite Gangflügel: 1050'

Breite Nennmaß Wandöffnung '1500' mm,

Höhe Nennmaß Wandöffnung '3230' mm,
mit einem Oberlicht/Oberblende,
bauphysikalische Anforderungen: bewertetes Schalldämm-Maß DIN 4109 Rw 32 dB, Feuerwiderstandsklasse T 30 DIN 4102-5, Bedienungskräfte Klasse 3 DIN EN 12217, Rahmendurchbiegung B (kleiner gleich 1/200) DIN EN 12210, max. zulässige Verformung Klasse 2 DIN EN 12219, Mechanische Festigkeit Klasse 3 DIN EN 1192, Klimaklasse I, Prüfklima a, DIN EN 1121 (normale Beanspruchung),
Befestigung an Mauerwerk,
Ausführung mit Blockzarge/Blendrahmen, Zarge aus Aluminium-Strangpressprofilen,
Profilquerschnitt Blockzarge in mm '50 x 65  ADS 65 SI'

Zarge pulverbeschichtet,
Farbton 'RAL 9002 Grauweiß'

40 mym, Dichtungsprofil DIN EN 12365-1 als Hohlkammerprofil aus EPDM, Breite des Zargenspiegels 20/45 mm, mit umlaufender Schattennut, 2-seitig, ohne Bodeneinstand,
Ausführung als Rahmentür, Rahmen aus Aluminium-Strangpressprofil,
Profilquerschnitt Flügelrahmen in mm '98 x 65 ADS 65 SI'

Oberfläche der Öffnungsfläche anodisch oxidiert, E6 (gebeizt), Oberfläche der Schließfläche anodisch oxidiert, E6 (gebeizt),
Farbton 'RAL 9002 Grauweiß'

Türflügel transparent und transluzent mit 2 Füllungen, aus Verbund-Sicherheitsglas (VSG), mit Rollenband, 2 Bänder je Flügel, Oberlicht/Oberblende transparent, mit einer Füllung, aus Isolierglas mit VSG 2-seitig,
vorgerichtet für Notausgangsverschluss DIN EN 179 Typ A Drücker-Betätigung, mit PZ-Schloss, mit Obentürschließer, vorgerichtet für motorischen Antrieb, mit Bodendichtung, absenkbar, Ausführung gemäß Zeichnung und Einzelbeschreibung,
Zeichnungs-Nr 'A 344_DE 322'

Einzelbeschreibungs-Nr 'Blendrahmenprofil Bautiefe 65 mm
Oberlichthöhe 1,0 m
Flügelprofil : Bautiefe 65 mm
Obentürschließer  mit elekromechanischer Feststellung und integriertem Rauchmelder  zum  Schließen  nur im Brandfall,
zusätzl abgesetzter Rauchmelder beidseitig, Elektroanschluss
Türtyp. R 2.3
Türanschlag: links
Türnummer: T.EG.14.1'

Hersteller und Typ 'Profile Blendrahmen und Flügel PdP: ADS 65 SI Schueco
Obentürschließer: PdP: DORMA TS 93 B Contur
Türbeschläge: Serie FSB 1144' oder gleichwertig,

Hersteller und Typ '....................................................' vom Bieter einzutragen
.
Menge: 1,000 St
Leistungsbereichkatalog: 031
DIN276-1_08: 344
DIN276_18: 344

**3.1.560 Innentürel. Drehflügeltür 1flg B 1500 mm H 3230 mm 1Oberlicht 32dB T30**
STLB-Bau 2025-04 031
Innentürelement aus Türblatt und Zarge, als Drehflügeltür, einflügelig, stumpf einschlagend, als barrierefreie Ausführung DIN 18040,
lichte Durchgangsmaße des Gehflügels B/H in mm 'Lichte Durchgangsbreite Gangflügel: 1050'

Breite Nennmaß Wandöffnung '1500' mm,

Höhe Nennmaß Wandöffnung '3230' mm,
mit einem Oberlicht/Oberblende,
bauphysikalische Anforderungen: bewertetes Schalldämm-Maß DIN 4109 Rw 32 dB, Feuerwiderstandsklasse T 30 DIN 4102-5, Bedienungskräfte Klasse 3 DIN EN 12217, Rahmendurchbiegung B (kleiner gleich 1/200) DIN EN 12210, max. zulässige Verformung Klasse 2 DIN EN 12219, Mechanische Festigkeit Klasse 3 DIN EN 1192, Klimaklasse I, Prüfklima a, DIN EN 1121 (normale Beanspruchung),
Befestigung an Stahlbeton,
Ausführung mit Blockzarge/Blendrahmen, Zarge aus Aluminium-Strangpressprofilen,
Profilquerschnitt Blockzarge in mm '50 x 65  ADS 65 SI'

Zarge pulverbeschichtet,
Farbton 'RAL 9002 Grauweiß'

40 mym, Dichtungsprofil DIN EN 12365-1 als Hohlkammerprofil aus EPDM, Breite des Zargenspiegels 20/45 mm, mit umlaufender Schattennut, 2-seitig, ohne Bodeneinstand,
Ausführung als Rahmentür, Rahmen aus Aluminium-Strangpressprofil,
Profilquerschnitt Flügelrahmen in mm '98 x 65 ADS 65 SI'

Oberfläche der Öffnungsfläche anodisch oxidiert, E6 (gebeizt), Oberfläche der Schließfläche anodisch oxidiert, E6 (gebeizt),
Farbton 'RAL 9002 Grauweiß'

Türflügel transparent und transluzent mit 2 Füllungen, aus Verbund-Sicherheitsglas (VSG), mit Rollenband, 2 Bänder je Flügel, Oberlicht/Oberblende transparent, mit einer Füllung, aus Isolierglas mit VSG 2-seitig,
vorgerichtet für Notausgangsverschluss DIN EN 179 Typ A Drücker-Betätigung, mit PZ-Schloss, mit Obentürschließer, vorgerichtet für motorischen Antrieb, mit Bodendichtung, absenkbar, vorgerichtet für elektromechanische Feststellung, Ausführung gemäß Zeichnung und Einzelbeschreibung,
Zeichnungs-Nr 'A 344_DE 322'

Einzelbeschreibungs-Nr 'Blendrahmenprofil Bautiefe 65 mm
Oberlichthöhe 1,0 m
Flügelprofil : Bautiefe 65 mm
Obentürschließer  mit elekromechanischer Feststellung und integriertem Rauchmelder  zum  Schließen  nur im Brandfall,
zusätzl abgesetzter Rauchmelder beidseitig, Elektroanschluss
Türtyp. R 2.3
Türanschlag: rechts
Türnummer: T.EG.27.1'

Hersteller und Typ 'Profile Blendrahmen und Flügel: ADS 65 SI Schueco
Obentürschließer: DORMA TS 93 B Contur
Türbeschläge: Serie FSB 1144' oder gleichwertig,

Hersteller und Typ '....................................................' vom Bieter einzutragen
.
Menge: 1,000 St
Leistungsbereichkatalog: 031
DIN276-1_08: 344
DIN276_18: 344

**3.1.570 Innentürel. Drehflügeltür 1flg B 1500 mm H 3230 mm 1Oberlicht 32dB RS**
STLB-Bau 2025-04 031
Innentürelement aus Türblatt und Zarge, als Drehflügeltür, einflügelig, stumpf einschlagend, als barrierefreie Ausführung DIN 18040,
lichte Durchgangsmaße des Gehflügels B/H in mm 'Lichte Durchgangsbreite Gangflügel: 1050'

Breite Nennmaß Wandöffnung '1500' mm,

Höhe Nennmaß Wandöffnung '3230' mm,
mit einem Oberlicht/Oberblende,
bauphysikalische Anforderungen: bewertetes Schalldämm-Maß DIN 4109 Rw 32 dB, mit Rauchschutzanforderung DIN 18095-1, Bedienungskräfte Klasse 3 DIN EN 12217, Rahmendurchbiegung B (kleiner gleich 1/200) DIN EN 12210, max. zulässige Verformung Klasse 2 DIN EN 12219, Mechanische Festigkeit Klasse 3 DIN EN 1192, Klimaklasse I, Prüfklima a, DIN EN 1121 (normale Beanspruchung),
Befestigung an Stahlbeton,
Ausführung mit Blockzarge/Blendrahmen, Zarge aus Aluminium-Strangpressprofilen,
Profilquerschnitt Blockzarge in mm '50 x 65  ADS 65 SI'

mit Kämpfer, Zarge pulverbeschichtet,
Farbton 'RAL 9002 Grauweiß'

40 mym, Dichtungsprofil DIN EN 12365-1 als Hohlkammerprofil aus EPDM, mit 3D-Aufnahmeelementen, mit umlaufender Schattennut, 2-seitig, ohne Bodeneinstand,
Ausführung als Rahmentür, Rahmen aus Aluminium-Strangpressprofil,
Profilquerschnitt Flügelrahmen in mm '98 x 65 ADS 65 SI'

Oberfläche der Öffnungsfläche anodisch oxidiert, E6 (gebeizt), Oberfläche der Schließfläche anodisch oxidiert, E6 (gebeizt),
Farbton 'RAL 9002 Grauweiß'

Türflügel transparent und transluzent mit 2 Füllungen, aus Verbund-Sicherheitsglas (VSG), mit verdeckt liegenden Bändern, 2 Bänder je Flügel,
Oberlicht/Oberblende transparent und transluzent, mit einer Füllung, aus Isolierglas mit VSG 2-seitig,
vorgerichtet für Notausgangsverschluss DIN EN 179 Typ A Drücker-Betätigung, mit PZ-Schloss, mit Obentürschließer, vorgerichtet für motorischen Antrieb, mit Bodendichtung, absenkbar, vorgerichtet für elektromechanische Feststellung, Ausführung gemäß Zeichnung und Einzelbeschreibung,
Zeichnungs-Nr 'A 344_DE 312'

Einzelbeschreibungs-Nr 'Oberlichthöhe 1,0m
Flügelprofil: Bautiefe 65mm, Obentürschließer mit elekromechanischer Feststellung und
integriertem Rauchmelder zum Schließen nur im
Brandfall,zusätzl abgesetzter Rauchmelder beidseitig, Elektroanschluss
Türtyp. R 1.2
Anschlag. rechts
Türnummer: T.EG.27.10'

Hersteller und Typ 'Profile Blendrahmen und Flügel: ADS 65 SI Schueco
Obentürschließer: DORMA TS 93 B Contur
Türbeschläge: Serie FSB 1144' oder gleichwertig,

Hersteller und Typ '....................................................' vom Bieter einzutragen
.
Menge: 1,000 St
Leistungsbereichkatalog: 031
DIN276-1_08: 344
DIN276_18: 344

**3.1.580 Innentürel. Drehflügeltür 1flg B 1420 mm H 3110 mm 47dB 1,3W/m2K RC3 B**
STLB-Bau 2025-04 031
Innentürelement aus Türblatt und Zarge, als Drehflügeltür, einflügelig, mit Anschlagfalz, Dünnfalz, als barrierefreie Ausführung DIN 18040,
lichte Durchgangsmaße des Gehflügels B/H in mm 'Lichte Durchgangsbreite: 1050 mm'

Breite Nennmaß Wandöffnung '1420' mm,

Höhe Nennmaß Wandöffnung '3110' mm,

bauphysikalische Anforderungen: bewertetes Schalldämm-Maß DIN 4109 Rw 47 dB, Wärmeschutz DIN EN ISO 10077-1, DIN 4108-4 Ud kleiner gleich 1,3 W/m2K, Einbruchhemmung RC 3 DIN EN 1627, Bedienungskräfte Klasse 3 DIN EN 12217, Rahmendurchbiegung B (kleiner gleich 1/200) DIN EN 12210, max. zulässige Verformung Klasse 2 DIN EN 12219, Mechanische Festigkeit Klasse 3 DIN EN 1192, Klimaklasse I, Prüfklima a, DIN EN 1121 (normale Beanspruchung),
Befestigung an Stahlbeton,
Ausführung mit Blockzarge/Blendrahmen, Zarge aus Aluminium-Strangpressprofilen,
Profilquerschnitt Blockzarge in mm 'Bautiefe: 75 mm'

Zarge pulverbeschichtet,
Farbton 'RAL 9002 Grauweiß'

40 mym, Dichtungsprofil DIN EN 12365-1 als Hohlkammerprofil aus EPDM, mit 3D-Aufnahmeelementen, Breite des Zargenspiegels 40/65 mm, mit Bodeneinstand,
Ausführung als Rahmentür, Rahmen aus Aluminium-Strangpressprofil,
Profilquerschnitt Flügelrahmen in mm 'Bautiefe: 75 mm'

Oberfläche der Öffnungsfläche anodisch oxidiert, E6 (gebeizt), Oberfläche der Schließfläche anodisch oxidiert, E6 (gebeizt),
Farbton 'RAL 9002 Grauweiß'

Türflügel transparent mit einer Füllung, aus Isolierglas, 2-fach, mit VSG 2-seitig, mit Rollenband, 3 Bänder je Flügel,
vorgerichtet für Paniktürverschluss DIN EN 1125 Typ A Griffstangen-Betätigung, mit PZ-Schloss, mit Obentürschließer, vorgerichtet für elektrische Türverriegelung, vorgerichtet für elektromechanische Feststellung, Ausführung gemäß Zeichnung und Einzelbeschreibung,
Zeichnungs-Nr 'A344_DE343'

Einzelbeschreibungs-Nr 'Blendrahmenprofil: 75 mmFlügelprofil: 75 mmFlügelsockelprofil: 75 mmNullschwellenprofil: 75 mmObertürschließer BandgegenseitePanikbeschlag Klinke/ KnaufEinschl. elektromagnetischer Kontakte (EMA)Anschlag: rechtsTürtyp: R.4.3Elementennummer: T.EG.33.1'

Hersteller und Typ 'Profile: PdP: ADS UP 75 Schueco
Obentürschließer: PdP: Dorma TS 93 G Contur' oder gleichwertig,

Hersteller und Typ '....................................................' vom Bieter einzutragen
.
Menge: 1,000 St
Leistungsbereichkatalog: 031
DIN276-1_08: 344
DIN276_18: 344

**3.1.590 Innentürel. Drehflügeltür 1flg B 1010 mm H 2135 mm T30 RS 2,2W/m2K Eck**
STLB-Bau 2025-04 031
Innentürelement aus Türblatt und Zarge, als Drehflügeltür, einflügelig, mit Anschlagfalz, Dünnfalz,
Breite Nennmaß Wandöffnung '1010' mm,

Höhe Nennmaß Wandöffnung '2135' mm,

bauphysikalische Anforderungen: Feuerwiderstandsklasse T 30 DIN 4102-5, mit Rauchschutzanforderung DIN 18095-1, Wärmeschutz DIN EN ISO 10077-1, DIN 4108-4 Ud kleiner gleich 2,2 W/m2K, Bedienungskräfte Klasse 3 DIN EN 12217, Rahmendurchbiegung B (kleiner gleich 1/200) DIN EN 12210, max. zulässige Verformung Klasse 2 DIN EN 12219, Mechanische Festigkeit Klasse 3 DIN EN 1192, Klimaklasse I, Prüfklima a, DIN EN 1121 (normale Beanspruchung), Korrosivitätskategorie C1 (unbedeutend) DIN EN ISO 12944-2, DIN EN ISO 14713-1, Beschichtung mit erwarteter Schutzdauer H DIN EN ISO 12944-1 von 15 bis 25 Jahren,
Befestigung an Mauerwerk,
Ausführung mit Eckzarge, Zarge aus Stahlblech, Dicke Werkstoff Zarge 2 mm, Zarge verzinkt und nasslackbeschichtet,
Farbton 'RAL 9002 Grauweiß'

Sollschichtdicke DIN EN ISO 12944-5 80 mym, Dichtungsprofil DIN EN 12365-1 als Hohlkammerprofil aus EPDM, mit 3D-Aufnahmeelementen, Breite des Zargenspiegels 20/45 mm, ohne Bodeneinstand, Hinterfüllung der Zarge mit Mörtel,
Ausführung als Metalltür, vollflächig, Türflügel aus Stahl, Blechdicke 1 mm, Oberfläche der Öffnungsfläche verzinkt und nasslackbeschichtet, Sollschichtdicke DIN EN ISO 12944-5 80 mym, Oberfläche der Schließfläche verzinkt und nasslackbeschichtet,
Farbton 'RAL 9002 Grauweiß'

mit aufgesetzten Bändern, 2 Bänder je Flügel,
mit Drückergarnitur DIN EN 1906, DIN 18273, mit PZ-Schloss, mit Obentürschließer, mit Bodendichtung, absenkbar, Ausführung gemäß Zeichnung und Einzelbeschreibung,
Einzelbeschreibungs-Nr 'Eckzarge, Diagonalbefestigung Füllung entspr. Brandschutzanforderung
Türblatt 65 mm Füllung gemäß Brandschutzanforderungen
Obentürschließer Bandgegenseite
TürTyp: S.E.1
Anschlag: rechts
Türnummer: T.EG.35.1'

Hersteller und Typ 'Obentürschließer  PdP: DORMA TS 93 G ConturBeschläge Serie FSB 1144' oder gleichwertig,

Hersteller und Typ '....................................................' vom Bieter einzutragen
.
Menge: 1,000 St
Leistungsbereichkatalog: 031
DIN276-1_08: 344
DIN276_18: 344

**3.1.600 Innentürel. Drehflügeltür 1flg B 1500 mm H 3230 mm 1Oberlicht 32dB RS**
STLB-Bau 2025-04 031
Innentürelement aus Türblatt und Zarge, als Drehflügeltür, einflügelig, stumpf einschlagend, als barrierefreie Ausführung DIN 18040,
lichte Durchgangsmaße des Gehflügels B/H in mm 'Lichte Durchgangsbreite Gangflügel: 1050'

Breite Nennmaß Wandöffnung '1500' mm,

Höhe Nennmaß Wandöffnung '3230' mm,
mit einem Oberlicht/Oberblende,
bauphysikalische Anforderungen: bewertetes Schalldämm-Maß DIN 4109 Rw 32 dB, mit Rauchschutzanforderung DIN 18095-1, Bedienungskräfte Klasse 3 DIN EN 12217, Rahmendurchbiegung B (kleiner gleich 1/200) DIN EN 12210, max. zulässige Verformung Klasse 2 DIN EN 12219, Mechanische Festigkeit Klasse 3 DIN EN 1192, Klimaklasse I, Prüfklima a, DIN EN 1121 (normale Beanspruchung),
Befestigung an Stahlbeton,
Ausführung mit Blockzarge/Blendrahmen, Zarge aus Aluminium-Strangpressprofilen,
Profilquerschnitt Blockzarge in mm '50 x 65  ADS 65 SI'

mit Kämpfer, Zarge pulverbeschichtet,
Farbton 'RAL 9002 Grauweiß'

40 mym, Dichtungsprofil DIN EN 12365-1 als Hohlkammerprofil aus EPDM, mit umlaufender Schattennut, 2-seitig, ohne Bodeneinstand,
Ausführung als Rahmentür, Rahmen aus Aluminium-Strangpressprofil,
Profilquerschnitt Flügelrahmen in mm '98 x 65 ADS 65 SI'

Oberfläche der Öffnungsfläche anodisch oxidiert, E6 (gebeizt), Oberfläche der Schließfläche anodisch oxidiert, E6 (gebeizt),
Farbton 'RAL 9002 Grauweiß'

Türflügel transparent und transluzent mit 2 Füllungen, aus Verbund-Sicherheitsglas (VSG), mit verdeckt liegenden Bändern, 2 Bänder je Flügel,
Oberlicht/Oberblende transparent und transluzent, mit einer Füllung, aus Isolierglas mit VSG 2-seitig,
vorgerichtet für Notausgangsverschluss DIN EN 179 Typ A Drücker-Betätigung, mit PZ-Schloss, mit Obentürschließer, vorgerichtet für motorischen Antrieb, mit Bodendichtung, absenkbar, mit Feststeller, Ausführung gemäß Zeichnung und Einzelbeschreibung,
Zeichnungs-Nr 'A 344_DE 312'

Einzelbeschreibungs-Nr 'Oberlichthöhe 1,0m
Flügelprofil: Bautiefe 65mm, Obentürschließer mit elekromechanischer Feststellung und integriertem Rauchmelder zum Schließen nur im Brandfall, zusätzl.
abgesetzter Rauchmelder beidseitig, Elektroanschluss
Türtyp. R 1.2
Anschlag: links
Türnummer: T.EG.37.1'

Hersteller und Typ 'Profile Blendrahmen und Flügel: ADS 65 SI Schueco
Obentürschließer: DORMA TS 93 B Contur
Türbeschläge: Serie FSB 1144' oder gleichwertig,

Hersteller und Typ '....................................................' vom Bieter einzutragen
.
Menge: 1,000 St
Leistungsbereichkatalog: 031
DIN276-1_08: 344
DIN276_18: 344

**3.1.610 Innentürel. Drehflügeltür 1flg B 1350 mm H 2300 mm 32dB T30 RS Blockza**
STLB-Bau 2025-04 031
Innentürelement aus Türblatt und Zarge, als Drehflügeltür, einflügelig, stumpf einschlagend, als barrierefreie Ausführung DIN 18040,
lichte Durchgangsmaße des Gehflügels B/H in mm 'Lichte Durchgangsbreite Gangflügel: 1050'

Breite Nennmaß Wandöffnung '1350' mm,

Höhe Nennmaß Wandöffnung '2300' mm,

bauphysikalische Anforderungen: bewertetes Schalldämm-Maß DIN 4109 Rw 32 dB, Feuerwiderstandsklasse T 30 DIN 4102-5, mit Rauchschutzanforderung DIN 18095-1, Bedienungskräfte Klasse 3 DIN EN 12217, Rahmendurchbiegung B (kleiner gleich 1/200) DIN EN 12210, max. zulässige Verformung Klasse 2 DIN EN 12219, Mechanische Festigkeit Klasse 3 DIN EN 1192, Klimaklasse I, Prüfklima a, DIN EN 1121 (normale Beanspruchung),
Befestigung an Mauerwerk,
Ausführung mit Blockzarge/Blendrahmen, Zarge aus Aluminium-Strangpressprofilen,
Profilquerschnitt Blockzarge in mm '50 x 65  ADS 65 SI'

mit Kämpfer, Zarge pulverbeschichtet,
Farbton 'RAL 9002 Grauweiß'

40 mym, Dichtungsprofil DIN EN 12365-1 als Hohlkammerprofil aus EPDM, mit 3D-Aufnahmeelementen, mit umlaufender Schattennut, 2-seitig, ohne Bodeneinstand,
Ausführung als Rahmentür, Rahmen aus Aluminium-Strangpressprofil,
Profilquerschnitt Flügelrahmen in mm '98 x 65 ADS 65 SI'

Oberfläche der Öffnungsfläche pulverbeschichtet, Sollschichtdicke DIN EN ISO 12944-5 40 mym, Oberfläche der Schließfläche pulverbeschichtet, Sollschichtdicke DIN EN ISO 12944-5 40 mym,
Farbton 'RAL 9002 Grauweiß'

Türflügel transparent und transluzent mit einer Füllung, aus Verbund-Sicherheitsglas (VSG), mit Rollenband, 2 Bänder je Flügel,
vorgerichtet für Notausgangsverschluss DIN EN 179 Typ A Drücker-Betätigung, mit PZ-Schloss, mit Obentürschließer, mit Bodendichtung, absenkbar, Ausführung gemäß Zeichnung und Einzelbeschreibung,
Zeichnungs-Nr 'A 344_DE 321'

Einzelbeschreibungs-Nr 'Blendrahmenprofil Bautiefe 65 mm
Flügelprofil : Bautiefe 65 mm
Obentürschließer mit integriertem Rauchmelder  zum  Schließen  nur im Brandfall,
Türtyp. R 2.1
Anschlag: rechts
Türnummer: T.EG.T.02.1'

Hersteller und Typ 'Profile Blendrahmen und Flügel PdP: ADS 65 SI Schueco
Obentürschließer: PdP: DORMA TS 93 B Contur
Türbeschläge: Serie FSB 1144' oder gleichwertig,

Hersteller und Typ '....................................................' vom Bieter einzutragen
.
Menge: 1,000 St
Leistungsbereichkatalog: 031
DIN276-1_08: 344
DIN276_18: 344

**3.1.620 Innentürel. Drehflügeltür 1flg B 1500 mm H 3230 mm 1Oberlicht T30 RS B**
STLB-Bau 2025-04 031
Innentürelement aus Türblatt und Zarge, als Drehflügeltür, einflügelig, stumpf einschlagend, als barrierefreie Ausführung DIN 18040,
lichte Durchgangsmaße des Gehflügels B/H in mm 'Lichte Durchgangsbreite Gangflügel: 1050'

Breite Nennmaß Wandöffnung '1500' mm,

Höhe Nennmaß Wandöffnung '3230' mm,
mit einem Oberlicht/Oberblende,
bauphysikalische Anforderungen: Feuerwiderstandsklasse T 30 DIN 4102-5, mit Rauchschutzanforderung DIN 18095-1, Bedienungskräfte Klasse 3 DIN EN 12217, Rahmendurchbiegung B (kleiner gleich 1/200) DIN EN 12210, max. zulässige Verformung Klasse 2 DIN EN 12219, Mechanische Festigkeit Klasse 3 DIN EN 1192, Klimaklasse I, Prüfklima a, DIN EN 1121 (normale Beanspruchung),
Befestigung an Stahlbeton,
Ausführung mit Blockzarge/Blendrahmen, Zarge aus Aluminium-Strangpressprofilen,
Profilquerschnitt Blockzarge in mm 'Blendrahmenprofil Bautiefe 80 mm'

mit Kämpfer, Zarge pulverbeschichtet,
Farbton 'RAL 9002 Grauweiß'

40 mym, Dichtungsprofil DIN EN 12365-1 als Hohlkammerprofil aus EPDM, mit 3D-Aufnahmeelementen, Breite des Zargenspiegels 30/45 mm ohne Bodeneinstand,
Ausführung als Rahmentür, Rahmen aus Aluminium-Strangpressprofil,
Profilquerschnitt Flügelrahmen in mm 'Profil Bautiefe 80 mm'

Oberfläche der Öffnungsfläche pulverbeschichtet, Sollschichtdicke DIN EN ISO 12944-5 40 mym, Oberfläche der Schließfläche pulverbeschichtet, Sollschichtdicke DIN EN ISO 12944-5 40 mym,
Farbton 'RAL 9002 Grauweiß'

Türflügel transparent und transluzent mit 2 Füllungen, aus Verbund-Sicherheitsglas (VSG), mit Rollenband, 2 Bänder je Flügel, Oberlicht/Oberblende transparent, mit einer Füllung, aus Isolierglas mit VSG einseitig,
vorgerichtet für Notausgangsverschluss DIN EN 179 Typ A Drücker-Betätigung, mit PZ-Schloss, mit Obentürschließer, vorgerichtet für motorischen Antrieb, mit Bodendichtung, absenkbar, Ausführung gemäß Zeichnung und Einzelbeschreibung,
Zeichnungs-Nr 'A 344_DE 322'

Einzelbeschreibungs-Nr 'Blendrahmenprofil Bautiefe 80 mm
Flügelprofil : Bautiefe 80 mm
Obentürschließer mit integriertem Rauchmelder  zum  Schließen  nur im Brandfall, Elektroanschluss
Türtyp. R 2.2
Anschlag: rechts
Türnummer: T.EG.T.03.1'

Hersteller und Typ 'Profile Blendrahmen und Flügel: ADS 80 FR30 Schueco
Obentürschließer: DORMA TS 93 B Contur
Türbeschläge: Serie FSB 1144' oder gleichwertig,

Hersteller und Typ '....................................................' vom Bieter einzutragen
.
Menge: 1,000 St
Leistungsbereichkatalog: 031
DIN276-1_08: 344
DIN276_18: 344

**3.1.630 Innentürel. Drehflügeltür 1flg B 1500 mm H 3230 mm 1Oberlicht 32dB T30**
STLB-Bau 2025-04 031
Innentürelement aus Türblatt und Zarge, als Drehflügeltür, einflügelig, stumpf einschlagend, als barrierefreie Ausführung DIN 18040,
lichte Durchgangsmaße des Gehflügels B/H in mm 'Lichte Durchgangsbreite Gangflügel: 1050'

Breite Nennmaß Wandöffnung '1500' mm,

Höhe Nennmaß Wandöffnung '3230' mm,
mit einem Oberlicht/Oberblende,
bauphysikalische Anforderungen: bewertetes Schalldämm-Maß DIN 4109 Rw 32 dB, Feuerwiderstandsklasse T 30 DIN 4102-5, mit Rauchschutzanforderung DIN 18095-1, Bedienungskräfte Klasse 3 DIN EN 12217, Rahmendurchbiegung B (kleiner gleich 1/200) DIN EN 12210, max. zulässige Verformung Klasse 2 DIN EN 12219, Mechanische Festigkeit Klasse 3 DIN EN 1192, Klimaklasse I, Prüfklima a, DIN EN 1121 (normale Beanspruchung),
Befestigung an Mauerwerk,
Ausführung mit Blockzarge/Blendrahmen, Zarge aus Aluminium-Strangpressprofilen,
Profilquerschnitt Blockzarge in mm 'Blendrahmenprofil Bautiefe 80 mm'

mit Kämpfer, Zarge pulverbeschichtet,
Farbton 'RAL 9002 Grauweiß'

40 mym, Dichtungsprofil DIN EN 12365-1 als Hohlkammerprofil aus EPDM, mit 3D-Aufnahmeelementen, Breite des Zargenspiegels 30/45 mm ohne Bodeneinstand,
Ausführung als Rahmentür, Rahmen aus Aluminium-Strangpressprofil,
Profilquerschnitt Flügelrahmen in mm 'Profil Bautiefe 80 mm'

Oberfläche der Öffnungsfläche pulverbeschichtet, Sollschichtdicke DIN EN ISO 12944-5 40 mym, Oberfläche der Schließfläche pulverbeschichtet, Sollschichtdicke DIN EN ISO 12944-5 40 mym,
Farbton 'RAL 9002 Grauweiß'

Türflügel transparent und transluzent mit 2 Füllungen, aus Verbund-Sicherheitsglas (VSG), mit Rollenband, 2 Bänder je Flügel, Oberlicht/Oberblende transparent, mit einer Füllung, aus Isolierglas mit VSG einseitig,
vorgerichtet für Notausgangsverschluss DIN EN 179 Typ A Drücker-Betätigung, mit PZ-Schloss, mit Obentürschließer, vorgerichtet für motorischen Antrieb, mit Bodendichtung, absenkbar, Ausführung gemäß Zeichnung und Einzelbeschreibung,
Zeichnungs-Nr 'A 344_DE 322'

Einzelbeschreibungs-Nr 'Blendrahmenprofil Bautiefe 80 mm
Flügelprofil : Bautiefe 80 mm
Obentürschließer mit integriertem Rauchmelder  zum  Schließen  nur im Brandfall, Elektroanschluss
Türtyp. R 2.2
Anschlag: links
Türnummer: T.EG.T.03.2'

Hersteller und Typ 'Profile Blendrahmen und Flügel PdP: ADS 80 FR30 Schueco
Obentürschließer: PdP: DORMA TS 93 B Contur
Türbeschläge: Serie FSB 1144' oder gleichwertig,

Hersteller und Typ '....................................................' vom Bieter einzutragen
.
Menge: 1,000 St
Leistungsbereichkatalog: 031
DIN276-1_08: 344
DIN276_18: 344

**3.1.640 Innentürel. Drehflügeltür 1flg B 1300 mm H 2300 mm 32dB RC3 Blockzarge**
STLB-Bau 2025-04 031
Innentürelement aus Türblatt und Zarge, als Drehflügeltür, einflügelig, stumpf einschlagend,
lichte Durchgangsmaße des Gehflügels B/H in mm 'Lichte Durchgangsbreite : 1050'

Breite Nennmaß Wandöffnung '1300' mm,

Höhe Nennmaß Wandöffnung '2300' mm,

bauphysikalische Anforderungen: bewertetes Schalldämm-Maß DIN 4109 Rw 32 dB, Einbruchhemmung RC 3 DIN EN 1627, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Trockenbauwand,
Ausführung mit Blockzarge/Blendrahmen, Zarge aus Aluminium-Strangpressprofilen,
Profilquerschnitt Blockzarge in mm 'Rahmenprofil Bautiefe 80 mm'

Dicke Werkstoff Zarge 2 mm, Zarge pulverbeschichtet,
Farbton 'RAL 9002 Grauweiß'

40 mym, Dichtungsprofil DIN EN 12365-1 als Hohlkammerprofil aus EPDM, mit 3D-Aufnahmeelementen, Breite des Zargenspiegels 40/65 mm, ohne Bodeneinstand,
Ausführung als Rahmentür, Rahmen aus Aluminium-Strangpressprofil,
Profilquerschnitt Flügelrahmen in mm 'Flügelrahmen Bautiefe 80 mm'

Oberfläche der Öffnungsfläche pulverbeschichtet, Sollschichtdicke DIN EN ISO 12944-5 80 mym, Oberfläche der Schließfläche pulverbeschichtet, Sollschichtdicke DIN EN ISO 12944-5 80 mym,
Farbton 'RAL 9002 Grauweiß'

Türflügel transparent mit einer Füllung, aus Verbund-Sicherheitsglas (VSG), mit Rollenband, 2 Bänder je Flügel,
mit Drückergarnitur DIN EN 1906, DIN 18273, mit PZ-Schloss, mit Obentürschließer, mit Bodendichtung, absenkbar, vorgerichtet für elektromechanische Feststellung, Ausführung gemäß Zeichnung und Einzelbeschreibung,
Zeichnungs-Nr 'A344_DE311'

Einzelbeschreibungs-Nr 'Blendrahmenprofil  80 mm
Rahmenprofil  80 mm
VSG mit Glasleisten Aluminium kantig
Obertürschließer auf der Bandseite
Türtyp: R1.1.1
Anschlag: links
Türnummer: T.EG.T04.1'

Hersteller und Typ 'PdP Hörmann OD Objekt
PdP Obentürschließer: DORMA TS 93 B Contur' oder gleichwertig,

Hersteller und Typ '....................................................' vom Bieter einzutragen
.
Menge: 1,000 St
Leistungsbereichkatalog: 031
DIN276-1_08: 344
DIN276_18: 344

**3.1.650 Innentürel. Drehflügeltür 2flg B 2154 mm H 4589 mm 1Oberlicht 32dB 1,3**
STLB-Bau 2025-04 031
Innentürelement aus Türblatt und Zarge, als Drehflügeltür, 2-flügelig, mit Anschlagfalz, als barrierefreie Ausführung DIN 18040,
lichte Durchgangsmaße des Gehflügels B/H in mm 'Lichte Durchgangsbreite : 1050'

Breite Nennmaß Wandöffnung '2154' mm,

Höhe Nennmaß Wandöffnung '4589' mm,
mit einem Oberlicht/Oberblende,
bauphysikalische Anforderungen: bewertetes Schalldämm-Maß DIN 4109 Rw 32 dB, Wärmeschutz DIN EN ISO 10077-1, DIN 4108-4 Ud kleiner gleich 1,3 W/m2K, Einbruchhemmung RC 3 DIN EN 1627, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Blockzarge/Blendrahmen, Zarge aus Aluminium-Strangpressprofilen,
Profilquerschnitt Blockzarge in mm 'Rahmenprofil Bautiefe 80 mm'

Dicke Werkstoff Zarge 2 mm, Zarge pulverbeschichtet,
Farbton 'RAL 9002 Grauweiß'

40 mym, Dichtungsprofil DIN EN 12365-1 als Hohlkammerprofil aus EPDM, mit 3D-Aufnahmeelementen, Breite des Zargenspiegels 40/65 mm, ohne Bodeneinstand,
Ausführung als Rahmentür, Rahmen aus Aluminium-Strangpressprofil,
Profilquerschnitt Flügelrahmen in mm 'Flügelrahmen Bautiefe 80 mm'

Oberfläche der Öffnungsfläche pulverbeschichtet, Sollschichtdicke DIN EN ISO 12944-5 80 mym, Oberfläche der Schließfläche pulverbeschichtet, Sollschichtdicke DIN EN ISO 12944-5 80 mym,
Farbton 'RAL 9002 Grauweiß'

Türflügel transparent mit einer Füllung, aus Verbund-Sicherheitsglas (VSG), mit Rollenband, 2 Bänder je Flügel, Oberlicht/Oberblende transparent, mit einer Füllung, aus Isolierglas mit VSG 2-seitig,
mit Drückergarnitur DIN EN 1906, DIN 18273, mit PZ-Schloss, mit Obentürschließer, mit Bodendichtung, absenkbar, vorgerichtet für elektromechanische Feststellung, Ausführung gemäß Zeichnung und Einzelbeschreibung,
Zeichnungs-Nr 'A344_DE311'

Einzelbeschreibungs-Nr 'Blendrahmenprofil 80 mm
Rahmenprofil 80 mm
VSG mit Glasleisten Aluminium kantig
Obertürschließer auf der Bandseite, einschl.
elektromagnetischer Kontakte (EMA)
Türtyp: R.4.1
Anschlag: links
Türnummer: T.EG.T04.2'

Hersteller und Typ 'PdP Obentürschließer: DORMA TS 93 B Contur' oder gleichwertig,

Hersteller und Typ '....................................................' vom Bieter einzutragen
.
Menge: 1,000 St
Leistungsbereichkatalog: 031
DIN276-1_08: 344
DIN276_18: 344

**3.1.660 Innentürel. Drehflügeltür 2flg B 2400 mm H 2300 mm 32dB 1,3W/m2K RC3 B**
STLB-Bau 2025-04 031
Innentürelement aus Türblatt und Zarge, als Drehflügeltür, 2-flügelig, mit Geh- und Standflügel, mit Anschlagfalz, Dünnfalz, als barrierefreie Ausführung DIN 18040,
lichte Durchgangsmaße des Gehflügels B/H in mm 'Lichte Durchgangsbreite : 1050'

Breite Nennmaß Wandöffnung '2400' mm,

Höhe Nennmaß Wandöffnung '2300' mm,

bauphysikalische Anforderungen: bewertetes Schalldämm-Maß DIN 4109 Rw 32 dB, Wärmeschutz DIN EN ISO 10077-1, DIN 4108-4 Ud kleiner gleich 1,3 W/m2K, Einbruchhemmung RC 3 DIN EN 1627, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm 'Rahmenprofil Bautiefe 80 mm'

Dicke Werkstoff Zarge 2 mm, mit Kämpfer, Zarge pulverbeschichtet,
Farbton 'RAL 9002 Grauweiß'

40 mym, Dichtungsprofil DIN EN 12365-1 als Hohlkammerprofil aus EPDM, mit 3D-Aufnahmeelementen, Breite des Zargenspiegels 40/65 mm, ohne Bodeneinstand,
Ausführung als Rahmentür, Rahmen aus Aluminium-Strangpressprofil,
Profilquerschnitt Flügelrahmen in mm 'Flügelrahmen Bautiefe 80 mm'

Oberfläche der Öffnungsfläche pulverbeschichtet, Sollschichtdicke DIN EN ISO 12944-5 80 mym, Oberfläche der Schließfläche pulverbeschichtet, Sollschichtdicke DIN EN ISO 12944-5 80 mym,
Farbton 'RAL 9002 Grauweiß'

Türflügel transparent mit 2 Füllungen, aus Isolierglas mit VSG 2-seitig, mit Rollenband, 2 Bänder je Flügel,
vorgerichtet für Notausgangsverschluss DIN EN 179 Typ A Drücker-Betätigung, mit PZ-Schloss, mit Obentürschließer, vorgerichtet für elektrische Türverriegelung, mit Bodendichtung, absenkbar, vorgerichtet für elektromechanische Feststellung, Ausführung gemäß Zeichnung und Einzelbeschreibung,
Zeichnungs-Nr 'A344_DE323'

Einzelbeschreibungs-Nr 'Blendrahmenprofil  80mm
Rahmenprofil  80 mm
VSG mit Glasleisten Aluminium kantig
Obertürschließer auf der Bandseite, einschl. elektromagnetischer Kontakte (EMA)
Türtyp: R 2.4
Anschlag: rechts/
Türnummer: T.EG.T05.2'

Hersteller und Typ 'ADS 80 FR30, Schueco
Obentürschließer: DORMA TS 93 B Contur' oder gleichwertig,

Hersteller und Typ '....................................................' vom Bieter einzutragen
.
Menge: 1,000 St
Leistungsbereichkatalog: 031
DIN276-1_08: 344
DIN276_18: 344

**3.1.670 UK Pfosten-Riegel-Fassade B 2910 mm H 3230 mm UK Alu T 80 mm B 40 mm A**
STLB-Bau 2025-04 031
Unterkonstruktion für Pfosten-Riegel-Fassade DIN EN 13830,
Breite Gesamtkonstruktion '2910' mm,

Höhe Gesamtkonstruktion '3230' mm,

aus Aluminium, als Hohlprofil, scharfkantig, voranodisiert und pulverbeschichtet,
Farbton 'RAL 9002 Grauweiß'

Tiefe '80' mm,

Ansichtsbreite '40' mm,
Andruckprofile aus Aluminium, sichtbar befestigt, verdeckt, Deckschalen aus Aluminium,
Aufteilung der Pfosten-Riegel-Konstruktion in
Anzahl Pfostenlagen '4' St,

Anzahl Riegellagen '1' St,

Stoßanordnung der Elemente horizontal und vertikal, Elemente vorgerichtet für Kabel-/Leitungsverlegung, einschl. Zugdraht,
Länge Leerrohr/Zugdraht '1' m/m2,

Wärmedurchgangskoeffizient Ucw der Gesamtkonstruktion DIN EN ISO 12631 über 1,2 bis 1,3 W/m2K, Befestigungsuntergrund Mauerwerk aus Vollziegel, Ausführung gemäß Zeichnung und Einzelbeschreibung,
Zeichnungs-Nr 'A344_DE324 Glastrennwand'

Einzelbeschreibungs-Nr 'Blendrahmenprofil Bautiefe 80 mm
Riegelprofil Bautiefe 80mm, Elektroanschluss, Türen, Verglasungen, Unterbau nach extra Pos.  Elementenummer: T.EG 27.6 und 27.7'

Hersteller und Typ 'ADS80 FR30 Schueco' oder gleichwertig,

Hersteller und Typ '....................................................' vom Bieter einzutragen
.
Menge: 2,000 St
Leistungsbereichkatalog: 031
DIN276-1_08: 337
DIN276_18: 337

**3.1.680 Außentürel. Pfosten-Riegel-Fassade B 2910 mm H 3230 mm 2flg 32dB T30 R**
STLB-Bau 2025-04 031
Außentürelement, für Pfosten-Riegel-Fassade DIN EN 13830
Breite Nennmaß Wandöffnung '2910' mm,

Höhe Nennmaß Wandöffnung '3230' mm,
aus Aluminium, als barrierefreie Ausführung DIN 18040, als Drehflügeltür, 2-flügelig, mit einem Oberlicht, mit 2 Seitenteilen,
bauphysikalische Anforderungen: bewertetes Schalldämm-Maß DIN 4109 Rw 32 dB, Feuerwiderstandsklasse T 30 DIN 4102-5, mit Rauchschutzanforderung DIN 18095-1, Bedienungskräfte Klasse 3 DIN EN 12217, Rahmendurchbiegung B (kleiner gleich 1/200) DIN EN 12210, max. zulässige Verformung Klasse 2 DIN EN 12219, Mechanische Festigkeit Klasse 3 DIN EN 1192, mechanische Dauerhaftigkeit 200000 Zyklen DIN EN 12400, Klimaklasse I, Prüfklima a, DIN EN 1121 (normale Beanspruchung),
Ausführung als Rahmentür aus Aluminium-Strangpressprofil, Oberfläche der Öffnungsfläche pulverbeschichtet, Oberfläche der Schließfläche pulverbeschichtet, Türflügel mit 7 transparent/transluzenten Füllungen,
Verglasung aus Isolierglas, 2-fach, aus Verbund-Sicherheitsglas (VSG), aus teilvorgespanntem Glas (TVG) DIN EN 1863-1, als Floatglas DIN EN 572-2, Nenndicke 6 mm, aus Verbund-Sicherheitsglas (VSG), aus teilvorgespanntem Glas (TVG) DIN EN 1863-1, als Floatglas DIN EN 572-2, Nenndicke 6 mm,
vorgerichtet für Notausgangsverschluss DIN EN 179 Typ A Drücker-Betätigung,
vorgerichtet für PZ-Schloss,
vorgerichtet für elektrischen Türöffner,
vorgerichtet für Obentürschließer, Ausführung gemäß Zeichnung und Einzelbeschreibung,
Zeichnungs-Nr 'A344_DE325'

Einzelbeschreibungs-Nr 'Rahmenelement bestehend aus Blendrahmenprofil Tiefe 80 mm einem Riegelprofil Tiefe 80 mm, Flügelprofilen für Drehflügel Tiefe 80 mm, Lichte Durchgangsbreite Gangflügel 1,05 mTürtyp R.2.6Anschlag: rechts/linksElementenummer: T.EG.27.6Achtung: Das Element wird im Gebäude eingesetzt. Außentürbezeichnung ist dem StLB geschuldet.'

Hersteller und Typ 'Profile: PdP: ADS80 FR30, Schueco' oder gleichwertig,

Hersteller und Typ '....................................................' vom Bieter einzutragen
.
Menge: 2,000 St
Leistungsbereichkatalog: 031
DIN276-1_08: 337
DIN276_18: 337

**3.1.690 Obentürschließer Gr.5 Feuer-Rauchschutz-Außentür 2-flg. Öffnungsdämpfu**
STLB-Bau 2025-04 029
Obentürschließer DIN EN 1154, Größenklasse 5, für Feuer-/Rauchschutztür als Außentür, für 2-flügelige Türanlagen,
Gangflügelbreite in mm 'Lichte Durchgangsbreite: 1050'

Standflügelbreite in mm '950'

mit Öffnungsdämpfung und Schließverzögerung, mit Gleitschiene, mit beidseitiger elektromechanischer Feststellung 24 V DC DIN EN 1155, mit integriertem Rauchschalter 230 V AC, Schließfolgeregler integriert, Sturzmelder 230 V AC und 2 Deckenmelder, mit Anschluss für Brandmeldeanlage, Montage Bandseite, Farbton silber, Korrosionsbeständigkeit DIN EN 1670 Klasse 0, mit Abnahmeprüfung und dauerhafter Anbringung des Zulassungsschildes, Ausführung gemäß Zeichnung und Einzelbeschreibung,
Zeichnungs-Nr 'A344_DE325'

Einzelbeschreibungs-Nr 'Obentürschließer mit Schließfolgeregelung und elektromechanischer Feststellung  sowie zusätzlichen abgesetzten Rauchmeldern'

Hersteller und Typ 'DORMA TS 93 G' oder gleichwertig,

Hersteller und Typ '....................................................' vom Bieter einzutragen
.
Menge: 2,000 St
Leistungsbereichkatalog: 029
DIN276-1_08: 334
DIN276_18: 334

**3.1.700 Unterbauprofil ALU 65x230 mm**
Unterbauprofil aus Aluminium-Hohlprofil Abmessung 80 x 230 mm, Materialstärke 3 mm, nach DIN EN 755-2. Befestigung mit seitlich verschraubten Montagewinkeln aus Stahl-Winkelprofil 150 x 75 x 3 mm, Länge 100 mm, nach DIN EN 10056-1, Abstand 60 cm. Unterlage aus vorkomprimiertem Multifunktionsdichtband Dicke 10 mm. Befestigung auf vorhandener Stahlbetondecke mit Injektionsankern nach DIN EN 1992-4. Unterbauprofil nur unter den beiden Seitenteilen bis unter die Mittelpfosten zu führen, der Türbereich ohne Unterbauprofil. Einschließlich aller Materialien und Befestigungsmittel. Abrechnung nach eingebauter Länge in m Unterbauprofil
Menge: 1,800 m
Leistungsbereichkatalog: 031
DIN276-1_08: 344
DIN276_18: 344

**3.1.710 Bauwerksanschluss Pfosten-Riegel-Fassade seitl. 32dB**
STLB-Bau 2025-04 031
Bauwerksanschluss für Pfosten-Riegel-Fassade DIN EN 13830, seitlich, an Wand, bauphysikalische Anforderungen: bewertetes Schalldämm-Maß DIN 4109 Rw 32 dB, Wandaufbau im Anschlussbereich einschalig, aus Mauerwerk, Ausführung gemäß Zeichnung und Einzelbeschreibung,
Zeichnungs-Nr 'A344_DE325'
.
Menge: 18,740 m
Leistungsbereichkatalog: 031
DIN276-1_08: 337
DIN276_18: 337

**3.1.720 Aluminium- Rohrrahmentüren**
Aluminium- Rohrrahmentüren mit aufgeklebten Glasscheiben
2- flügelig, Aufschlagrichtung links/rechts
Einsatzort: Büroflur EG
Rahmen und Konstruktion:
Material: Aluminium Profil
Rahmen: Hohlkammerprofil b/T = 90/80 mm, rechteckige Form
Zargenprofil  ca. 50/80 mm
Oberfläche: pulverbeschichtet RAL 7035
Glas: beidseitig 8 mm VSG, befestigung auf den vorbeschriebenen Rohrrahmen im Klebeverfahren mit Kraftklebstoff farblos

Beschläge:
Türgriff:
Referenzprodukt: 'FSB 1144' oder gleichwertig
Hersteller/Typ '......................................................' vom Bieter einzutragen

Bänder: verdeckt liegende Bänder
Schloss: PZ
absenkbare Bodendichtung

Montage: Die Montage der Rahmen erfolgt revisionierbar an den in Scheibenebene der Festelement liegenden Aluminiumrahmen Bautiefe 80 mm Profilspiegel 23 mm, stranggepresst RAL 9002, verschraubt

Normanforderungen
Schallschutz: 32 dB in eingebautem Zustand

Abmessungen: 1933 x 2316 mm

Einbauort: EG Altbau
Detail: A344_DE402

Abrechnung nach St Türanlage
Menge: 3,000 St

**3.1.730 Fenstertür B 1300 mm H 3540 mm 4tlg 32dB 1,6W/m2K P4A Rahmen Alu Isoli**
STLB-Bau 2025-04 026
Außenfenstertür,
Breite Blendrahmen '1300' mm,

Höhe Blendrahmen '3540' mm,
4-teilig, senkrecht geteilt,
Teilbreiten Fensterelement in mm '1300'

Teilhöhen Fensterelement in mm 'Teilhöhe 1: 1120 mmTeilhöhe 2: 873 mmTeilhöhe 3: 311 mm (Paneel)Teilhöhe 4: 1261 mm
entspr. Zeichnung'

mit 2 durchlaufenden Pfosten und Stulp, Wandaufbau im Anschlussbereich einschalig, Befestigungsuntergrund Normalbeton, Leibung mit stumpfem Anschlag, Leibungsmontage innen,
bauphysikalische Anforderungen: Rahmendurchbiegung B (kleiner gleich 1/200) DIN EN 12210, bewertetes Schalldämm-Maß DIN 4109 Rw 32 dB, Wärmeschutz DIN EN ISO 10077-1, DIN 4108-4 Uw kleiner gleich 1,6 W/m2K, angriffhemmend P4A DIN EN 356,
Rahmen aus Aluminium, flächenbündig, Rahmenoberfläche außen anodisch oxidiert DIN 17611,
Farbton Rahmen außen 'RAL 9002 Grauweiß'

E0 (entfettet und desoxidiert), Rahmenoberfläche innen pulverbeschichtet,
Farbton Rahmen innen 'RAL 9002 Grauweiß'

Sollschichtdicke DIN EN ISO 12944-5 80 mym, Befestigung des Rahmens mit Rahmendübeln/Fensterbauschrauben,
1. Teil Dreh, 2. Teil festverglast, 3. Teil festverglast, 4. Teil Drehkipp,
Fenster transparent, Füllung aus Isolierglas mit VSG 2-seitig, 3 Füllungen, wärmetechnisch verbesserte Abstandhalter DIN EN ISO 10077-1, als absturzsicherndes Fensterelement Kategorie C3 DIN 18008-4, mit 2 Anschlagdichtungen, Fenstergriff aus nichtrostendem Stahl, mattgebürstet, Fenstergriff abschließbar, Profilhalbzylinder, An-/Einbauteile für Alarmanlagen oder MSR-Technik werden gesondert vergütet, Abdichtung der äußeren Dichtebene mit imprägnierten Fugendichtungsbändern aus Schaumkunststoff, Beanspruchungsgruppe 1 DIN 18542, umlaufend, Abdichtung der inneren Dichtebene mit Dichtstoff (zulässige Gesamtverformung mind. 12,5 %), umlaufend, Dämmebene (Funktionsebene) vollständig ausfüllen, mit Polyurethan-Ortschaum,
Ausführung gemäß Zeichnung und Einzelbeschreibung,
Zeichnungs-Nr 'A344_DE401'

Einzelbeschreibungs-Nr 'Fenster zum Fahrradkeller im Zwischengeschoss, Rauchableitungsfunktion, mechanisch öffenbar
Blendrahmenprofil Bautiefe 50 mm Al
Wechselprofil Bautiefe 50mm AL  Flügelprofile für Dreh und Kippflügel  mit aufgesetzten Rollenbändern
Verglasung mit 2-seitigem VSG und 10 mm Scheibenzwischenraum
sowie mit einem Blendpaneel aus Aluminium im Teilbereich 3
Farbe:  RAL 7035 Lichtgrau
Türtyp: MF.Z.1
Elementebezeichnung: F.EG.33.1-4'
.
Menge: 4,000 St
Leistungsbereichkatalog: 026
DIN276-1_08: 334
DIN276_18: 334

**3.1.740 Obentürschließer Gr.5 Feuer-Rauchschutz-Innentür einflg. Endanschlag G**
STLB-Bau 2025-04 029
Obentürschließer DIN EN 1154, Größenklasse 5, für Feuer-/Rauchschutztür als Innentür, für einflügelige Türanlagen, mit Endanschlag, mit Gleitschiene, mit elektromechanischer Feststellung 24 V DC DIN EN 1155, mit integriertem Rauchschalter 230 V AC, Sturzmelder 230 V AC und 2 Deckenmelder, Montage Bandseite, Farbton silber, Korrosionsbeständigkeit DIN EN 1670 Klasse 0, mit Abnahmeprüfung und dauerhafter Anbringung des Zulassungsschildes, Ausführung gemäß Einzelbeschreibung,
Einzelbeschreibungs-Nr 'Obentürschließer mit elektromechanischer Feststellung  sowie zusätzlichen abgesetzten RauchmeldernAusführung an Türen gem. Türliste "IBO"'
.
Menge: 2,000 St
Leistungsbereichkatalog: 029
DIN276-1_08: 344
DIN276_18: 344

**3.1.750 Innentürel. Drehflügeltür 1flg B 1300 mm H 3915 mm 1Oberlicht 32dB Blo**
STLB-Bau 2025-04 031
Innentürelement aus Türblatt und Zarge, als Drehflügeltür, einflügelig, stumpf einschlagend,
lichte Durchgangsmaße des Gehflügels B/H in mm 'Lichte Durchgangsbreite Gangflügel: 1050'

Breite Nennmaß Wandöffnung '1300' mm,

Höhe Nennmaß Wandöffnung '3915' mm,
mit einem Oberlicht/Oberblende,
bauphysikalische Anforderungen: bewertetes Schalldämm-Maß DIN 4109 Rw 32 dB, Bedienungskräfte Klasse 3 DIN EN 12217, Rahmendurchbiegung B (kleiner gleich 1/200) DIN EN 12210, max. zulässige Verformung Klasse 2 DIN EN 12219, Mechanische Festigkeit Klasse 3 DIN EN 1192, Klimaklasse I, Prüfklima a, DIN EN 1121 (normale Beanspruchung),
Befestigung an Mauerwerk,
Ausführung mit Blockzarge/Blendrahmen, Zarge aus Aluminium-Strangpressprofilen,
Profilquerschnitt Blockzarge in mm '50 x 65  ADS 65 SI'

Zarge pulverbeschichtet,
Farbton 'RAL 9002 Grauweiß'

80 mym, Dichtungsprofil DIN EN 12365-1 als Hohlkammerprofil aus EPDM, mit umlaufender Schattennut, 2-seitig, ohne Bodeneinstand,
Ausführung als Rahmentür, Rahmen aus Aluminium-Strangpressprofil,
Profilquerschnitt Flügelrahmen in mm '98 x 65 ADS 65 SI'

Oberfläche der Öffnungsfläche anodisch oxidiert, E0 (entfettet und desoxidiert), Oberfläche der Schließfläche pulverbeschichtet,
Farbton 'RAL 9002 Grauweiß'

Türflügel transparent und transluzent mit einer Füllung, aus Verbund-Sicherheitsglas (VSG), mit verdeckt liegenden Bändern, 2 Bänder je Flügel,
Oberlicht/Oberblende transparent und transluzent, mit einer Füllung, aus Isolierglas mit VSG 2-seitig,
vorgerichtet für Notausgangsverschluss DIN EN 179 Typ A Drücker-Betätigung, mit PZ-Schloss, mit Obentürschließer, mit Bodendichtung, absenkbar, Ausführung gemäß Zeichnung und Einzelbeschreibung,
Zeichnungs-Nr 'A 344_DE 312'

Einzelbeschreibungs-Nr 'Blendrahmenprofil Bautiefe 65 mm
Oberlichthöhe 1,0 m
Einbau mit Hinterklotzung und Mineralwollefüllung nicht
brennbar
Flügelprofil: Bautiefe 65 mm
Obentürschließer mit elekromechanischer Feststellung und
integriertem Rauchmelder zum Schließen nur im Brandfall,
zusätzl abgesetzter Rauchmelder beidseitig (gesonderte
Position),
Elektroanschluss
Türtyp. R 1.2
Anschlag: links
Türnummer: T.1.17.1'

Hersteller und Typ 'Profile Blendrahmen und Flügel PdP: ADS 65 SI Schueco
Türbeschläge: Serie FSB 1144' oder gleichwertig,

Hersteller und Typ '....................................................' vom Bieter einzutragen
.
Menge: 1,000 St
Leistungsbereichkatalog: 031
DIN276-1_08: 344
DIN276_18: 344

**3.1.760 Innentürel. Drehflügeltür 1flg B 1300 mm H 3915 mm 1Oberlicht 32dB T30**
STLB-Bau 2025-04 031
Innentürelement aus Türblatt und Zarge, als Drehflügeltür, einflügelig, mit Anschlagfalz, Dünnfalz, als barrierefreie Ausführung DIN 18040,
lichte Durchgangsmaße des Gehflügels B/H in mm 'Lichte Durchgangsbreite Gangflügel: 1050'

Breite Nennmaß Wandöffnung '1300' mm,

Höhe Nennmaß Wandöffnung '3915' mm,
mit einem Oberlicht/Oberblende,
bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm '50 x 80  ADS 80 FR30'

Zarge pulverbeschichtet,
Farbton 'RAL 9002 Grauweiß'

80 mym, Dichtungsprofil DIN EN 12365-1 als Hohlkammerprofil aus EPDM, ohne Bodeneinstand,
Ausführung als Rahmentür, Rahmen aus Aluminium-Strangpressprofil,
Profilquerschnitt Flügelrahmen in mm '98 x 80 ADS 80 FR30'

Oberfläche der Öffnungsfläche anodisch oxidiert, E0 (entfettet und desoxidiert), Oberfläche der Schließfläche pulverbeschichtet,
Farbton 'RAL 9002 Grauweiß'

Türflügel transparent und transluzent mit einer Füllung, aus Verbund-Sicherheitsglas (VSG), mit Rollenband, 2 Bänder je Flügel,
Oberlicht/Oberblende transparent und transluzent, mit einer Füllung, aus Verbund-Sicherheitsglas (VSG),
vorgerichtet für Notausgangsverschluss DIN EN 179 Typ A Drücker-Betätigung, mit PZ-Schloss, mit Obentürschließer, mit Bodendichtung, absenkbar, Ausführung gemäß Zeichnung und Einzelbeschreibung,
Zeichnungs-Nr 'A 344_DE 322'

Einzelbeschreibungs-Nr 'Blendrahmenprofil Bautiefe 80mm
Oberlichthöhe 1,0 m
Einbau mit Hinterklotzung und Mineralwollefüllung nicht
brennbar
Flügelprofil: Bautiefe 80 mm
Obentürschließer mit elekromechanischer Feststellung und
integriertem Rauchmelder zum Schließen nur im Brandfall,
zusätzl abgesetzter Rauchmelder beidseitig (gesonderte
Position),
Elektroanschluss
Türtyp. R 2.3
Anschlag: rechts
Türnummer: T.1.19.1'

Hersteller und Typ 'Profile Blendrahmen und Flügel PdP: ADS 65 SI Schueco
Türbeschläge: Serie FSB 1144' oder gleichwertig,

Hersteller und Typ '....................................................' vom Bieter einzutragen
.
Menge: 1,000 St
Leistungsbereichkatalog: 031
DIN276-1_08: 344
DIN276_18: 344

**3.1.770 Innentürel. Drehflügeltür 1flg B 1300 mm H 3915 mm 1Oberlicht 32dB T30**
STLB-Bau 2025-04 031
Innentürelement aus Türblatt und Zarge, als Drehflügeltür, einflügelig, stumpf einschlagend, als barrierefreie Ausführung DIN 18040,
lichte Durchgangsmaße des Gehflügels B/H in mm 'Lichte Durchgangsbreite Gangflügel: 1050'

Breite Nennmaß Wandöffnung '1300' mm,

Höhe Nennmaß Wandöffnung '3915' mm,
mit einem Oberlicht/Oberblende,
bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Stahlbeton,
Ausführung mit Blockzarge/Blendrahmen, Zarge aus Aluminium-Strangpressprofilen,
Profilquerschnitt Blockzarge in mm '50 x 80  ADS 80 FR30'

Zarge pulverbeschichtet,
Farbton 'RAL 9002 Grauweiß'

80 mym, Dichtungsprofil DIN EN 12365-1 als Hohlkammerprofil aus EPDM, mit umlaufender Schattennut, 2-seitig, ohne Bodeneinstand,
Ausführung als Rahmentür, Rahmen aus Aluminium-Strangpressprofil,
Profilquerschnitt Flügelrahmen in mm '98 x 80 ADS 680 FR30'

Oberfläche der Öffnungsfläche anodisch oxidiert, E0 (entfettet und desoxidiert), Oberfläche der Schließfläche pulverbeschichtet,
Farbton 'RAL 9002 Grauweiß'

Türflügel transparent und transluzent mit einer Füllung, aus Verbund-Sicherheitsglas (VSG), mit Rollenband, 2 Bänder je Flügel,
Oberlicht/Oberblende transparent und transluzent, mit einer Füllung, aus Isolierglas mit VSG 2-seitig,
vorgerichtet für Notausgangsverschluss DIN EN 179 Typ A Drücker-Betätigung, mit PZ-Schloss, mit Obentürschließer, vorgerichtet für motorischen Antrieb, mit Bodendichtung, absenkbar, Ausführung gemäß Zeichnung und Einzelbeschreibung,
Zeichnungs-Nr 'A 344_DE 322'

Einzelbeschreibungs-Nr 'Blendrahmenprofil Bautiefe 65 mm
Oberlichthöhe 1,0 m
Einbau mit Hinterklotzung und Mineralwollefüllung nicht brennbar
Flügelprofil : Bautiefe 65 mm
Obentürschließer, Elektroanschluss
Türtyp. R 2.3
Anschlag: rechts
Türnummer: T.1.34.1'

Hersteller und Typ 'Profile Blendrahmen und Flügel PdP: ADS 65 SI Schueco
Obentürschließer: PdP: DORMA TS 93 B Contur
Türbeschläge: Serie FSB 1144' oder gleichwertig,

Hersteller und Typ '....................................................' vom Bieter einzutragen
.
Menge: 1,000 St
Leistungsbereichkatalog: 031
DIN276-1_08: 344
DIN276_18: 344

**3.1.780 Innentürel. Drehflügeltür 2flg B 1760 mm H 3915 mm 1Oberlicht 1Seitent**
STLB-Bau 2025-04 031
Innentürelement aus Türblatt und Zarge, als Drehflügeltür, 2-flügelig, mit Anschlagfalz, als barrierefreie Ausführung DIN 18040,
lichte Durchgangsmaße des Gehflügels B/H in mm 'Lichte Durchgangsbreite Gangflügel: 1050'

Breite Nennmaß Wandöffnung '1760' mm,

Höhe Nennmaß Wandöffnung '3915' mm,
mit einem Oberlicht/Oberblende, mit einem Seitenteil,
bauphysikalische Anforderungen: bewertetes Schalldämm-Maß DIN 4109 Rw 32 dB, Feuerwiderstandsklasse T 30 DIN 4102-5, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm '50 x 80  ADS 80 FR30'

mit Kämpfer, Zarge pulverbeschichtet,
Farbton 'RAL 9002 Grauweiß'

80 mym, Dichtungsprofil DIN EN 12365-1 als Hohlkammerprofil aus EPDM, mit 3D-Aufnahmeelementen, ohne Bodeneinstand,
Ausführung als Rahmentür, Rahmen aus Aluminium-Strangpressprofil,
Profilquerschnitt Flügelrahmen in mm '98 x 80 ADS 680 FR30'

Oberfläche der Öffnungsfläche anodisch oxidiert, E0 (entfettet und desoxidiert), Oberfläche der Schließfläche pulverbeschichtet,
Farbton 'RAL 9002 Grauweiß'

Türflügel transparent und transluzent mit einer Füllung, aus Verbund-Sicherheitsglas (VSG), mit Rollenband, 2 Bänder je Flügel,
Oberlicht/Oberblende transparent und transluzent, mit einer Füllung, aus Isolierglas mit VSG 2-seitig, Seitenteil transparent, mit einer Füllung, aus Verbund-Sicherheitsglas (VSG),
vorgerichtet für Notausgangsverschluss DIN EN 179 Typ A Drücker-Betätigung, mit PZ-Schloss, mit Obentürschließer, vorgerichtet für motorischen Antrieb, mit Bodendichtung, absenkbar, Ausführung gemäß Zeichnung und Einzelbeschreibung,
Zeichnungs-Nr 'A 344_DE 323'

Einzelbeschreibungs-Nr 'Blendrahmenprofil Bautiefe 80 mm
Oberlichthöhe 1,0 m
Einbau mit Hinterklotzung und Mineralwollefüllung nicht brennbar
Flügelprofil : Bautiefe 80 mm
Obentürschließer
Feststeller beidseitig am Standflügel, Elektroanschluss
Türtyp. R 2.5
Anschlag: rechts
Türnummer: T.1.34.2'

Hersteller und Typ 'Profile Blendrahmen und Flügel PdP: ADS 65 SI Schueco
Obentürschließer: DORMA TS 93 B Contur
Türbeschläge: Serie FSB 1144' oder gleichwertig,

Hersteller und Typ '....................................................' vom Bieter einzutragen
.
Menge: 1,000 St
Leistungsbereichkatalog: 031
DIN276-1_08: 344
DIN276_18: 344

**3.1.790 Innentürel. Drehflügeltür 2flg B 1750 mm H 3915 mm 1Oberlicht 1Seitent**
STLB-Bau 2025-04 031
Innentürelement aus Türblatt und Zarge, als Drehflügeltür, 2-flügelig, mit Anschlagfalz, als barrierefreie Ausführung DIN 18040,
lichte Durchgangsmaße des Gehflügels B/H in mm 'Lichte Durchgangsbreite Gangflügel: 1050'

Breite Nennmaß Wandöffnung '1750' mm,

Höhe Nennmaß Wandöffnung '3915' mm,
mit einem Oberlicht/Oberblende, mit einem Seitenteil,
bauphysikalische Anforderungen: bewertetes Schalldämm-Maß DIN 4109 Rw 32 dB, Feuerwiderstandsklasse T 30 DIN 4102-5, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm '50 x 80  ADS 80 FR30'

mit Kämpfer, Zarge pulverbeschichtet,
Farbton 'RAL 9002 Grauweiß'

80 mym, Dichtungsprofil DIN EN 12365-1 als Hohlkammerprofil aus EPDM, mit 3D-Aufnahmeelementen, ohne Bodeneinstand,
Ausführung als Rahmentür, Rahmen aus Aluminium-Strangpressprofil,
Profilquerschnitt Flügelrahmen in mm '98 x 80 ADS 680 FR30'

Oberfläche der Öffnungsfläche anodisch oxidiert, E0 (entfettet und desoxidiert), Oberfläche der Schließfläche pulverbeschichtet,
Farbton 'RAL 9002 Grauweiß'

Türflügel transparent und transluzent mit einer Füllung, aus Verbund-Sicherheitsglas (VSG), mit Rollenband, 2 Bänder je Flügel,
Oberlicht/Oberblende transparent und transluzent, mit einer Füllung, aus Isolierglas mit VSG 2-seitig, Seitenteil transparent, mit einer Füllung, aus Verbund-Sicherheitsglas (VSG),
vorgerichtet für Notausgangsverschluss DIN EN 179 Typ A Drücker-Betätigung, mit PZ-Schloss, mit Obentürschließer, vorgerichtet für motorischen Antrieb, mit Bodendichtung, absenkbar, mit Feststeller, Ausführung gemäß Zeichnung und Einzelbeschreibung,
Zeichnungs-Nr 'A 344_DE 323'

Einzelbeschreibungs-Nr 'Blendrahmenprofil Bautiefe 80 mm
Oberlichthöhe 1,0 m
Einbau mit Hinterklotzung und Mineralwollefüllung nicht brennbar
Flügelprofil : Bautiefe 80 mm
Obentürschließer
Feststeller beidseitig am Standflügel, Elektroanschluss
Türtyp. R 2.5
Anschlag: rechts
Türnummer: T.1.34.3'

Hersteller und Typ 'Profile Blendrahmen und Flügel: ADS 65 SI Schueco
Obentürschließer: DORMA TS 93 B Contur
Türbeschläge: Serie FSB 1144' oder gleichwertig,

Hersteller und Typ '....................................................' vom Bieter einzutragen
.
Menge: 1,000 St
Leistungsbereichkatalog: 031
DIN276-1_08: 344
DIN276_18: 344

**3.1.800 Innentürel. Drehflügeltür 1flg B 1300 mm H 3915 mm 1Oberlicht 32dB RS**
STLB-Bau 2025-04 031
Innentürelement aus Türblatt und Zarge, als Drehflügeltür, einflügelig, mit Anschlagfalz, Dünnfalz, als barrierefreie Ausführung DIN 18040,
lichte Durchgangsmaße des Gehflügels B/H in mm '1050 mm'

Breite Nennmaß Wandöffnung '1300' mm,

Höhe Nennmaß Wandöffnung '3915' mm,
mit einem Oberlicht/Oberblende,
bauphysikalische Anforderungen: bewertetes Schalldämm-Maß DIN 4109 Rw 32 dB, mit Rauchschutzanforderung DIN 18095-1, Bedienungskräfte Klasse 3 DIN EN 12217, Rahmendurchbiegung B (kleiner gleich 1/200) DIN EN 12210, max. zulässige Verformung Klasse 2 DIN EN 12219, Mechanische Festigkeit Klasse 3 DIN EN 1192, Klimaklasse I, Prüfklima a, DIN EN 1121 (normale Beanspruchung), Beschichtung mit erwarteter Schutzdauer H DIN EN ISO 12944-1 von 15 bis 25 Jahren,
Befestigung an Stahlbeton,
Ausführung mit Blockzarge/Blendrahmen, Zarge aus Aluminium-Strangpressprofilen,
Profilquerschnitt Blockzarge in mm 'Bautiefe 65 mm'

mit Kämpfer, Zarge pulverbeschichtet,
Farbton 'RAL 9002 Grauweiß'

80 mym, Dichtungsprofil DIN EN 12365-1 als Hohlkammerprofil aus EPDM, mit 3D-Aufnahmeelementen, Breite des Zargenspiegels 20/45 mm, ohne Bodeneinstand,
Ausführung als Rahmentür, Rahmen aus Aluminium-Strangpressprofil,
Profilquerschnitt Flügelrahmen in mm 'Bautiefe 65 mm'

Oberfläche der Öffnungsfläche anodisch oxidiert, E0 (entfettet und desoxidiert), Oberfläche der Schließfläche anodisch oxidiert, E0 (entfettet und desoxidiert),
Farbton 'RAL 9002 Grauweiß'

Türflügel transparent mit einer Füllung, aus Verbund-Sicherheitsglas (VSG), mit Rollenband, 2 Bänder je Flügel,
Oberlicht/Oberblende transparent und transluzent, mit einer Füllung, aus Verbund-Sicherheitsglas (VSG),
vorgerichtet für Notausgangsverschluss DIN EN 179 Typ A Drücker-Betätigung, mit PZ-Schloss, mit Obentürschließer, vorgerichtet für motorischen Antrieb, mit Bodendichtung, absenkbar, Ausführung gemäß Zeichnung und Einzelbeschreibung,
Zeichnungs-Nr 'A344_DE 312'

Einzelbeschreibungs-Nr 'Blendrahmen und Kämpfer Bautiefe 65  mmFlügelrahmen Bautiefe 65 mmObentürschließer, ElektroanschlussTürtyp: R 1.2Anschlag: rechtsTürnummer: T.1.34.4'

Hersteller und Typ 'Profile PdP: ADS65 SI, Schueco
Obertürschließer PdP DORMA TS 93 B Contur' oder gleichwertig,

Hersteller und Typ '....................................................' vom Bieter einzutragen
.
Menge: 1,000 St
Leistungsbereichkatalog: 031
DIN276-1_08: 344
DIN276_18: 344

**3.1.810 Innentürel. Drehflügeltür 1flg B 1350 mm H 2300 mm 32dB T30 RS Blockza**
STLB-Bau 2025-04 031
Innentürelement aus Türblatt und Zarge, als Drehflügeltür, einflügelig, mit Anschlagfalz, Dünnfalz, als barrierefreie Ausführung DIN 18040,
lichte Durchgangsmaße des Gehflügels B/H in mm '1050 mm'

Breite Nennmaß Wandöffnung '1350' mm,

Höhe Nennmaß Wandöffnung '2300' mm,

bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Stahlbeton,
Ausführung mit Blockzarge/Blendrahmen, Zarge aus Aluminium-Strangpressprofilen,
Profilquerschnitt Blockzarge in mm 'Bautiefe 80 mm'

Zarge pulverbeschichtet,
Farbton 'RAL 9002 Grauweiß'

80 mym, Dichtungsprofil DIN EN 12365-1 als Hohlkammerprofil aus EPDM, mit 3D-Aufnahmeelementen, Breite des Zargenspiegels 20/45 mm, ohne Bodeneinstand,
Ausführung als Rahmentür, Rahmen aus Aluminium-Strangpressprofil,
Profilquerschnitt Flügelrahmen in mm 'Bautiefe 80 mm'

Oberfläche der Öffnungsfläche anodisch oxidiert, E0 (entfettet und desoxidiert), Oberfläche der Schließfläche anodisch oxidiert, E0 (entfettet und desoxidiert),
Farbton 'RAL 9002 Grauweiß'

Türflügel transparent mit einer Füllung, aus Verbund-Sicherheitsglas (VSG), mit Rollenband, 2 Bänder je Flügel,
vorgerichtet für Notausgangsverschluss DIN EN 179 Typ A Drücker-Betätigung, mit PZ-Schloss, mit Obentürschließer, mit Bodendichtung, absenkbar, Ausführung gemäß Zeichnung und Einzelbeschreibung,
Zeichnungs-Nr 'A344_DE 312'

Einzelbeschreibungs-Nr 'Blandrahmen und Kämpfer  Bautiefe 80  mm
Flügelrahmen  Bautiefe 680mm
Obentürschließer
Türtyp: R 2.1
Anschlag: rechts
Türnummer: T.1.T02.1'

Hersteller und Typ 'Profile PdP: ADS80 FR30, Schueco
Obertürschließer PdP DORMA TS 93 B Contur' oder gleichwertig,

Hersteller und Typ '....................................................' vom Bieter einzutragen
.
Menge: 1,000 St
Leistungsbereichkatalog: 031
DIN276-1_08: 344
DIN276_18: 344

**3.1.820 Innentürel. Drehflügeltür 1flg B 1500 mm H 3915 mm 1Oberlicht 32dB T30**
STLB-Bau 2025-04 031
Innentürelement aus Türblatt und Zarge, als Drehflügeltür, einflügelig, mit Anschlagfalz, Dünnfalz, als barrierefreie Ausführung DIN 18040,
lichte Durchgangsmaße des Gehflügels B/H in mm '1050 mm'

Breite Nennmaß Wandöffnung '1500' mm,

Höhe Nennmaß Wandöffnung '3915' mm,
mit einem Oberlicht/Oberblende,
bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Stahlbeton,
Ausführung mit Blockzarge/Blendrahmen, Zarge aus Aluminium-Strangpressprofilen,
Profilquerschnitt Blockzarge in mm 'Bautiefe 80 mm'

mit Kämpfer, Zarge pulverbeschichtet,
Farbton 'RAL 9002 Grauweiß'

80 mym, Dichtungsprofil DIN EN 12365-1 als Hohlkammerprofil aus EPDM, mit 3D-Aufnahmeelementen, Breite des Zargenspiegels 20/45 mm, ohne Bodeneinstand,
Ausführung als Rahmentür, Rahmen aus Aluminium-Strangpressprofil,
Profilquerschnitt Flügelrahmen in mm 'Bautiefe 80 mm'

Oberfläche der Öffnungsfläche anodisch oxidiert, E0 (entfettet und desoxidiert), Oberfläche der Schließfläche anodisch oxidiert, E0 (entfettet und desoxidiert),
Farbton 'RAL 9002 Grauweiß'

Türflügel transparent mit einer Füllung, aus Verbund-Sicherheitsglas (VSG), mit Rollenband, 2 Bänder je Flügel, Oberlicht/Oberblende transparent, mit einer Füllung, aus Verbund-Sicherheitsglas (VSG),
vorgerichtet für Notausgangsverschluss DIN EN 179 Typ A Drücker-Betätigung, mit PZ-Schloss, mit Obentürschließer, vorgerichtet für motorischen Antrieb, mit Bodendichtung, absenkbar, Ausführung gemäß Zeichnung und Einzelbeschreibung,
Zeichnungs-Nr 'A344_DE 322'

Einzelbeschreibungs-Nr 'Blandrahmen und Kämpfer Bautiefe 80  mm
Flügelrahmen Bautiefe 680mm
Obentürschließer, Elektroanschluss
Türtyp: R 2.2
Anschlag: rechts
Türnummer: T.1.T03.1'

Hersteller und Typ 'Profile PdP: ADS80 FR30, Schueco
Obertürschließer PdP DORMA TS 93 B Contur' oder gleichwertig,

Hersteller und Typ '....................................................' vom Bieter einzutragen
.
Menge: 1,000 St
Leistungsbereichkatalog: 031
DIN276-1_08: 344
DIN276_18: 344

**3.1.830 Innentürel. Drehflügeltür 1flg B 1515 mm H 3915 mm 1Oberlicht 32dB T30**
STLB-Bau 2025-04 031
Innentürelement aus Türblatt und Zarge, als Drehflügeltür, einflügelig, mit Anschlagfalz, Dünnfalz, als barrierefreie Ausführung DIN 18040,
lichte Durchgangsmaße des Gehflügels B/H in mm '1050 mm'

Breite Nennmaß Wandöffnung '1515' mm,

Höhe Nennmaß Wandöffnung '3915' mm,
mit einem Oberlicht/Oberblende,
bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm 'Bautiefe 80 mm'

mit Kämpfer, Zarge pulverbeschichtet,
Farbton 'RAL 9002 Grauweiß'

80 mym, Dichtungsprofil DIN EN 12365-1 als Hohlkammerprofil aus EPDM, mit 3D-Aufnahmeelementen, Breite des Zargenspiegels 20/45 mm, ohne Bodeneinstand,
Ausführung als Rahmentür, Rahmen aus Aluminium-Strangpressprofil,
Profilquerschnitt Flügelrahmen in mm 'Bautiefe 80 mm'

Oberfläche der Öffnungsfläche anodisch oxidiert, E0 (entfettet und desoxidiert), Oberfläche der Schließfläche anodisch oxidiert, E0 (entfettet und desoxidiert),
Farbton 'RAL 9002 Grauweiß'

Türflügel transparent mit einer Füllung, aus Verbund-Sicherheitsglas (VSG), mit Rollenband, 2 Bänder je Flügel, Oberlicht/Oberblende transparent, mit einer Füllung, aus Verbund-Sicherheitsglas (VSG),
vorgerichtet für Notausgangsverschluss DIN EN 179 Typ A Drücker-Betätigung, mit PZ-Schloss, mit Obentürschließer, vorgerichtet für motorischen Antrieb, mit Bodendichtung, absenkbar, Ausführung gemäß Zeichnung und Einzelbeschreibung,
Zeichnungs-Nr 'A344_DE 322'

Einzelbeschreibungs-Nr 'Blandrahmen und Kämpfer Bautiefe 80  mm
Flügelrahmen Bautiefe 680mm
Obentürschließer, Elektroanschluss
Türtyp: R 2.2
Anschlag: links
Türnummer: T.1.T03.2'

Hersteller und Typ 'Profile PdP: ADS80 FR30, Schueco
Obertürschließer PdP DORMA TS 93 B Contur' oder gleichwertig,

Hersteller und Typ '....................................................' vom Bieter einzutragen
.
Menge: 1,000 St
Leistungsbereichkatalog: 031
DIN276-1_08: 344
DIN276_18: 344

**3.1.840 Obentürschließer Gr.5 Feuer-Rauchschutz-Innentür einflg. Endanschlag G**
STLB-Bau 2025-04 029
Obentürschließer DIN EN 1154, Größenklasse 5, für Feuer-/Rauchschutztür als Innentür, für einflügelige Türanlagen, mit Endanschlag, mit Gleitschiene, mit elektromechanischer Feststellung 24 V DC DIN EN 1155, mit integriertem Rauchschalter 230 V AC, Sturzmelder 230 V AC und 2 Deckenmelder, Montage Bandseite, Farbton silber, Korrosionsbeständigkeit DIN EN 1670 Klasse 0, mit Abnahmeprüfung und dauerhafter Anbringung des Zulassungsschildes, Ausführung gemäß Einzelbeschreibung,
Einzelbeschreibungs-Nr 'Obentürschließer mit elektromechanischer Feststellung  sowie zusätzlichen abgesetzten RauchmeldernAusführung an Türen gem. Türliste "IBO"'
.
Menge: 2,000 St
Leistungsbereichkatalog: 029
DIN276-1_08: 344
DIN276_18: 344

**3.1.850 Innentürel. Drehflügeltür 1flg B 1300 mm H 3250 mm 1Oberlicht 32dB RS**
STLB-Bau 2025-04 031
Innentürelement aus Türblatt und Zarge, als Drehflügeltür, einflügelig, mit Anschlagfalz, Dünnfalz, als barrierefreie Ausführung DIN 18040,
lichte Durchgangsmaße des Gehflügels B/H in mm '1050 mm'

Breite Nennmaß Wandöffnung '1300' mm,

Höhe Nennmaß Wandöffnung '3250' mm,
mit einem Oberlicht/Oberblende,
bauphysikalische Anforderungen: bewertetes Schalldämm-Maß DIN 4109 Rw 32 dB, mit Rauchschutzanforderung DIN 18095-1, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm 'Bautiefe 65 mm'

mit Kämpfer, Zarge pulverbeschichtet,
Farbton 'RAL 9002 Grauweiß'

80 mym, Dichtungsprofil DIN EN 12365-1 als Hohlkammerprofil aus EPDM, mit 3D-Aufnahmeelementen, Breite des Zargenspiegels 20/45 mm, ohne Bodeneinstand,
Ausführung als Rahmentür, Rahmen aus Aluminium-Strangpressprofil,
Profilquerschnitt Flügelrahmen in mm 'Bautiefe 65 mm'

Oberfläche der Öffnungsfläche anodisch oxidiert, E0 (entfettet und desoxidiert), Oberfläche der Schließfläche anodisch oxidiert, E0 (entfettet und desoxidiert),
Farbton 'RAL 9002 Grauweiß'

Türflügel transparent mit einer Füllung, aus Verbund-Sicherheitsglas (VSG), mit Rollenband, 2 Bänder je Flügel,
Oberlicht/Oberblende transparent und transluzent, mit einer Füllung, aus Verbund-Sicherheitsglas (VSG),
vorgerichtet für Notausgangsverschluss DIN EN 179 Typ A Drücker-Betätigung, mit PZ-Schloss, mit Obentürschließer, mit Verriegelung, mit Bodendichtung, absenkbar, mit Feststeller, Ausführung gemäß Zeichnung und Einzelbeschreibung,
Zeichnungs-Nr 'A344_DE 312'

Einzelbeschreibungs-Nr 'Blandrahmen und Kämpfer Bautiefe 65 mm
Flügelrahmen Bautiefe 65 mm
Obentürschließer im Betrieb offen, für Innentüren mit
elektromechanischer Feststellung und integriertem
Rauchmelder, zum Schließen nur im Brandfall und
abgesetztem Rauchmelder (gesonderte Position),
Elektroanschluss
Türtyp: R 1.2
Anschlag: links
Türnummer: T.2.17.1'

Hersteller und Typ 'Profile PdP: ADS65 SI, Schueco' oder gleichwertig,

Hersteller und Typ '....................................................' vom Bieter einzutragen
.
Menge: 1,000 St
Leistungsbereichkatalog: 031
DIN276-1_08: 344
DIN276_18: 344

**3.1.860 Innentürel. Drehflügeltür 1flg B 1300 mm H 3250 mm 1Oberlicht 32dB T30 RS Blockzarge/Blendrahmen Alu-Strangpressprofil Rahmentür Alu-Strangpressprofil PZ-Schloss OTS**
STLB-Bau 2025-10 031
Innentürelement aus Türblatt und Zarge, als Drehflügeltür, einflügelig, mit Anschlagfalz, Dünnfalz, als barrierefreie Ausführung DIN 18040,
lichte Durchgangsmaße des Gehflügels B/H in mm 'Lichte Durchgangsbreite Gangflügel: 1050'

Breite Nennmaß Wandöffnung '1300' mm,

Höhe Nennmaß Wandöffnung '3250' mm,
mit einem Oberlicht/Oberblende,
bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm '50 x 80  ADS 80 FR30'

mit Kämpfer, Zarge pulverbeschichtet,
Farbton 'RAL 9002 Grauweiß'

80 mym, Dichtungsprofil DIN EN 12365-1 als Hohlkammerprofil aus EPDM, ohne Bodeneinstand,
Ausführung als Rahmentür, Rahmen aus Aluminium-Strangpressprofil,
Profilquerschnitt Flügelrahmen in mm '98 x 80 ADS 80 FR30'

Oberfläche der Öffnungsfläche anodisch oxidiert, E0 (entfettet und desoxidiert), Oberfläche der Schließfläche pulverbeschichtet,
Farbton 'RAL 9002 Grauweiß'

Türflügel transparent und transluzent mit einer Füllung, aus Verbund-Sicherheitsglas (VSG), mit Rollenband, 2 Bänder je Flügel,
Oberlicht/Oberblende transparent und transluzent, mit einer Füllung, aus Verbund-Sicherheitsglas (VSG),
vorgerichtet für Notausgangsverschluss DIN EN 179 Typ A Drücker-Betätigung, mit PZ-Schloss, mit Obentürschließer, mit Bodendichtung, absenkbar, vorgerichtet für elektromechanische Feststellung, Ausführung gemäß Zeichnung und Einzelbeschreibung,
Zeichnungs-Nr 'A 344_DE 322'

Einzelbeschreibungs-Nr 'Blendrahmenprofil Bautiefe 80mm
Oberlichthöhe 1,0 m
Einbau mit Hinterklotzung und Mineralwollefüllung nicht
brennbar
Flügelprofil: Bautiefe 80 mm
Obentürschließer mit elekromechanischer Feststellung und
integriertem Rauchmelder zum Schließen nur im Brandfall,
zusätzl abgesetzter Rauchmelder beidseitig (gesonderte
Position),
Elektroanschluss
Türtyp. R 2.3
Anschlag: rechts
Türnummer: T.2.19.1'

Hersteller und Typ 'Profile Blendrahmen und Flügel PdP: ADS 65 SI Schueco
Türbeschläge: Serie FSB 1144' oder gleichwertig,

Hersteller und Typ '...................................................' vom Bieter einzutragen
Menge: 1,000 St
Leistungsbereichkatalog: 031
DIN276-1_08: 344
DIN276_18: 344

**3.1.870 Innentürel. Drehflügeltür 1flg B 1300 mm H 3250 mm 1Oberlicht 32dB T30**
STLB-Bau 2025-04 031
Innentürelement aus Türblatt und Zarge, als Drehflügeltür, einflügelig, mit Anschlagfalz, Dünnfalz, als barrierefreie Ausführung DIN 18040,
lichte Durchgangsmaße des Gehflügels B/H in mm 'Lichte Durchgangsbreite Gangflügel: 1050'

Breite Nennmaß Wandöffnung '1300' mm,

Höhe Nennmaß Wandöffnung '3250' mm,
mit einem Oberlicht/Oberblende,
bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Stahlbeton,
Ausführung mit Blockzarge/Blendrahmen, Zarge aus Aluminium-Strangpressprofilen,
Profilquerschnitt Blockzarge in mm '50 x 80  ADS 80 FR30'

mit Kämpfer, Zarge pulverbeschichtet,
Farbton 'RAL 9002 Grauweiß'

80 mym, Dichtungsprofil DIN EN 12365-1 als Hohlkammerprofil aus EPDM, ohne Bodeneinstand,
Ausführung als Rahmentür, Rahmen aus Aluminium-Strangpressprofil,
Profilquerschnitt Flügelrahmen in mm '98 x 80 ADS 80 FR30'

Oberfläche der Öffnungsfläche anodisch oxidiert, E0 (entfettet und desoxidiert), Oberfläche der Schließfläche pulverbeschichtet,
Farbton 'RAL 9002 Grauweiß'

Türflügel transparent und transluzent mit einer Füllung, aus Verbund-Sicherheitsglas (VSG), mit Rollenband, 2 Bänder je Flügel,
Oberlicht/Oberblende transparent und transluzent, mit einer Füllung, aus Verbund-Sicherheitsglas (VSG),
vorgerichtet für Notausgangsverschluss DIN EN 179 Typ A Drücker-Betätigung, mit PZ-Schloss, mit Obentürschließer, vorgerichtet für motorischen Antrieb, mit Bodendichtung, absenkbar, vorgerichtet für elektromechanische Feststellung, Ausführung gemäß Zeichnung und Einzelbeschreibung,
Zeichnungs-Nr 'A 344_DE 322'

Einzelbeschreibungs-Nr 'Blendrahmenprofil Bautiefe 80mm
Oberlichthöhe 1,0 m
Einbau mit Hinterklotzung und Mineralwollefüllung nicht
brennbar
Flügelprofil: Bautiefe 80 mm
Obentürschließer  mit elekromechanischer Feststellung und
integriertem Rauchmelder zum Schließen nur im Brandfall,
zusätzl abgesetzter Rauchmelder beidseitig,
Elektroanschluss
Türtyp. R 2.3
Anschlag: rechts
Türnummer: T.2.34.1'

Hersteller und Typ 'Profile Blendrahmen und Flügel PdP: ADS 65 SI Schueco
Obentürschließer: PdP: DORMA TS 93 B Contur
Türbeschläge: Serie FSB 1144' oder gleichwertig,

Hersteller und Typ '....................................................' vom Bieter einzutragen
.
Menge: 1,000 St
Leistungsbereichkatalog: 031
DIN276-1_08: 344
DIN276_18: 344

**3.1.880 Innentürel. Drehflügeltür 2flg B 1760 mm H 3250 mm 1Oberlicht 1Seitent**
STLB-Bau 2025-04 031
Innentürelement aus Türblatt und Zarge, als Drehflügeltür, 2-flügelig, mit Anschlagfalz, als barrierefreie Ausführung DIN 18040,
lichte Durchgangsmaße des Gehflügels B/H in mm 'Lichte Durchgangsbreite Gangflügel: 1050'

Breite Nennmaß Wandöffnung '1760' mm,

Höhe Nennmaß Wandöffnung '3250' mm,
mit einem Oberlicht/Oberblende, mit einem Seitenteil,
bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm '50 x 80  ADS 80 FR30'

mit Kämpfer, Zarge pulverbeschichtet,
Farbton 'RAL 9002 Grauweiß'

80 mym, Dichtungsprofil DIN EN 12365-1 als Hohlkammerprofil aus EPDM, mit 3D-Aufnahmeelementen, ohne Bodeneinstand,
Ausführung als Rahmentür, Rahmen aus Aluminium-Strangpressprofil,
Profilquerschnitt Flügelrahmen in mm '98 x 80 ADS 680 FR30'

Oberfläche der Öffnungsfläche anodisch oxidiert, E0 (entfettet und desoxidiert), Oberfläche der Schließfläche pulverbeschichtet,
Farbton 'RAL 9002 Grauweiß'

Türflügel transparent und transluzent mit einer Füllung, aus Verbund-Sicherheitsglas (VSG), mit Rollenband, 2 Bänder je Flügel,
Oberlicht/Oberblende transparent und transluzent, mit einer Füllung, aus Isolierglas mit VSG 2-seitig, Seitenteil transparent, mit einer Füllung, aus Verbund-Sicherheitsglas (VSG),
vorgerichtet für Notausgangsverschluss DIN EN 179 Typ A Drücker-Betätigung, mit PZ-Schloss, mit Obentürschließer, vorgerichtet für motorischen Antrieb, mit Bodendichtung, absenkbar, mit Feststeller, Ausführung gemäß Zeichnung und Einzelbeschreibung,
Zeichnungs-Nr 'A 344_DE 323'

Einzelbeschreibungs-Nr 'Blendrahmenprofil Bautiefe 80 mm
Oberlichthöhe 1,0 m
Einbau mit Hinterklotzung und Mineralwollefüllung nicht
brennbar
Flügelprofil: Bautiefe 80 mm
Obentürschließer
mit Feststeller beidseitig am Standflügel,
Elektroanschluss
Türtyp. R 2.5
Anschlag: rechts/ links
Türnummer: T.2.34.2'

Hersteller und Typ 'Profile Blendrahmen und Flügel PdP: ADS 65 SI Schueco
Obentürschließer: PdP: DORMA TS 93 B Contur
Türbeschläge: Serie FSB 1144' oder gleichwertig,

Hersteller und Typ '....................................................' vom Bieter einzutragen
.
Menge: 1,000 St
Leistungsbereichkatalog: 031
DIN276-1_08: 344
DIN276_18: 344

**3.1.890 Innentürel. Drehflügeltür 2flg B 1760 mm H 3250 mm 1Oberlicht 1Seitent**
STLB-Bau 2025-04 031
Innentürelement aus Türblatt und Zarge, als Drehflügeltür, 2-flügelig, mit Anschlagfalz, als barrierefreie Ausführung DIN 18040,
lichte Durchgangsmaße des Gehflügels B/H in mm 'Lichte Durchgangsbreite Gangflügel: 1050'

Breite Nennmaß Wandöffnung '1760' mm,

Höhe Nennmaß Wandöffnung '3250' mm,
mit einem Oberlicht/Oberblende, mit einem Seitenteil,
bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm '50 x 80  ADS 80 FR30'

mit Kämpfer, Zarge pulverbeschichtet,
Farbton 'RAL 9002 Grauweiß'

80 mym, Dichtungsprofil DIN EN 12365-1 als Hohlkammerprofil aus EPDM, mit 3D-Aufnahmeelementen, ohne Bodeneinstand,
Ausführung als Rahmentür, Rahmen aus Aluminium-Strangpressprofil,
Profilquerschnitt Flügelrahmen in mm '98 x 80 ADS 680 FR30'

Oberfläche der Öffnungsfläche anodisch oxidiert, E0 (entfettet und desoxidiert), Oberfläche der Schließfläche pulverbeschichtet,
Farbton 'RAL 9002 Grauweiß'

Türflügel transparent und transluzent mit einer Füllung, aus Verbund-Sicherheitsglas (VSG), mit Rollenband, 2 Bänder je Flügel,
Oberlicht/Oberblende transparent und transluzent, mit einer Füllung, aus Isolierglas mit VSG 2-seitig, Seitenteil transparent, mit einer Füllung, aus Verbund-Sicherheitsglas (VSG),
vorgerichtet für Notausgangsverschluss DIN EN 179 Typ A Drücker-Betätigung, mit PZ-Schloss, mit Obentürschließer, vorgerichtet für motorischen Antrieb, mit Bodendichtung, absenkbar, mit Feststeller, Ausführung gemäß Zeichnung und Einzelbeschreibung,
Zeichnungs-Nr 'A 344_DE 323'

Einzelbeschreibungs-Nr 'Blendrahmenprofil Bautiefe 80 mm
Oberlichthöhe 1,0 m
Einbau mit Hinterklotzung und Mineralwollefüllung nicht
brennbar
Flügelprofil: Bautiefe 80 mm
Obentürschließer
mit Feststeller beidseitig am Standflügel,
Elektroanschluss
Türtyp. R 2.5
Anschlag: rechts/ links
Türnummer: T.2.34.3'

Hersteller und Typ 'Profile Blendrahmen und Flügel PdP: ADS 65 SI Schueco
Obentürschließer: PdP: DORMA TS 93 B Contur
Türbeschläge: Serie FSB 1144' oder gleichwertig,

Hersteller und Typ '....................................................' vom Bieter einzutragen
.
Menge: 1,000 St
Leistungsbereichkatalog: 031
DIN276-1_08: 344
DIN276_18: 344

**3.1.900 Innentürel. Drehflügeltür 1flg B 1300 mm H 3250 mm 1Oberlicht 32dB RS**
STLB-Bau 2025-04 031
Innentürelement aus Türblatt und Zarge, als Drehflügeltür, einflügelig, mit Anschlagfalz, Dünnfalz, als barrierefreie Ausführung DIN 18040,
lichte Durchgangsmaße des Gehflügels B/H in mm '1050 mm'

Breite Nennmaß Wandöffnung '1300' mm,

Höhe Nennmaß Wandöffnung '3250' mm,
mit einem Oberlicht/Oberblende,
bauphysikalische Anforderungen: bewertetes Schalldämm-Maß DIN 4109 Rw 32 dB, mit Rauchschutzanforderung DIN 18095-1, Bedienungskräfte Klasse 3 DIN EN 12217, Rahmendurchbiegung B (kleiner gleich 1/200) DIN EN 12210, max. zulässige Verformung Klasse 2 DIN EN 12219, Mechanische Festigkeit Klasse 3 DIN EN 1192, Klimaklasse I, Prüfklima a, DIN EN 1121 (normale Beanspruchung), Beschichtung mit erwarteter Schutzdauer H DIN EN ISO 12944-1 von 15 bis 25 Jahren,
Befestigung an Stahlbeton,
Ausführung mit Blockzarge/Blendrahmen, Zarge aus Aluminium-Strangpressprofilen,
Profilquerschnitt Blockzarge in mm 'Bautiefe 65 mm'

mit Kämpfer, Zarge pulverbeschichtet,
Farbton 'RAL 9002 Grauweiß'

80 mym, Dichtungsprofil DIN EN 12365-1 als Hohlkammerprofil aus EPDM, mit 3D-Aufnahmeelementen, Breite des Zargenspiegels 20/45 mm, ohne Bodeneinstand,
Ausführung als Rahmentür, Rahmen aus Aluminium-Strangpressprofil,
Profilquerschnitt Flügelrahmen in mm 'Bautiefe 65 mm'

Oberfläche der Öffnungsfläche anodisch oxidiert, E0 (entfettet und desoxidiert), Oberfläche der Schließfläche anodisch oxidiert, E0 (entfettet und desoxidiert),
Farbton 'RAL 9002 Grauweiß'

Türflügel transparent mit einer Füllung, aus Verbund-Sicherheitsglas (VSG), mit Rollenband, 2 Bänder je Flügel,
Oberlicht/Oberblende transparent und transluzent, mit einer Füllung, aus Verbund-Sicherheitsglas (VSG),
vorgerichtet für Notausgangsverschluss DIN EN 179 Typ A Drücker-Betätigung, mit PZ-Schloss, mit Obentürschließer, vorgerichtet für motorischen Antrieb, mit Bodendichtung, absenkbar, vorgerichtet für elektromechanische Feststellung, Ausführung gemäß Zeichnung und Einzelbeschreibung,
Zeichnungs-Nr 'A344_DE 312'

Einzelbeschreibungs-Nr 'Blandrahmen und Kämpfer Bautiefe 65  mm
Flügelrahmen  Bautiefe 65 mm
Obentürschließer im Betrieb offen, für Innentüren mit
elektromechanischer Feststellung und integriertem
Rauchmelder, zum Schließen nur im Brandfall und
abgesetztem Rauchmelder, Elektroanschluss
Türtyp: R 1.2
Anschlag: rechts
Türnummer: T.2.34.4'

Hersteller und Typ 'Profile PdP: ADS65 SI, Schueco
Obertürschließer PdP DORMA TS 93 B Contur' oder gleichwertig,

Hersteller und Typ '....................................................' vom Bieter einzutragen
.
Menge: 1,000 St
Leistungsbereichkatalog: 031
DIN276-1_08: 344
DIN276_18: 344

**3.1.910 Innentürel. Drehflügeltür 1flg B 1350 mm H 2300 mm 32dB T30 RS Blockza**
STLB-Bau 2025-04 031
Innentürelement aus Türblatt und Zarge, als Drehflügeltür, einflügelig, mit Anschlagfalz, Dünnfalz, als barrierefreie Ausführung DIN 18040,
lichte Durchgangsmaße des Gehflügels B/H in mm '1050 mm'

Breite Nennmaß Wandöffnung '1350' mm,

Höhe Nennmaß Wandöffnung '2300' mm,

bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm 'Bautiefe 80 mm'

Zarge pulverbeschichtet,
Farbton 'RAL 9002 Grauweiß'

80 mym, Dichtungsprofil DIN EN 12365-1 als Hohlkammerprofil aus EPDM, mit 3D-Aufnahmeelementen, Breite des Zargenspiegels 20/45 mm, ohne Bodeneinstand,
Ausführung als Rahmentür, Rahmen aus Aluminium-Strangpressprofil,
Profilquerschnitt Flügelrahmen in mm 'Bautiefe 80 mm'

Oberfläche der Öffnungsfläche anodisch oxidiert, E0 (entfettet und desoxidiert), Oberfläche der Schließfläche anodisch oxidiert, E0 (entfettet und desoxidiert),
Farbton 'RAL 9002 Grauweiß'

Türflügel transparent mit einer Füllung, aus Verbund-Sicherheitsglas (VSG), mit Rollenband, 2 Bänder je Flügel,
vorgerichtet für Notausgangsverschluss DIN EN 179 Typ A Drücker-Betätigung, mit PZ-Schloss, mit Obentürschließer, mit Bodendichtung, absenkbar, Ausführung gemäß Zeichnung und Einzelbeschreibung,
Zeichnungs-Nr 'A344_DE 312'

Einzelbeschreibungs-Nr 'Blandrahmen und Kämpfer Bautiefe 80  mm
Flügelrahmen Bautiefe 680mm
Obentürschließer
Türtyp: R 2.1
Anschlag: rechts
Türnummer: T.2.T02.1'

Hersteller und Typ 'Profile PdP: ADS80 FR30, Schueco
Obertürschließer PdP DORMA TS 93 B Contur' oder gleichwertig,

Hersteller und Typ '....................................................' vom Bieter einzutragen
.
Menge: 1,000 St
Leistungsbereichkatalog: 031
DIN276-1_08: 344
DIN276_18: 344

**3.1.920 Innentürel. Drehflügeltür 1flg B 1500 mm H 3250 mm 1Oberlicht 32dB T30**
STLB-Bau 2025-04 031
Innentürelement aus Türblatt und Zarge, als Drehflügeltür, einflügelig, mit Anschlagfalz, Dünnfalz, als barrierefreie Ausführung DIN 18040,
lichte Durchgangsmaße des Gehflügels B/H in mm '1050 mm'

Breite Nennmaß Wandöffnung '1500' mm,

Höhe Nennmaß Wandöffnung '3250' mm,
mit einem Oberlicht/Oberblende,
bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm 'Bautiefe 80 mm'

mit Kämpfer, Zarge pulverbeschichtet,
Farbton 'RAL 9002 Grauweiß'

80 mym, Dichtungsprofil DIN EN 12365-1 als Hohlkammerprofil aus EPDM, mit 3D-Aufnahmeelementen, Breite des Zargenspiegels 20/45 mm, ohne Bodeneinstand,
Ausführung als Rahmentür, Rahmen aus Aluminium-Strangpressprofil,
Profilquerschnitt Flügelrahmen in mm 'Bautiefe 80 mm'

Oberfläche der Öffnungsfläche anodisch oxidiert, E0 (entfettet und desoxidiert), Oberfläche der Schließfläche anodisch oxidiert, E0 (entfettet und desoxidiert),
Farbton 'RAL 9002 Grauweiß'

Türflügel transparent mit einer Füllung, aus Verbund-Sicherheitsglas (VSG), mit Rollenband, 2 Bänder je Flügel, Oberlicht/Oberblende transparent, mit einer Füllung, aus Verbund-Sicherheitsglas (VSG),
vorgerichtet für Notausgangsverschluss DIN EN 179 Typ A Drücker-Betätigung, mit PZ-Schloss, mit Obentürschließer, vorgerichtet für motorischen Antrieb, mit Bodendichtung, absenkbar, Ausführung gemäß Zeichnung und Einzelbeschreibung,
Zeichnungs-Nr 'A344_DE 322'

Einzelbeschreibungs-Nr 'Blandrahmen und Kämpfer Bautiefe 80mm
Flügelrahmen  Bautiefe 680mm
Obentürschließer, Elektroanschluss
Türtyp: R 2.2
Anschlag: rechts
Türnummer: T.2.T03.1'

Hersteller und Typ 'Profile PdP: ADS80 FR30, Schueco
Obertürschließer PdP DORMA TS 93 B Contur' oder gleichwertig,

Hersteller und Typ '....................................................' vom Bieter einzutragen
.
Menge: 1,000 St
Leistungsbereichkatalog: 031
DIN276-1_08: 344
DIN276_18: 344

**3.1.930 Innentürel. Drehflügeltür 1flg B 1520 mm H 2350 mm 1Oberlicht 32dB T30**
STLB-Bau 2025-04 031
Innentürelement aus Türblatt und Zarge, als Drehflügeltür, einflügelig, mit Anschlagfalz, Dünnfalz, als barrierefreie Ausführung DIN 18040,
lichte Durchgangsmaße des Gehflügels B/H in mm '1050 mm'

Breite Nennmaß Wandöffnung '1520' mm,

Höhe Nennmaß Wandöffnung '2350' mm,
mit einem Oberlicht/Oberblende,
bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm 'Bautiefe 80 mm'

mit Kämpfer, Zarge pulverbeschichtet,
Farbton 'RAL 9002 Grauweiß'

80 mym, Dichtungsprofil DIN EN 12365-1 als Hohlkammerprofil aus EPDM, mit 3D-Aufnahmeelementen, Breite des Zargenspiegels 20/45 mm, ohne Bodeneinstand,
Ausführung als Rahmentür, Rahmen aus Aluminium-Strangpressprofil,
Profilquerschnitt Flügelrahmen in mm 'Bautiefe 80 mm'

Oberfläche der Öffnungsfläche anodisch oxidiert, E0 (entfettet und desoxidiert), Oberfläche der Schließfläche anodisch oxidiert, E0 (entfettet und desoxidiert),
Farbton 'RAL 9002 Grauweiß'

Türflügel transparent mit einer Füllung, aus Verbund-Sicherheitsglas (VSG), mit Rollenband, 2 Bänder je Flügel, Oberlicht/Oberblende transparent, mit einer Füllung, aus Verbund-Sicherheitsglas (VSG),
vorgerichtet für Notausgangsverschluss DIN EN 179 Typ A Drücker-Betätigung, mit PZ-Schloss, mit Obentürschließer, vorgerichtet für motorischen Antrieb, mit Bodendichtung, absenkbar, Ausführung gemäß Zeichnung und Einzelbeschreibung,
Zeichnungs-Nr 'A344_DE 322'

Einzelbeschreibungs-Nr 'Blandrahmen und KämpferBautiefe 80mm
Flügelrahmen Bautiefe 680mm
Obentürschließer, Elektroanschluss
Türtyp: R 2.2
Anschlag: links
Türnummer: T.2.T03.2'

Hersteller und Typ 'Profile PdP: ADS80 FR30, Schueco
Obertürschließer PdP DORMA TS 93 B Contur' oder gleichwertig,

Hersteller und Typ '....................................................' vom Bieter einzutragen
.
Menge: 1,000 St
Leistungsbereichkatalog: 031
DIN276-1_08: 344
DIN276_18: 344

**3.1.940 Obentürschließer Gr.5 Feuer-Rauchschutz-Innentür einflg. Endanschlag G**
STLB-Bau 2025-04 029
Obentürschließer DIN EN 1154, Größenklasse 5, für Feuer-/Rauchschutztür als Innentür, für einflügelige Türanlagen, mit Endanschlag, mit Gleitschiene, mit elektromechanischer Feststellung 24 V DC DIN EN 1155, mit integriertem Rauchschalter 230 V AC, Sturzmelder 230 V AC und 2 Deckenmelder, Montage Bandseite, Farbton silber, Korrosionsbeständigkeit DIN EN 1670 Klasse 0, mit Abnahmeprüfung und dauerhafter Anbringung des Zulassungsschildes, Ausführung gemäß Einzelbeschreibung,
Einzelbeschreibungs-Nr 'Obentürschließer mit elektromechanischer Feststellung  sowie zusätzlichen abgesetzten RauchmeldernAusführung an Türen gem. Türliste "IBO"'
.
Menge: 2,000 St
Leistungsbereichkatalog: 029
DIN276-1_08: 344
DIN276_18: 344

**3.1.950 Innentürel. Drehflügeltür 1flg B 1300 mm H 3250 mm 1Oberlicht 32dB RS**
STLB-Bau 2025-04 031
Innentürelement aus Türblatt und Zarge, als Drehflügeltür, einflügelig, mit Anschlagfalz, Dünnfalz, als barrierefreie Ausführung DIN 18040,
lichte Durchgangsmaße des Gehflügels B/H in mm '1050 mm'

Breite Nennmaß Wandöffnung '1300' mm,

Höhe Nennmaß Wandöffnung '3250' mm,
mit einem Oberlicht/Oberblende,
bauphysikalische Anforderungen: bewertetes Schalldämm-Maß DIN 4109 Rw 32 dB, mit Rauchschutzanforderung DIN 18095-1, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm 'Bautiefe 65 mm'

mit Kämpfer, Zarge pulverbeschichtet,
Farbton 'RAL 9002 Grauweiß'

80 mym, Dichtungsprofil DIN EN 12365-1 als Hohlkammerprofil aus EPDM, mit 3D-Aufnahmeelementen, Breite des Zargenspiegels 20/45 mm, ohne Bodeneinstand,
Ausführung als Rahmentür, Rahmen aus Aluminium-Strangpressprofil,
Profilquerschnitt Flügelrahmen in mm 'Bautiefe 65 mm'

Oberfläche der Öffnungsfläche anodisch oxidiert, E0 (entfettet und desoxidiert), Oberfläche der Schließfläche anodisch oxidiert, E0 (entfettet und desoxidiert),
Farbton 'RAL 9002 Grauweiß'

Türflügel transparent mit einer Füllung, aus Verbund-Sicherheitsglas (VSG), mit Rollenband, 2 Bänder je Flügel,
Oberlicht/Oberblende transparent und transluzent, mit einer Füllung, aus Verbund-Sicherheitsglas (VSG),
vorgerichtet für Notausgangsverschluss DIN EN 179 Typ A Drücker-Betätigung, mit PZ-Schloss, mit Obentürschließer, mit Bodendichtung, absenkbar, mit Feststeller, Ausführung gemäß Zeichnung und Einzelbeschreibung,
Zeichnungs-Nr 'A344_DE 312'

Einzelbeschreibungs-Nr 'Blendrahmen und Kämpfer  Bautiefe 65  mm
Flügelrahmen  Bautiefe 65mm
Obentürschließer im Betrieb offen, für Innentüren mit
elektromechanischer Feststellung und integriertem
Rauchmelder, zum Schließen nur im Brandfall und
abgesetztem Rauchmelder (gesonderte Position),
Elektroanschluss
Türtyp: R 1.2
Anschlag: links
Türnummer: T.3.17.1'

Hersteller und Typ 'Profile PdP: ADS65 SI, Schueco' oder gleichwertig,

Hersteller und Typ '....................................................' vom Bieter einzutragen
.
Menge: 1,000 St
Leistungsbereichkatalog: 031
DIN276-1_08: 344
DIN276_18: 344

**3.1.960 Innentürel. Drehflügeltür 1flg B 1300 mm H 3250 mm 1Oberlicht 32dB T30**
STLB-Bau 2025-04 031
Innentürelement aus Türblatt und Zarge, als Drehflügeltür, einflügelig, mit Anschlagfalz, Dünnfalz, als barrierefreie Ausführung DIN 18040,
lichte Durchgangsmaße des Gehflügels B/H in mm 'Lichte Durchgangsbreite Gangflügel: 1050'

Breite Nennmaß Wandöffnung '1300' mm,

Höhe Nennmaß Wandöffnung '3250' mm,
mit einem Oberlicht/Oberblende,
bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm '50 x 80  ADS 80 FR30'

mit Kämpfer, Zarge pulverbeschichtet,
Farbton 'RAL 9002 Grauweiß'

80 mym, Dichtungsprofil DIN EN 12365-1 als Hohlkammerprofil aus EPDM, ohne Bodeneinstand,
Ausführung als Rahmentür, Rahmen aus Aluminium-Strangpressprofil,
Profilquerschnitt Flügelrahmen in mm '98 x 80 ADS 80 FR30'

Oberfläche der Öffnungsfläche anodisch oxidiert, E0 (entfettet und desoxidiert), Oberfläche der Schließfläche pulverbeschichtet,
Farbton 'RAL 9002 Grauweiß'

Türflügel transparent und transluzent mit einer Füllung, aus Verbund-Sicherheitsglas (VSG), mit Rollenband, 2 Bänder je Flügel,
Oberlicht/Oberblende transparent und transluzent, mit einer Füllung, aus Verbund-Sicherheitsglas (VSG),
vorgerichtet für Notausgangsverschluss DIN EN 179 Typ A Drücker-Betätigung, mit PZ-Schloss, mit Obentürschließer, mit Bodendichtung, absenkbar, vorgerichtet für elektromechanische Feststellung, Ausführung gemäß Zeichnung und Einzelbeschreibung,
Zeichnungs-Nr 'A 344_DE 322'

Einzelbeschreibungs-Nr 'Blendrahmenprofil Bautiefe 80mm
Oberlichthöhe 1,0 m
Einbau mit Hinterklotzung und Mineralwollefüllung nicht
brennbar
Flügelprofil: Bautiefe 80 mm
Obentürschließer  mit elekromechanischer Feststellung und
integriertem Rauchmelder zum Schließen nur im Brandfall,
zusätzl abgesetzter Rauchmelder beidseitig (gesonderte
Position),
Elektroanschluss
Türtyp. R 2.3
Anschlag: rechts
Türnummer: T.3.19.1'

Hersteller und Typ 'Profile Blendrahmen und Flügel PdP: ADS 65 SI Schueco
Türbeschläge: Serie FSB 1144' oder gleichwertig,

Hersteller und Typ '....................................................' vom Bieter einzutragen
.
Menge: 1,000 St
Leistungsbereichkatalog: 031
DIN276-1_08: 344
DIN276_18: 344

**3.1.970 Innentürel. Drehflügeltür 1flg B 1300 mm H 3250 mm 1Oberlicht 32dB T30**
STLB-Bau 2025-04 031
Innentürelement aus Türblatt und Zarge, als Drehflügeltür, einflügelig, mit Anschlagfalz, Dünnfalz, als barrierefreie Ausführung DIN 18040,
lichte Durchgangsmaße des Gehflügels B/H in mm 'Lichte Durchgangsbreite Gangflügel: 1050'

Breite Nennmaß Wandöffnung '1300' mm,

Höhe Nennmaß Wandöffnung '3250' mm,
mit einem Oberlicht/Oberblende,
bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Stahlbeton,
Ausführung mit Blockzarge/Blendrahmen, Zarge aus Aluminium-Strangpressprofilen,
Profilquerschnitt Blockzarge in mm '50 x 80  ADS 80 FR30'

mit Kämpfer, Zarge pulverbeschichtet,
Farbton 'RAL 9002 Grauweiß'

80 mym, Dichtungsprofil DIN EN 12365-1 als Hohlkammerprofil aus EPDM, ohne Bodeneinstand,
Ausführung als Rahmentür, Rahmen aus Aluminium-Strangpressprofil,
Profilquerschnitt Flügelrahmen in mm '98 x 80 ADS 80 FR30'

Oberfläche der Öffnungsfläche anodisch oxidiert, E0 (entfettet und desoxidiert), Oberfläche der Schließfläche pulverbeschichtet,
Farbton 'RAL 9002 Grauweiß'

Türflügel transparent und transluzent mit einer Füllung, aus Verbund-Sicherheitsglas (VSG), mit Rollenband, 2 Bänder je Flügel,
Oberlicht/Oberblende transparent und transluzent, mit einer Füllung, aus Verbund-Sicherheitsglas (VSG),
vorgerichtet für Notausgangsverschluss DIN EN 179 Typ A Drücker-Betätigung, mit PZ-Schloss, mit Obentürschließer, vorgerichtet für motorischen Antrieb, mit Bodendichtung, absenkbar, vorgerichtet für elektromechanische Feststellung, Ausführung gemäß Zeichnung und Einzelbeschreibung,
Zeichnungs-Nr 'A 344_DE 322'

Einzelbeschreibungs-Nr 'Blendrahmenprofil Bautiefe 80mm
Oberlichthöhe 1,0 m
Einbau mit Hinterklotzung und Mineralwollefüllung nicht
brennbar
Flügelprofil: Bautiefe 80 mm
Obentürschließer  mit elekromechanischer Feststellung und
integriertem Rauchmelder zum Schließen nur im Brandfall,
zusätzl abgesetzter Rauchmelder beidseitig,
Elektroanschluss
Türtyp. R 2.3
Anschlag: rechts
Türnummer: T.3.34.1'

Hersteller und Typ 'Profile Blendrahmen und Flügel PdP: ADS 65 SI Schueco
Obentürschließer: PdP: DORMA TS 93 B Contur
Türbeschläge: Serie FSB 1144' oder gleichwertig,

Hersteller und Typ '....................................................' vom Bieter einzutragen
.
Menge: 1,000 St
Leistungsbereichkatalog: 031
DIN276-1_08: 344
DIN276_18: 344

**3.1.980 Innentürel. Drehflügeltür 2flg B 1760 mm H 3250 mm 1Oberlicht 1Seitent**
STLB-Bau 2025-04 031
Innentürelement aus Türblatt und Zarge, als Drehflügeltür, 2-flügelig, mit Anschlagfalz, als barrierefreie Ausführung DIN 18040,
lichte Durchgangsmaße des Gehflügels B/H in mm 'Lichte Durchgangsbreite Gangflügel: 1050'

Breite Nennmaß Wandöffnung '1760' mm,

Höhe Nennmaß Wandöffnung '3250' mm,
mit einem Oberlicht/Oberblende, mit einem Seitenteil,
bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm '50 x 80  ADS 80 FR30'

mit Kämpfer, Zarge pulverbeschichtet,
Farbton 'RAL 9002 Grauweiß'

80 mym, Dichtungsprofil DIN EN 12365-1 als Hohlkammerprofil aus EPDM, mit 3D-Aufnahmeelementen, ohne Bodeneinstand,
Ausführung als Rahmentür, Rahmen aus Aluminium-Strangpressprofil,
Profilquerschnitt Flügelrahmen in mm '98 x 80 ADS 680 FR30'

Oberfläche der Öffnungsfläche anodisch oxidiert, E0 (entfettet und desoxidiert), Oberfläche der Schließfläche pulverbeschichtet,
Farbton 'RAL 9002 Grauweiß'

Türflügel transparent und transluzent mit einer Füllung, aus Verbund-Sicherheitsglas (VSG), mit Rollenband, 2 Bänder je Flügel,
Oberlicht/Oberblende transparent und transluzent, mit einer Füllung, aus Isolierglas mit VSG 2-seitig, Seitenteil transparent, mit einer Füllung, aus Verbund-Sicherheitsglas (VSG),
vorgerichtet für Notausgangsverschluss DIN EN 179 Typ A Drücker-Betätigung, mit PZ-Schloss, mit Obentürschließer, vorgerichtet für motorischen Antrieb, mit Bodendichtung, absenkbar, mit Feststeller, Ausführung gemäß Zeichnung und Einzelbeschreibung,
Zeichnungs-Nr 'A 344_DE 323'

Einzelbeschreibungs-Nr 'Blendrahmenprofil Bautiefe 80 mm
Oberlichthöhe 1,0 m
Einbau mit Hinterklotzung und Mineralwollefüllung nicht
brennbar
Flügelprofil: Bautiefe 80 mm
Obentürschließer
mit Feststeller beidseitig am Standflügel,
Elektroanschluss
Türtyp. R 2.5
Anschlag: links/rechts
Türnummer: T.3.34.2'

Hersteller und Typ 'Profile Blendrahmen und Flügel PdP: ADS 65 SI Schueco
Obentürschließer: PdP: DORMA TS 93 B Contur
Türbeschläge: Serie FSB 1144' oder gleichwertig,

Hersteller und Typ '....................................................' vom Bieter einzutragen
.
Menge: 1,000 St
Leistungsbereichkatalog: 031
DIN276-1_08: 344
DIN276_18: 344

**3.1.990 Innentürel. Drehflügeltür 2flg B 1760 mm H 3250 mm 1Oberlicht 1Seitent**
STLB-Bau 2025-04 031
Innentürelement aus Türblatt und Zarge, als Drehflügeltür, 2-flügelig, mit Anschlagfalz, als barrierefreie Ausführung DIN 18040,
lichte Durchgangsmaße des Gehflügels B/H in mm 'Lichte Durchgangsbreite Gangflügel: 1050'

Breite Nennmaß Wandöffnung '1760' mm,

Höhe Nennmaß Wandöffnung '3250' mm,
mit einem Oberlicht/Oberblende, mit einem Seitenteil,
bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm '50 x 80  ADS 80 FR30'

mit Kämpfer, Zarge pulverbeschichtet,
Farbton 'RAL 9002 Grauweiß'

80 mym, Dichtungsprofil DIN EN 12365-1 als Hohlkammerprofil aus EPDM, mit 3D-Aufnahmeelementen, ohne Bodeneinstand,
Ausführung als Rahmentür, Rahmen aus Aluminium-Strangpressprofil,
Profilquerschnitt Flügelrahmen in mm '98 x 80 ADS 680 FR30'

Oberfläche der Öffnungsfläche anodisch oxidiert, E0 (entfettet und desoxidiert), Oberfläche der Schließfläche pulverbeschichtet,
Farbton 'RAL 9002 Grauweiß'

Türflügel transparent und transluzent mit einer Füllung, aus Verbund-Sicherheitsglas (VSG), mit Rollenband, 2 Bänder je Flügel,
Oberlicht/Oberblende transparent und transluzent, mit einer Füllung, aus Isolierglas mit VSG 2-seitig, Seitenteil transparent, mit einer Füllung, aus Verbund-Sicherheitsglas (VSG),
vorgerichtet für Notausgangsverschluss DIN EN 179 Typ A Drücker-Betätigung, mit PZ-Schloss, mit Obentürschließer, vorgerichtet für motorischen Antrieb, mit Bodendichtung, absenkbar, mit Feststeller, Ausführung gemäß Zeichnung und Einzelbeschreibung,
Zeichnungs-Nr 'A 344_DE 323'

Einzelbeschreibungs-Nr 'Blendrahmenprofil Bautiefe 80 mm
Oberlichthöhe 1,0 m
Einbau mit Hinterklotzung und Mineralwollefüllung nicht
brennbar
Flügelprofil: Bautiefe 80 mm
Obentürschließer
mit Feststeller beidseitig am Standflügel,
Elektroanschluss
Türtyp. R 2.5
Anschlag: rechts/ links
Türnummer: T.3.34.3'

Hersteller und Typ 'Profile Blendrahmen und Flügel PdP: ADS 65 SI Schueco
Obentürschließer: PdP: DORMA TS 93 B Contur
Türbeschläge: Serie FSB 1144' oder gleichwertig,

Hersteller und Typ '....................................................' vom Bieter einzutragen
.
Menge: 1,000 St
Leistungsbereichkatalog: 031
DIN276-1_08: 344
DIN276_18: 344

**3.1.1000 Innentürel. Drehflügeltür 1flg B 1300 mm H 3250 mm 1Oberlicht 32dB RS**
STLB-Bau 2025-04 031
Innentürelement aus Türblatt und Zarge, als Drehflügeltür, einflügelig, mit Anschlagfalz, Dünnfalz, als barrierefreie Ausführung DIN 18040,
lichte Durchgangsmaße des Gehflügels B/H in mm '1050 mm'

Breite Nennmaß Wandöffnung '1300' mm,

Höhe Nennmaß Wandöffnung '3250' mm,
mit einem Oberlicht/Oberblende,
bauphysikalische Anforderungen: bewertetes Schalldämm-Maß DIN 4109 Rw 32 dB, mit Rauchschutzanforderung DIN 18095-1, Bedienungskräfte Klasse 3 DIN EN 12217, Rahmendurchbiegung B (kleiner gleich 1/200) DIN EN 12210, max. zulässige Verformung Klasse 2 DIN EN 12219, Mechanische Festigkeit Klasse 3 DIN EN 1192, Klimaklasse I, Prüfklima a, DIN EN 1121 (normale Beanspruchung), Beschichtung mit erwarteter Schutzdauer H DIN EN ISO 12944-1 von 15 bis 25 Jahren,
Befestigung an Stahlbeton,
Ausführung mit Blockzarge/Blendrahmen, Zarge aus Aluminium-Strangpressprofilen,
Profilquerschnitt Blockzarge in mm 'Bautiefe 65 mm'

mit Kämpfer, Zarge pulverbeschichtet,
Farbton 'RAL 9002 Grauweiß'

80 mym, Dichtungsprofil DIN EN 12365-1 als Hohlkammerprofil aus EPDM, mit 3D-Aufnahmeelementen, Breite des Zargenspiegels 20/45 mm, ohne Bodeneinstand,
Ausführung als Rahmentür, Rahmen aus Aluminium-Strangpressprofil,
Profilquerschnitt Flügelrahmen in mm 'Bautiefe 65 mm'

Oberfläche der Öffnungsfläche anodisch oxidiert, E0 (entfettet und desoxidiert), Oberfläche der Schließfläche anodisch oxidiert, E0 (entfettet und desoxidiert),
Farbton 'RAL 9002 Grauweiß'

Türflügel transparent mit einer Füllung, aus Verbund-Sicherheitsglas (VSG), mit Rollenband, 2 Bänder je Flügel,
Oberlicht/Oberblende transparent und transluzent, mit einer Füllung, aus Verbund-Sicherheitsglas (VSG),
vorgerichtet für Notausgangsverschluss DIN EN 179 Typ A Drücker-Betätigung, mit PZ-Schloss, mit Obentürschließer, vorgerichtet für motorischen Antrieb, mit Bodendichtung, absenkbar, vorgerichtet für elektromechanische Feststellung, Ausführung gemäß Zeichnung und Einzelbeschreibung,
Zeichnungs-Nr 'A344_DE 312'

Einzelbeschreibungs-Nr 'Blandrahmen und Kämpfer Bautiefe 65mm
Flügelrahmen Bautiefe 65 mm
Obentürschließer im Betrieb offen, für Innentüren mit
elektromechanischer Feststellung und integriertem
Rauchmelder, zum Schließen nur im Brandfall und
abgesetztem Rauchmelder, Elektroanschluss
Türtyp: R 1.2
Anschlag: rechts
Türnummer: T.3.34.4'

Hersteller und Typ 'Profile PdP: ADS65 SI, Schueco
Obertürschließer PdP DORMA TS 93 B Contur' oder gleichwertig,

Hersteller und Typ '....................................................' vom Bieter einzutragen
.
Menge: 1,000 St
Leistungsbereichkatalog: 031
DIN276-1_08: 344
DIN276_18: 344

**3.1.1010 Innentürel. Drehflügeltür 1flg B 1300 mm H 2300 mm 32dB T30 RS Blockza**
STLB-Bau 2025-04 031
Innentürelement aus Türblatt und Zarge, als Drehflügeltür, einflügelig, mit Anschlagfalz, Dünnfalz, als barrierefreie Ausführung DIN 18040,
lichte Durchgangsmaße des Gehflügels B/H in mm '1050 mm'

Breite Nennmaß Wandöffnung '1300' mm,

Höhe Nennmaß Wandöffnung '2300' mm,

bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm 'Bautiefe 80 mm'

Zarge pulverbeschichtet,
Farbton 'RAL 9002 Grauweiß'

80 mym, Dichtungsprofil DIN EN 12365-1 als Hohlkammerprofil aus EPDM, mit 3D-Aufnahmeelementen, Breite des Zargenspiegels 20/45 mm, ohne Bodeneinstand,
Ausführung als Rahmentür, Rahmen aus Aluminium-Strangpressprofil,
Profilquerschnitt Flügelrahmen in mm 'Bautiefe 80 mm'

Oberfläche der Öffnungsfläche anodisch oxidiert, E0 (entfettet und desoxidiert), Oberfläche der Schließfläche anodisch oxidiert, E0 (entfettet und desoxidiert),
Farbton 'RAL 9002 Grauweiß'

Türflügel transparent mit einer Füllung, aus Verbund-Sicherheitsglas (VSG), mit Rollenband, 2 Bänder je Flügel,
vorgerichtet für Notausgangsverschluss DIN EN 179 Typ A Drücker-Betätigung, mit PZ-Schloss, mit Obentürschließer, mit Bodendichtung, absenkbar, Ausführung gemäß Zeichnung und Einzelbeschreibung,
Zeichnungs-Nr 'A344_DE 312'

Einzelbeschreibungs-Nr 'Blandrahmen und Kämpfer  Bautiefe 80  mm
Flügelrahmen  Bautiefe 680mm
Obentürschließer
Türtyp: R 2.1
Anschlag: rechts
Türnummer: T.3.T02.1'

Hersteller und Typ 'Profile PdP: ADS80 FR30, Schueco
Obertürschließer PdP DORMA TS 93 B Contur' oder gleichwertig,

Hersteller und Typ '....................................................' vom Bieter einzutragen
.
Menge: 1,000 St
Leistungsbereichkatalog: 031
DIN276-1_08: 344
DIN276_18: 344

**3.1.1020 Innentürel. Drehflügeltür 1flg B 1500 mm H 3250 mm 1Oberlicht 32dB T30**
STLB-Bau 2025-04 031
Innentürelement aus Türblatt und Zarge, als Drehflügeltür, einflügelig, mit Anschlagfalz, Dünnfalz, als barrierefreie Ausführung DIN 18040,
lichte Durchgangsmaße des Gehflügels B/H in mm '1050 mm'

Breite Nennmaß Wandöffnung '1500' mm,

Höhe Nennmaß Wandöffnung '3250' mm,
mit einem Oberlicht/Oberblende,
bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm 'Bautiefe 80 mm'

mit Kämpfer, Zarge pulverbeschichtet,
Farbton 'RAL 9002 Grauweiß'

80 mym, Dichtungsprofil DIN EN 12365-1 als Hohlkammerprofil aus EPDM, mit 3D-Aufnahmeelementen, Breite des Zargenspiegels 20/45 mm, ohne Bodeneinstand,
Ausführung als Rahmentür, Rahmen aus Aluminium-Strangpressprofil,
Profilquerschnitt Flügelrahmen in mm 'Bautiefe 80 mm'

Oberfläche der Öffnungsfläche anodisch oxidiert, E0 (entfettet und desoxidiert), Oberfläche der Schließfläche anodisch oxidiert, E0 (entfettet und desoxidiert),
Farbton 'RAL 9002 Grauweiß'

Türflügel transparent mit einer Füllung, aus Verbund-Sicherheitsglas (VSG), mit Rollenband, 2 Bänder je Flügel, Oberlicht/Oberblende transparent, mit einer Füllung, aus Verbund-Sicherheitsglas (VSG),
vorgerichtet für Notausgangsverschluss DIN EN 179 Typ A Drücker-Betätigung, mit PZ-Schloss, mit Obentürschließer, vorgerichtet für motorischen Antrieb, mit Bodendichtung, absenkbar, Ausführung gemäß Zeichnung und Einzelbeschreibung,
Zeichnungs-Nr 'A344_DE 322'

Einzelbeschreibungs-Nr 'Blandrahmen und Kämpfer Bautiefe 80mm
Flügelrahmen Bautiefe 680mm
Obentürschließer, Elektroanschluss
Türtyp: R 2.2
Anschlag: rechts
Türnummer: T.3.T03.1'

Hersteller und Typ 'Profile PdP: ADS80 FR30, Schueco
Obertürschließer PdP DORMA TS 93 B Contur' oder gleichwertig,

Hersteller und Typ '....................................................' vom Bieter einzutragen
.
Menge: 1,000 St
Leistungsbereichkatalog: 031
DIN276-1_08: 344
DIN276_18: 344

**3.1.1030 Innentürel. Drehflügeltür 1flg B 1535 mm H 2350 mm 1Oberlicht 32dB T30**
STLB-Bau 2025-04 031
Innentürelement aus Türblatt und Zarge, als Drehflügeltür, einflügelig, mit Anschlagfalz, Dünnfalz, als barrierefreie Ausführung DIN 18040,
lichte Durchgangsmaße des Gehflügels B/H in mm '1050 mm'

Breite Nennmaß Wandöffnung '1535' mm,

Höhe Nennmaß Wandöffnung '2350' mm,
mit einem Oberlicht/Oberblende,
bauphysikalische Anforderungen: bewertetes Schalldämm-Maß DIN 4109 Rw 32 dB, Feuerwiderstandsklasse T 30 DIN 4102-5, mit Rauchschutzanforderung DIN 18095-1, Bedienungskräfte Klasse 3 DIN EN 12217, Rahmendurchbiegung B (kleiner gleich 1/200) DIN EN 12210, max. zulässige Verformung Klasse 2 DIN EN 12219, Mechanische Festigkeit Klasse 3 DIN EN 1192, Klimaklasse I, Prüfklima a, DIN EN 1121 (normale Beanspruchung), Beschichtung mit erwarteter Schutzdauer H DIN EN ISO 12944-1 von 15 bis 25 Jahren,
Befestigung an Mauerwerk,
Ausführung mit Blockzarge/Blendrahmen, Zarge aus Aluminium-Strangpressprofilen,
Profilquerschnitt Blockzarge in mm 'Bautiefe 80 mm'

mit Kämpfer, Zarge pulverbeschichtet,
Farbton 'RAL 9002 Grauweiß'

80 mym, Dichtungsprofil DIN EN 12365-1 als Hohlkammerprofil aus EPDM, mit 3D-Aufnahmeelementen, Breite des Zargenspiegels 20/45 mm, ohne Bodeneinstand,
Ausführung als Rahmentür, Rahmen aus Aluminium-Strangpressprofil,
Profilquerschnitt Flügelrahmen in mm 'Bautiefe 80 mm'

Oberfläche der Öffnungsfläche anodisch oxidiert, E0 (entfettet und desoxidiert), Oberfläche der Schließfläche anodisch oxidiert, E0 (entfettet und desoxidiert),
Farbton 'RAL 9002 Grauweiß'

Türflügel transparent mit einer Füllung, aus Verbund-Sicherheitsglas (VSG), mit Rollenband, 2 Bänder je Flügel, Oberlicht/Oberblende transparent, mit einer Füllung, aus Verbund-Sicherheitsglas (VSG),
vorgerichtet für Notausgangsverschluss DIN EN 179 Typ A Drücker-Betätigung, mit PZ-Schloss, mit Obentürschließer, vorgerichtet für motorischen Antrieb, mit Bodendichtung, absenkbar, Ausführung gemäß Zeichnung und Einzelbeschreibung,
Zeichnungs-Nr 'A344_DE 322'

Einzelbeschreibungs-Nr 'Blandrahmen und Kämpfer Bautiefe 80mm
Flügelrahmen  Bautiefe 680mm
Obentürschließer, Elektroanschluss
Türtyp: R 2.2
Anschlag: links
Türnummer: T.3.T03.2'

Hersteller und Typ 'Profile PdP: ADS80 FR30, Schueco
Obertürschließer PdP DORMA TS 93 B Contur' oder gleichwertig,

Hersteller und Typ '....................................................' vom Bieter einzutragen
.
Menge: 1,000 St
Leistungsbereichkatalog: 031
DIN276-1_08: 344
DIN276_18: 344

**3.1.1040 Obentürschließer Gr.5 Feuer-Rauchschutz-Innentür einflg. Endanschlag G**
STLB-Bau 2025-04 029
Obentürschließer DIN EN 1154, Größenklasse 5, für Feuer-/Rauchschutztür als Innentür, für einflügelige Türanlagen, mit Endanschlag, mit Gleitschiene, mit elektromechanischer Feststellung 24 V DC DIN EN 1155, mit integriertem Rauchschalter 230 V AC, Sturzmelder 230 V AC und 2 Deckenmelder, Montage Bandseite, Farbton silber, Korrosionsbeständigkeit DIN EN 1670 Klasse 0, mit Abnahmeprüfung und dauerhafter Anbringung des Zulassungsschildes, Ausführung gemäß Einzelbeschreibung,
Einzelbeschreibungs-Nr 'Obentürschließer mit elektromechanischer Feststellung  sowie zusätzlichen abgesetzten RauchmeldernAusführung an Türen gem. Türliste "IBO"'
.
Menge: 2,000 St
Leistungsbereichkatalog: 029
DIN276-1_08: 344
DIN276_18: 344

**3.1.1050 Innentürel. Drehflügeltür 1flg B 1200 mm H 2300 mm Blockzarge/Blendrah**
STLB-Bau 2025-04 031
Innentürelement aus Türblatt und Zarge, als Drehflügeltür, einflügelig, mit Anschlagfalz, Dünnfalz, als barrierefreie Ausführung DIN 18040,
lichte Durchgangsmaße des Gehflügels B/H in mm '1050 mm'

Breite Nennmaß Wandöffnung '1200' mm,

Höhe Nennmaß Wandöffnung '2300' mm,

Befestigung an Trockenbauwand,
Ausführung mit Blockzarge/Blendrahmen, Zarge aus Aluminium-Strangpressprofilen,
Profilquerschnitt Blockzarge in mm 'Bautiefe 65 mm'

Zarge pulverbeschichtet,
Farbton 'RAL 9002 Grauweiß'

80 mym, Dichtungsprofil DIN EN 12365-1 als Hohlkammerprofil aus EPDM, mit 3D-Aufnahmeelementen, Breite des Zargenspiegels 20/45 mm, ohne Bodeneinstand,
Ausführung als Rahmentür, Rahmen aus Aluminium-Strangpressprofil,
Profilquerschnitt Flügelrahmen in mm 'Bautiefe 65 mm'

Oberfläche der Öffnungsfläche anodisch oxidiert, E0 (entfettet und desoxidiert), Oberfläche der Schließfläche anodisch oxidiert, E0 (entfettet und desoxidiert),
Farbton 'RAL 9002 Grauweiß'

Türflügel transparent mit einer Füllung, aus Verbund-Sicherheitsglas (VSG), mit Rollenband, 2 Bänder je Flügel,
vorgerichtet für Notausgangsverschluss DIN EN 179 Typ A Drücker-Betätigung, mit PZ-Schloss, mit Obentürschließer, mit Bodendichtung, absenkbar, mit Feststeller, Ausführung gemäß Zeichnung und Einzelbeschreibung,
Zeichnungs-Nr 'A344_DE 311'

Einzelbeschreibungs-Nr 'Blendrahmen und Kämpfer Bautiefe 65mm
Flügelrahmen Bautiefe 65 mm
Obentürschließer  mit elektromechanischer Feststellung
und integriertem Rauchmelder, schließen nur im Brandfall,
mit zusätzlichem abgesetzten Rauchmelder (gesonderte
Position), Elektroanschluss
Türtyp: R.1.1
Anschlag: links
Türnummer: T.4.17.1'

Hersteller und Typ 'Profile PdP: ADS65 SI, Schueco' oder gleichwertig,

Hersteller und Typ '....................................................' vom Bieter einzutragen
.
Menge: 1,000 St
Leistungsbereichkatalog: 031
DIN276-1_08: 344
DIN276_18: 344

**3.1.1060 Innentürel. Drehflügeltür 1flg B 1240 mm H 2300 mm 32dB T30 RS Blockza**
STLB-Bau 2025-04 031
Innentürelement aus Türblatt und Zarge, als Drehflügeltür, einflügelig, mit Anschlagfalz, Dünnfalz, als barrierefreie Ausführung DIN 18040,
lichte Durchgangsmaße des Gehflügels B/H in mm '1050 mm'

Breite Nennmaß Wandöffnung '1240' mm,

Höhe Nennmaß Wandöffnung '2300' mm,

bauphysikalische Anforderungen: bewertetes Schalldämm-Maß DIN 4109 Rw 32 dB, Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Aluminium-Strangpressprofilen,
Profilquerschnitt Blockzarge in mm 'Bautiefe 65 mm'

Zarge pulverbeschichtet,
Farbton 'RAL 9002 Grauweiß'

80 mym, Dichtungsprofil DIN EN 12365-1 als Hohlkammerprofil aus EPDM, mit 3D-Aufnahmeelementen, Breite des Zargenspiegels 20/45 mm, ohne Bodeneinstand,
Ausführung als Rahmentür, Rahmen aus Aluminium-Strangpressprofil,
Profilquerschnitt Flügelrahmen in mm 'Bautiefe 65 mm'

Oberfläche der Öffnungsfläche anodisch oxidiert, E0 (entfettet und desoxidiert), Oberfläche der Schließfläche anodisch oxidiert, E0 (entfettet und desoxidiert),
Farbton 'RAL 9002 Grauweiß'

Türflügel transparent mit einer Füllung, aus Verbund-Sicherheitsglas (VSG), mit Rollenband, 2 Bänder je Flügel,
vorgerichtet für Notausgangsverschluss DIN EN 179 Typ A Drücker-Betätigung, mit PZ-Schloss, mit Obentürschließer, mit Bodendichtung, absenkbar, vorgerichtet für elektromechanische Feststellung, Ausführung gemäß Zeichnung und Einzelbeschreibung,
Zeichnungs-Nr 'A344_DE 311'

Einzelbeschreibungs-Nr 'Blendrahmen und Kämpfer Bautiefe 65mm
Flügelrahmen Bautiefe 65 mm
Obentürschließer  mit elektromechanischer Feststellung
und integriertem Rauchmelder, schließen nur im Brandfall,
mit zusätzlichem abgesetzten Rauchmelder (gesonderte
Position), Elektroanschluss
Türtyp: R.2.1
Anschlag: rechts
Türnummer: T.4.19.1'

Hersteller und Typ 'Profile PdP: ADS65 SI, Schueco' oder gleichwertig,

Hersteller und Typ '....................................................' vom Bieter einzutragen
.
Menge: 1,000 St
Leistungsbereichkatalog: 031
DIN276-1_08: 344
DIN276_18: 344

**3.1.1070 Innentürel. Drehflügeltür 1flg B 1350 mm H 2300 mm 32dB T30 RS Blockza**
STLB-Bau 2025-04 031
Innentürelement aus Türblatt und Zarge, als Drehflügeltür, einflügelig, mit Anschlagfalz, Dünnfalz, als barrierefreie Ausführung DIN 18040,
lichte Durchgangsmaße des Gehflügels B/H in mm '1050 mm'

Breite Nennmaß Wandöffnung '1350' mm,

Höhe Nennmaß Wandöffnung '2300' mm,

bauphysikalische Anforderungen: bewertetes Schalldämm-Maß DIN 4109 Rw 32 dB, Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Aluminium-Strangpressprofilen,
Profilquerschnitt Blockzarge in mm 'Bautiefe 65 mm'

Zarge pulverbeschichtet,
Farbton 'RAL 9002 Grauweiß'

80 mym, Dichtungsprofil DIN EN 12365-1 als Hohlkammerprofil aus EPDM, mit 3D-Aufnahmeelementen, Breite des Zargenspiegels 20/45 mm, ohne Bodeneinstand,
Ausführung als Rahmentür, Rahmen aus Aluminium-Strangpressprofil,
Profilquerschnitt Flügelrahmen in mm 'Bautiefe 65 mm'

Oberfläche der Öffnungsfläche anodisch oxidiert, E0 (entfettet und desoxidiert), Oberfläche der Schließfläche anodisch oxidiert, E0 (entfettet und desoxidiert),
Farbton 'RAL 9002 Grauweiß'

Türflügel transparent mit einer Füllung, aus Verbund-Sicherheitsglas (VSG), mit Rollenband, 2 Bänder je Flügel, mit PZ-Schloss, mit Obentürschließer, vorgerichtet für motorischen Antrieb, mit Bodendichtung, absenkbar, Ausführung gemäß Zeichnung und Einzelbeschreibung,
Zeichnungs-Nr 'A344_DE 311'

Einzelbeschreibungs-Nr 'Blendrahmen und Kämpfer Bautiefe 65mm
Flügelrahmen  Bautiefe 65 mm
Obentürschließer mit motorischem Antrieb, Elektroanschluss
Türtyp: R.2.1
Anschlag: rechts
Türnummer: T.4.34.1'

Hersteller und Typ 'Profile PdP: ADS65 SI, Schueco
Obertürschließer PdP DORMA TS 93 B Contur' oder gleichwertig,

Hersteller und Typ '....................................................' vom Bieter einzutragen
.
Menge: 1,000 St
Leistungsbereichkatalog: 031
DIN276-1_08: 344
DIN276_18: 344

**3.1.1080 Innentürel. Drehflügeltür 2flg B 1760 mm H 2300 mm 32dB T30 RS Blockza**
STLB-Bau 2025-04 031
Innentürelement aus Türblatt und Zarge, als Drehflügeltür, 2-flügelig, mit Geh- und Standflügel, mit Anschlagfalz, Dünnfalz, als barrierefreie Ausführung DIN 18040,
lichte Durchgangsmaße des Gehflügels B/H in mm '1050 mm'

Breite Nennmaß Wandöffnung '1760' mm,

Höhe Nennmaß Wandöffnung '2300' mm,

bauphysikalische Anforderungen: bewertetes Schalldämm-Maß DIN 4109 Rw 32 dB, Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Aluminium-Strangpressprofilen,
Profilquerschnitt Blockzarge in mm 'Bautiefe 80 mm'

Zarge pulverbeschichtet,
Farbton 'RAL 9002 Grauweiß'

80 mym, Dichtungsprofil DIN EN 12365-1 als Hohlkammerprofil aus EPDM, mit 3D-Aufnahmeelementen, Breite des Zargenspiegels 20/45 mm, ohne Bodeneinstand,
Ausführung als Rahmentür, Rahmen aus Aluminium-Strangpressprofil,
Profilquerschnitt Flügelrahmen in mm 'Bautiefe 80 mm'

Oberfläche der Öffnungsfläche anodisch oxidiert, E0 (entfettet und desoxidiert), Oberfläche der Schließfläche anodisch oxidiert, E0 (entfettet und desoxidiert),
Farbton 'RAL 9002 Grauweiß'

Türflügel transparent mit 2 Füllungen, aus Verbund-Sicherheitsglas (VSG), mit Rollenband, 2 Bänder je Flügel,
vorgerichtet für Notausgangsverschluss DIN EN 179 Typ A Drücker-Betätigung, mit PZ-Schloss, mit Obentürschließer, vorgerichtet für motorischen Antrieb, mit Bodendichtung, absenkbar, mit Feststeller, Ausführung gemäß Zeichnung und Einzelbeschreibung,
Zeichnungs-Nr 'A344_DE 323'

Einzelbeschreibungs-Nr 'Blendrahmen und Kämpfer Bautiefe 80mm
Flügelrahmen Bautiefe 80mm, zweiflügelig, mit
Schließfolgeregelung Standflügel mit beidseitigem
Feststeller
Obentürschließer mit motorischem Antrieb, Elektroanschluss
Türtyp: R.2.4
Anschlag: links/rechts
Türnummer: T.4.34.2'

Hersteller und Typ 'Profile PdP: ADS65 SI, Schueco
Obertürschließer PdP DORMA TS 93 B Contur' oder gleichwertig,

Hersteller und Typ '....................................................' vom Bieter einzutragen
.
Menge: 1,000 St
Leistungsbereichkatalog: 031
DIN276-1_08: 344
DIN276_18: 344

**3.1.1090 Innentürel. Drehflügeltür 2flg B 1760 mm H 2300 mm 32dB T30 RS Blockza**
STLB-Bau 2025-04 031
Innentürelement aus Türblatt und Zarge, als Drehflügeltür, 2-flügelig, mit Geh- und Standflügel, mit Anschlagfalz, Dünnfalz, als barrierefreie Ausführung DIN 18040,
lichte Durchgangsmaße des Gehflügels B/H in mm '1050 mm'

Breite Nennmaß Wandöffnung '1760' mm,

Höhe Nennmaß Wandöffnung '2300' mm,

bauphysikalische Anforderungen: bewertetes Schalldämm-Maß DIN 4109 Rw 32 dB, Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Aluminium-Strangpressprofilen,
Profilquerschnitt Blockzarge in mm 'Bautiefe 80 mm'

Zarge pulverbeschichtet,
Farbton 'RAL 9002 Grauweiß'

80 mym, Dichtungsprofil DIN EN 12365-1 als Hohlkammerprofil aus EPDM, mit 3D-Aufnahmeelementen, Breite des Zargenspiegels 20/45 mm, ohne Bodeneinstand,
Ausführung als Rahmentür, Rahmen aus Aluminium-Strangpressprofil,
Profilquerschnitt Flügelrahmen in mm 'Bautiefe 80 mm'

Oberfläche der Öffnungsfläche anodisch oxidiert, E0 (entfettet und desoxidiert), Oberfläche der Schließfläche anodisch oxidiert, E0 (entfettet und desoxidiert),
Farbton 'RAL 9002 Grauweiß'

Türflügel transparent mit 2 Füllungen, aus Verbund-Sicherheitsglas (VSG), mit Rollenband, 2 Bänder je Flügel,
vorgerichtet für Notausgangsverschluss DIN EN 179 Typ A Drücker-Betätigung, mit PZ-Schloss, mit Obentürschließer, vorgerichtet für motorischen Antrieb, mit Bodendichtung, absenkbar, mit Feststeller, Ausführung gemäß Zeichnung und Einzelbeschreibung,
Zeichnungs-Nr 'A344_DE 323'

Einzelbeschreibungs-Nr 'Blendrahmen und Kämpfer Bautiefe 80mm
Flügelrahmen Bautiefe 80mm, zweiflügelig, mit
Schließfolgeregelung Standflügel mit beidseitigem
Feststeller
Obentürschließer mit motorischem Antrieb, Elektroanschluss
Türtyp: R.2.4
Anschlag: rechts/links
Türnummer: T.4.34.3'

Hersteller und Typ 'Profile PdP: ADS80 RS30  Schueco
Obertürschließer PdP DORMA TS 93 B Contur' oder gleichwertig,

Hersteller und Typ '....................................................' vom Bieter einzutragen
.
Menge: 1,000 St
Leistungsbereichkatalog: 031
DIN276-1_08: 344
DIN276_18: 344

**3.1.1100 Innentürel. Drehflügeltür 1flg B 1300 mm H 2300 mm 32dB RS Blockzarge/**
STLB-Bau 2025-04 031
Innentürelement aus Türblatt und Zarge, als Drehflügeltür, einflügelig, mit Anschlagfalz, Dünnfalz, als barrierefreie Ausführung DIN 18040,
lichte Durchgangsmaße des Gehflügels B/H in mm '1050 mm'

Breite Nennmaß Wandöffnung '1300' mm,

Höhe Nennmaß Wandöffnung '2300' mm,

bauphysikalische Anforderungen: bewertetes Schalldämm-Maß DIN 4109 Rw 32 dB, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Aluminium-Strangpressprofilen,
Profilquerschnitt Blockzarge in mm 'Bautiefe 65 mm'

Zarge pulverbeschichtet,
Farbton 'RAL 9002 Grauweiß'

80 mym, Dichtungsprofil DIN EN 12365-1 als Hohlkammerprofil aus EPDM, mit 3D-Aufnahmeelementen, Breite des Zargenspiegels 20/45 mm, ohne Bodeneinstand,
Ausführung als Rahmentür, Rahmen aus Aluminium-Strangpressprofil,
Profilquerschnitt Flügelrahmen in mm 'Bautiefe 65 mm'

Oberfläche der Öffnungsfläche anodisch oxidiert, E0 (entfettet und desoxidiert), Oberfläche der Schließfläche anodisch oxidiert, E0 (entfettet und desoxidiert),
Farbton 'RAL 9002 Grauweiß'

Türflügel transparent mit 2 Füllungen, aus Verbund-Sicherheitsglas (VSG), mit Rollenband, 2 Bänder je Flügel,
vorgerichtet für Notausgangsverschluss DIN EN 179 Typ A Drücker-Betätigung, mit PZ-Schloss, mit Obentürschließer, vorgerichtet für motorischen Antrieb, mit Bodendichtung, absenkbar, vorgerichtet für elektromechanische Feststellung, Ausführung gemäß Zeichnung und Einzelbeschreibung,
Zeichnungs-Nr 'A344_DE 311'

Einzelbeschreibungs-Nr 'Blendrahmen und Kämpfer Bautiefe 65mm
Flügelrahmen Bautiefe 65 mm, Gang- und Standflügel mit
Schließfolgeregelung, Feststeller
Obentürschließer vorgerichtet für motorischen Antrieb,
Elektroanschluss
Türtyp: R.1.1
Anschlag: rechts
Türnummer: T.4.34.4'

Hersteller und Typ 'Profile PdP: ADS65 SI, Schueco
Obertürschließer PdP DORMA TS 93 B Contur' oder gleichwertig,

Hersteller und Typ '....................................................' vom Bieter einzutragen
.
Menge: 1,000 St
Leistungsbereichkatalog: 031
DIN276-1_08: 344
DIN276_18: 344

**3.1.1110 Innentürel. Drehflügeltür 1flg B 1300 mm H 2300 mm 32dB RS Blockzarge/**
STLB-Bau 2025-04 031
Innentürelement aus Türblatt und Zarge, als Drehflügeltür, einflügelig, mit Anschlagfalz, Dünnfalz, als barrierefreie Ausführung DIN 18040,
lichte Durchgangsmaße des Gehflügels B/H in mm '1050 mm'

Breite Nennmaß Wandöffnung '1300' mm,

Höhe Nennmaß Wandöffnung '2300' mm,

bauphysikalische Anforderungen: bewertetes Schalldämm-Maß DIN 4109 Rw 32 dB, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Aluminium-Strangpressprofilen,
Profilquerschnitt Blockzarge in mm 'Bautiefe 65 mm'

Zarge pulverbeschichtet,
Farbton 'RAL 9002 Grauweiß'

80 mym, Dichtungsprofil DIN EN 12365-1 als Hohlkammerprofil aus EPDM, mit 3D-Aufnahmeelementen, Breite des Zargenspiegels 20/45 mm, ohne Bodeneinstand,
Ausführung als Rahmentür, Rahmen aus Aluminium-Strangpressprofil,
Profilquerschnitt Flügelrahmen in mm 'Bautiefe 65 mm'

Oberfläche der Öffnungsfläche anodisch oxidiert, E0 (entfettet und desoxidiert), Oberfläche der Schließfläche anodisch oxidiert, E0 (entfettet und desoxidiert),
Farbton 'RAL 9002 Grauweiß'

Türflügel transparent mit einer Füllung, aus Verbund-Sicherheitsglas (VSG), mit Rollenband, 2 Bänder je Flügel,
vorgerichtet für Notausgangsverschluss DIN EN 179 Typ A Drücker-Betätigung, mit PZ-Schloss, mit Obentürschließer, mit Bodendichtung, absenkbar, Ausführung gemäß Zeichnung und Einzelbeschreibung,
Zeichnungs-Nr 'A344_DE 311'

Einzelbeschreibungs-Nr 'Blendrahmen und Kämpfer  Bautiefe 65  mm
Flügelrahmen  Bautiefe 65 mm
Obentürschließer
Türtyp: R.2.1
Anschlag: rechts
Türnummer: T.4.T02.1'

Hersteller und Typ 'Profile PdP: ADS65 SI, Schueco
Obertürschließer PdP DORMA TS 93 B Contur' oder gleichwertig,

Hersteller und Typ '....................................................' vom Bieter einzutragen
.
Menge: 1,000 St
Leistungsbereichkatalog: 031
DIN276-1_08: 344
DIN276_18: 344

**3.1.1120 Innentürel. Drehflügeltür 1flg B 1500 mm H 2300 mm 32dB T30 RS Blockza**
STLB-Bau 2025-04 031
Innentürelement aus Türblatt und Zarge, als Drehflügeltür, einflügelig, mit Anschlagfalz, Dünnfalz, als barrierefreie Ausführung DIN 18040,
lichte Durchgangsmaße des Gehflügels B/H in mm '1050 mm'

Breite Nennmaß Wandöffnung '1500' mm,

Höhe Nennmaß Wandöffnung '2300' mm,

bauphysikalische Anforderungen: bewertetes Schalldämm-Maß DIN 4109 Rw 32 dB, Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Aluminium-Strangpressprofilen,
Profilquerschnitt Blockzarge in mm 'Bautiefe 80 mm'

Zarge pulverbeschichtet,
Farbton 'RAL 9002 Grauweiß'

80 mym, Dichtungsprofil DIN EN 12365-1 als Hohlkammerprofil aus EPDM, mit 3D-Aufnahmeelementen, Breite des Zargenspiegels 20/45 mm, ohne Bodeneinstand,
Ausführung als Rahmentür, Rahmen aus Aluminium-Strangpressprofil,
Profilquerschnitt Flügelrahmen in mm 'Bautiefe 80 mm'

Oberfläche der Öffnungsfläche anodisch oxidiert, E0 (entfettet und desoxidiert), Oberfläche der Schließfläche anodisch oxidiert, E0 (entfettet und desoxidiert),
Farbton 'RAL 9002 Grauweiß'

Türflügel transparent mit einer Füllung, aus Verbund-Sicherheitsglas (VSG), mit Rollenband, 2 Bänder je Flügel,
vorgerichtet für Notausgangsverschluss DIN EN 179 Typ A Drücker-Betätigung, mit PZ-Schloss, mit Obentürschließer, vorgerichtet für motorischen Antrieb, mit Bodendichtung, absenkbar, Ausführung gemäß Zeichnung und Einzelbeschreibung,
Zeichnungs-Nr 'A344_DE 321'

Einzelbeschreibungs-Nr 'Blendrahmen und Kämpfer Bautiefe 80mm
Flügelrahmen Bautiefe 80 mm
Obentürschließer vorgerichtet für motorische Öffnung,
Elektroanschluss
Türtyp: R.2.1
Anschlag: rechts
Türnummer: T.4.T03.1'

Hersteller und Typ 'Profile PdP: ADS80 RS30, Schueco
Obertürschließer PdP DORMA TS 93 B Contur' oder gleichwertig,

Hersteller und Typ '....................................................' vom Bieter einzutragen
.
Menge: 1,000 St
Leistungsbereichkatalog: 031
DIN276-1_08: 344
DIN276_18: 344

**3.1.1130 Innentürel. Drehflügeltür 1flg B 1500 mm H 2300 mm 32dB T30 RS Blockza**
STLB-Bau 2025-04 031
Innentürelement aus Türblatt und Zarge, als Drehflügeltür, einflügelig, mit Anschlagfalz, Dünnfalz, als barrierefreie Ausführung DIN 18040,
lichte Durchgangsmaße des Gehflügels B/H in mm '1050 mm'

Breite Nennmaß Wandöffnung '1500' mm,

Höhe Nennmaß Wandöffnung '2300' mm,

bauphysikalische Anforderungen: bewertetes Schalldämm-Maß DIN 4109 Rw 32 dB, Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Blockzarge/Blendrahmen, Zarge aus Aluminium-Strangpressprofilen,
Profilquerschnitt Blockzarge in mm 'Bautiefe 80 mm'

Zarge pulverbeschichtet,
Farbton 'RAL 9002 Grauweiß'

80 mym, Dichtungsprofil DIN EN 12365-1 als Hohlkammerprofil aus EPDM, mit 3D-Aufnahmeelementen, Breite des Zargenspiegels 20/45 mm, ohne Bodeneinstand,
Ausführung als Rahmentür, Rahmen aus Aluminium-Strangpressprofil,
Profilquerschnitt Flügelrahmen in mm 'Bautiefe 80 mm'

Oberfläche der Öffnungsfläche anodisch oxidiert, E0 (entfettet und desoxidiert), Oberfläche der Schließfläche anodisch oxidiert, E0 (entfettet und desoxidiert),
Farbton 'RAL 9002 Grauweiß'

Türflügel transparent mit einer Füllung, aus Verbund-Sicherheitsglas (VSG), mit Rollenband, 2 Bänder je Flügel,
vorgerichtet für Notausgangsverschluss DIN EN 179 Typ A Drücker-Betätigung, mit PZ-Schloss, mit Obentürschließer, vorgerichtet für motorischen Antrieb, mit Bodendichtung, absenkbar, Ausführung gemäß Zeichnung und Einzelbeschreibung,
Zeichnungs-Nr 'A344_DE 321'

Einzelbeschreibungs-Nr 'Blendrahmen und Kämpfer Bautiefe 80mm
Flügelrahmen Bautiefe 80 mm
Obentürschließer vorgerichtet für motorische Öffnung,
Elektroanschluss
Türtyp: R.2.1
Anschlag: links
Türnummer: T.4.T03.2'

Hersteller und Typ 'Profile PdP: ADS80 RS30, Schueco
Obertürschließer PdP DORMA TS 93 B Contur' oder gleichwertig,

Hersteller und Typ '....................................................' vom Bieter einzutragen
.
Menge: 1,000 St
Leistungsbereichkatalog: 031
DIN276-1_08: 344
DIN276_18: 344

**3.1.1140 Innentürel. Drehflügeltür 2flg B 2380 mm H 2320 mm 47dB 1,3W/m2K RC3 B**
STLB-Bau 2025-04 031
Innentürelement aus Türblatt und Zarge, als Drehflügeltür, 2-flügelig, mit Geh- und Standflügel, mit Anschlagfalz, Dünnfalz,
Breite Nennmaß Wandöffnung '2380' mm,

Höhe Nennmaß Wandöffnung '2320' mm,

bauphysikalische Anforderungen: bewertetes Schalldämm-Maß DIN 4109 Rw 47 dB, Wärmeschutz DIN EN ISO 10077-1, DIN 4108-4 Ud kleiner gleich 1,3 W/m2K, Einbruchhemmung RC 3 DIN EN 1627, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Aluminium-Strangpressprofilen,
Profilquerschnitt Blockzarge in mm 'Bautiefe 75 mm'

Zarge pulverbeschichtet,
Farbton 'RAL 9002 Grauweiß'

80 mym, Dichtungsprofil DIN EN 12365-1 als Hohlkammerprofil aus EPDM, mit 3D-Aufnahmeelementen, Breite des Zargenspiegels 20/45 mm, ohne Bodeneinstand,
Ausführung als Rahmentür, Rahmen aus Aluminium-Strangpressprofil,
Profilquerschnitt Flügelrahmen in mm 'Bautiefe 80 mm'

Oberfläche der Öffnungsfläche anodisch oxidiert, E0 (entfettet und desoxidiert), Oberfläche der Schließfläche anodisch oxidiert, E0 (entfettet und desoxidiert),
Farbton 'RAL 9002 Grauweiß'

Türflügel transparent mit einer Füllung, aus Isolierglas mit VSG 2-seitig, mit Rollenband, 2 Bänder je Flügel,
mit Drückergarnitur DIN EN 1906, mit PZ-Schloss, mit Bodendichtung, Ausführung gemäß Zeichnung und Einzelbeschreibung,
Zeichnungs-Nr 'A344_DE 342'

Einzelbeschreibungs-Nr 'Blendrahmen und Kämpfer Bautiefe 75mm, FlügelrahmenBautiefe 75mm mit Flügel- Sockelprofil Bautiefe 75 mm und Türschwellenprofil Bautiefe 75mmHöhe= 20mm, Befestigung des Elementes mit, Fenstermontagewinkeln, L-Winkel RC3 aus verzinktem Stahlblech d= 3mm nach Einbauvorschrift des SystemgebersTürtyp: R.4.2Anschlag: rechtsTürnummer: T.DG.02.1'

Hersteller und Typ 'Profile : ADS UP 75, Schueco' oder gleichwertig,

Hersteller und Typ '....................................................' vom Bieter einzutragen
.
Menge: 1,000 St
Leistungsbereichkatalog: 031
DIN276-1_08: 344
DIN276_18: 344

**3.1.1150 Dämmzarge XPS WLG 035 80x100 mm**
Dämmzarge für Bauelemente, Rahmenprofil für wärmebrücken- und konvektionsfreien Einbau des Türelements T.DG.02.1, aus XPS WLG 035, Abmessungen Breite/Höhe 80 x 100 mm, umlaufender Einbau.
Menge: 9,840 m
DIN276_18: 344

**3.1.1160 Innentürel. Drehflügeltür 1flg B 1135 mm H 2250 mm T30 RS Eckzarge Sta**
STLB-Bau 2025-04 031
Innentürelement aus Türblatt und Zarge, als Drehflügeltür, einflügelig, mit Anschlagfalz,
Breite Nennmaß Wandöffnung '1135' mm,

Höhe Nennmaß Wandöffnung '2250' mm,

bauphysikalische Anforderungen: Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Eckzarge, Zarge aus Stahlblech, Dicke Werkstoff Zarge 2 mm, Zarge verzinkt und beschichtet,
Farbton 'RAL 9002 Grauweiß'

Sollschichtdicke DIN EN ISO 12944-5 80 mym, Dichtungsprofil DIN EN 12365-1 als Hohlkammerprofil aus EPDM, mit 3D-Aufnahmeelementen, Breite des Zargenspiegels 75/100 mm, ohne Bodeneinstand, Hinterfüllung der Zarge mit Mörtel,
Ausführung als Metalltür, vollflächig, Türflügel aus Stahl, Blechdicke 1 mm, Oberfläche der Öffnungsfläche verzinkt und nasslackbeschichtet, Sollschichtdicke DIN EN ISO 12944-5 80 mym, Oberfläche der Schließfläche verzinkt und beschichtet, Sollschichtdicke DIN EN ISO 12944-5 80 mym,
Farbton 'RAL 9002 Grauweiß'

mit aufgesetzten Bändern, 2 Bänder je Flügel,
mit Drückergarnitur DIN EN 1906, DIN 18273, mit PZ-Schloss, mit Obentürschließer, mit Bodendichtung, absenkbar, Ausführung gemäß Zeichnung und Einzelbeschreibung,
Zeichnungs-Nr 'A344_DE501'

Einzelbeschreibungs-Nr 'Eckzarge, Füllung gem. Brandschutzanforderung
Türblatt 65 mm Füllung gem. Brandschutzanforderung
Türtyp: S.E.1
Anschlag: Links
Türnummer: T.DG.02.2'

Hersteller und Typ 'PdP Hörmann OD Objekt
PdP Obertürschließer DORMA TS 93 B Contur' oder gleichwertig,

Hersteller und Typ '....................................................' vom Bieter einzutragen
.
Menge: 1,000 St
Leistungsbereichkatalog: 031
DIN276-1_08: 344
DIN276_18: 344

**3.1.1170 Innentürel. Drehflügeltür 1flg B 1135 mm H 2250 mm T90 RS Eckzarge Sta**
STLB-Bau 2025-04 031
Innentürelement aus Türblatt und Zarge, als Drehflügeltür, einflügelig, stumpf einschlagend,
Breite Nennmaß Wandöffnung '1135' mm,

Höhe Nennmaß Wandöffnung '2250' mm,

bauphysikalische Anforderungen: Feuerwiderstandsklasse T 90 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Mauerwerk,
Ausführung mit Eckzarge, Zarge aus Stahlblech, Dicke Werkstoff Zarge 2 mm, Zarge verzinkt und beschichtet,
Farbton 'RAL 9002 Grauweiß'

Sollschichtdicke DIN EN ISO 12944-5 80 mym, Dichtungsprofil DIN EN 12365-1 als Hohlkammerprofil aus EPDM, mit 3D-Aufnahmeelementen, Breite des Zargenspiegels 75/100 mm, ohne Bodeneinstand, Hinterfüllung der Zarge mit Mörtel,
Ausführung als Metalltür, vollflächig, Türflügel aus Stahl, Blechdicke 1 mm, Oberfläche der Öffnungsfläche verzinkt und nasslackbeschichtet, Sollschichtdicke DIN EN ISO 12944-5 80 mym, Oberfläche der Schließfläche verzinkt und beschichtet, Sollschichtdicke DIN EN ISO 12944-5 80 mym,
Farbton 'RAL 9002 Grauweiß'

mit aufgesetzten Bändern, 2 Bänder je Flügel,
mit Drückergarnitur DIN EN 1906, DIN 18273, mit PZ-Schloss, mit Obentürschließer, mit Bodendichtung, absenkbar, Ausführung gemäß Zeichnung und Einzelbeschreibung,
Zeichnungs-Nr 'A344_DE501'

Einzelbeschreibungs-Nr 'Eckzarge, Füllung gem. Brandschutzanforderung
Türblatt 65 mm Füllung gem. Brandschutzanforderung
Türtyp: S.E.1
Anschlag: Links
Türnummer: T.DG.02.3'

Hersteller und Typ 'PdP Hörmann OD Objekt
PdP Obertürschließer DORMA TS 93 B Contur' oder gleichwertig,

Hersteller und Typ '....................................................' vom Bieter einzutragen
.
Menge: 1,000 St
Leistungsbereichkatalog: 031
DIN276-1_08: 344
DIN276_18: 344

**3.1.1180 Innentürel. Drehflügeltür 1flg B 1220 mm H 2115 mm 47dB 1,3W/m2K Block**
STLB-Bau 2025-04 031
Innentürelement aus Türblatt und Zarge, als Drehflügeltür, einflügelig, mit Anschlagfalz, Dünnfalz,
Breite Nennmaß Wandöffnung '1220' mm,

Höhe Nennmaß Wandöffnung '2115' mm,

bauphysikalische Anforderungen: bewertetes Schalldämm-Maß DIN 4109 Rw 47 dB, Wärmeschutz DIN EN ISO 10077-1, DIN 4108-4 Ud kleiner gleich 1,3 W/m2K, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Holz,
Ausführung mit Blockzarge/Blendrahmen, Zarge aus Aluminium-Strangpressprofilen,
Profilquerschnitt Blockzarge in mm 'Profil Bautiefe 75 mm'

Zarge pulverbeschichtet,
Farbton 'RAL 9002 Grauweiß'

80 mym, Dichtungsprofil DIN EN 12365-1 als Hohlkammerprofil aus EPDM, mit 3D-Aufnahmeelementen,
Ausführung als Rahmentür, Rahmen aus Aluminium-Strangpressprofil,
Profilquerschnitt Flügelrahmen in mm 'Profil Bautiefe 75 mm'

Oberfläche der Öffnungsfläche anodisch oxidiert, E6 (gebeizt), Oberfläche der Schließfläche anodisch oxidiert, E6 (gebeizt),
Farbton 'RAL 9002 Grauweiß'

Türflügel nichttransparent mit einer Füllung, als Metall-Verbundelement, aus Aluminium,
Dämmstoff Verbundelement 'PU- Türfüllung WLG 035'

mit Rollenband, 2 Bänder je Flügel,
mit Drückergarnitur DIN EN 1906, mit PZ-Schloss, Ausführung gemäß Zeichnung und Einzelbeschreibung,
Zeichnungs-Nr 'A344_ DE 343'

Einzelbeschreibungs-Nr 'Blendrahmenprofil Bautiefe 75 mm
Flügelprofil und Türsockelprofil Bautiefe 75 mm
Türschwellenprofil Bautiefe 75 mm, Höhe 20 mm
zusätzlich unter dem Schwellenprofil: Riegelprofil  Bautiefe 75 mm, Höhe 120 mm
Drücker: klinke/ Klinke
Türtyp R.4.4
Anschlag: Rechts
Türnummer: T.DG.02.5'

Hersteller und Typ 'Profile: ADS UP 75, Schueco' oder gleichwertig,

Hersteller und Typ '....................................................' vom Bieter einzutragen
.
Menge: 1,000 St
Leistungsbereichkatalog: 031
DIN276-1_08: 344
DIN276_18: 344

**3.1.1190 Innentürel. Drehflügeltür 2flg B 1600 mm H 2280 mm T30 RS 2,2W/m2K Blo**
STLB-Bau 2025-04 031
Innentürelement aus Türblatt und Zarge, als Drehflügeltür, 2-flügelig, mit Anschlagfalz, Dickfalz,
Breite Nennmaß Wandöffnung '1600' mm,

Höhe Nennmaß Wandöffnung '2280' mm,

bauphysikalische Anforderungen: Feuerwiderstandsklasse T 30 DIN 4102-5, mit Rauchschutzanforderung DIN 18095-1, Wärmeschutz DIN EN ISO 10077-1, DIN 4108-4 Ud kleiner gleich 2,2 W/m2K, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Trockenbauwand,
Ausführung mit Blockzarge/Blendrahmen, Zarge aus Stahlblech,
Profilquerschnitt Blockzarge in mm 'Blockzarge, Bautiefe 75 mm'

Dicke Werkstoff Zarge 2 mm, Zarge verzinkt und nasslackbeschichtet,
Farbton 'RAL 9002 Grauweiß'

Sollschichtdicke DIN EN ISO 12944-5 80 mym, Dichtungsprofil DIN EN 12365-1 als Hohlkammerprofil aus EPDM, mit 3D-Aufnahmeelementen, Breite des Zargenspiegels 40/65 mm, ohne Bodeneinstand,
Ausführung als Rahmentür, Rahmen aus Stahl,
Profilquerschnitt Flügelrahmen in mm 'Türblattstärke: 65 mm'

Oberfläche der Öffnungsfläche verzinkt und nasslackbeschichtet, Sollschichtdicke DIN EN ISO 12944-5 80 mym, Oberfläche der Schließfläche verzinkt und nasslackbeschichtet, Sollschichtdicke DIN EN ISO 12944-5 80 mym,
Farbton 'RAL 9002 Grauweiß'

Türflügel nichttransparent mit 2 Füllungen, als Metall-Verbundelement, aus Stahl,
Dämmstoff Verbundelement 'Mineralfaserplatte'

mit Rollenband, 2 Bänder je Flügel,
mit Drückergarnitur DIN EN 1906, DIN 18273, mit PZ-Schloss, mit Obentürschließer, vorgerichtet für Treibriegel, mit Bodendichtung, absenkbar, mit Feststeller, Ausführung gemäß Zeichnung und Einzelbeschreibung,
Zeichnungs-Nr 'A344: DE505'

Einzelbeschreibungs-Nr 'Blockzarge 75 mm, Stahlblech 2 mm, Füllung gemäß Brandschutzanforderungen Türblatt d= 65 mm Füllung gemäß BrandschutzanforderungenObentürschließer an beiden FlügelnTreibfalzriegel im Standflügel mit manueller FeststellungDrückergarnitur Klinke/ KlinkeTürtyp. S.B.6Anschlag. links/ rechtsTürnummer: T.DG.03.1'

Hersteller und Typ 'PdP Tür: Hörmann, OD Objekttüren
Obentürschließer PdP: DORMA TS 93 B Contur' oder gleichwertig,

Hersteller und Typ '....................................................' vom Bieter einzutragen
.
Menge: 1,000 St
Leistungsbereichkatalog: 031
DIN276-1_08: 344
DIN276_18: 344

**3.1.1200 Innentürel. Drehflügeltür 2flg B 2260 mm H 2280 mm 32dB T30 RS 2,2W/m2**
STLB-Bau 2025-04 031
Innentürelement aus Türblatt und Zarge, als Drehflügeltür, 2-flügelig, mit Anschlagfalz, Dickfalz,
Breite Nennmaß Wandöffnung '2260' mm,

Höhe Nennmaß Wandöffnung '2280' mm,

bauphysikalische Anforderungen: bewertetes Schalldämm-Maß DIN 4109 Rw 32 dB, Feuerwiderstandsklasse T 30 DIN 4102-5, mit Rauchschutzanforderung DIN 18095-1, Wärmeschutz DIN EN ISO 10077-1, DIN 4108-4 Ud kleiner gleich 2,2 W/m2K, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Trockenbauwand,
Ausführung mit Blockzarge/Blendrahmen, Zarge aus Stahlblech,
Profilquerschnitt Blockzarge in mm 'Blockzarge, Bautiefe 75 mm'

Dicke Werkstoff Zarge 2 mm, Zarge verzinkt und nasslackbeschichtet,
Farbton 'RAL 9002 Grauweiß'

Sollschichtdicke DIN EN ISO 12944-5 80 mym, Dichtungsprofil DIN EN 12365-1 als Hohlkammerprofil aus EPDM, mit 3D-Aufnahmeelementen, Breite des Zargenspiegels 40/65 mm, ohne Bodeneinstand,
Ausführung als Rahmentür, Rahmen aus Stahl,
Profilquerschnitt Flügelrahmen in mm 'Türblattstärke: 65 mm'

Oberfläche der Öffnungsfläche verzinkt und nasslackbeschichtet, Sollschichtdicke DIN EN ISO 12944-5 80 mym, Oberfläche der Schließfläche verzinkt und nasslackbeschichtet, Sollschichtdicke DIN EN ISO 12944-5 80 mym,
Farbton 'RAL 9002 Grauweiß'

Türflügel nichttransparent mit 2 Füllungen, als Metall-Verbundelement, aus Stahl,
Dämmstoff Verbundelement 'Mineralfaserplatte'

mit Rollenband, 2 Bänder je Flügel,
mit Drückergarnitur DIN EN 1906, DIN 18273, mit PZ-Schloss, mit Obentürschließer, vorgerichtet für Treibriegel, mit Bodendichtung, absenkbar, mit Feststeller, Ausführung gemäß Zeichnung und Einzelbeschreibung,
Zeichnungs-Nr 'A344: DE505'

Einzelbeschreibungs-Nr 'Blockzarge 75 mm, Stahlblech 2 mm, Füllung gemäß
Brandsutzanforderungen
Türblatt d= 65 mm Füllung gemäß Brandschutzanforderungen
Obentürschließer an beiden Flügeln
Treifbfalzriegel im Standflügel mit manueller Feststellung
Drückergarnitur Klinke/ Klinke
Türtyp. S.B.6
Anschlag. links/ rechts
Türnummer: T.DG.03.2'

Hersteller und Typ 'PdP Tür: Hörmann, OD Objekttüren
Obentürschließer PdP: DORMA TS 93 B Contur' oder gleichwertig,

Hersteller und Typ '....................................................' vom Bieter einzutragen
.
Menge: 1,000 St
Leistungsbereichkatalog: 031
DIN276-1_08: 344
DIN276_18: 344

**3.1.1210 Innentürel. Drehflügeltür 1flg B 1130 mm H 2300 mm 32dB T30 RS Blockza**
STLB-Bau 2025-04 031
Innentürelement aus Türblatt und Zarge, als Drehflügeltür, einflügelig, mit Anschlagfalz, Dünnfalz, als barrierefreie Ausführung DIN 18040,
lichte Durchgangsmaße des Gehflügels B/H in mm '1050 mm'

Breite Nennmaß Wandöffnung '1130' mm,

Höhe Nennmaß Wandöffnung '2300' mm,

bauphysikalische Anforderungen: bewertetes Schalldämm-Maß DIN 4109 Rw 32 dB, Feuerwiderstandsklasse T 30 DIN 4102-5, mit Rauchschutzanforderung DIN 18095-1, Bedienungskräfte Klasse 3 DIN EN 12217, Rahmendurchbiegung B (kleiner gleich 1/200) DIN EN 12210, max. zulässige Verformung Klasse 2 DIN EN 12219, Mechanische Festigkeit Klasse 3 DIN EN 1192, Klimaklasse I, Prüfklima a, DIN EN 1121 (normale Beanspruchung), Korrosivitätskategorie C2 (gering) DIN EN ISO 12944-2, DIN EN ISO 14713-1, Beschichtung mit erwarteter Schutzdauer H DIN EN ISO 12944-1 von 15 bis 25 Jahren,
Befestigung an Stahlbeton,
Ausführung mit Blockzarge/Blendrahmen, Zarge aus Aluminium-Strangpressprofilen,
Profilquerschnitt Blockzarge in mm 'Bautiefe 80 mm'

Zarge pulverbeschichtet,
Farbton 'RAL 9002 Grauweiß'

80 mym, Dichtungsprofil DIN EN 12365-1 als Hohlkammerprofil aus EPDM, mit 3D-Aufnahmeelementen, Breite des Zargenspiegels 20/45 mm, ohne Bodeneinstand,
Ausführung als Rahmentür, Rahmen aus Aluminium-Strangpressprofil,
Profilquerschnitt Flügelrahmen in mm 'Bautiefe 80 mm'

Oberfläche der Öffnungsfläche anodisch oxidiert, E0 (entfettet und desoxidiert), Oberfläche der Schließfläche anodisch oxidiert, E0 (entfettet und desoxidiert),
Farbton 'RAL 9002 Grauweiß'

Türflügel transparent mit einer Füllung, aus Verbund-Sicherheitsglas (VSG), mit Rollenband, 2 Bänder je Flügel,
vorgerichtet für Notausgangsverschluss DIN EN 179 Typ A Drücker-Betätigung, mit PZ-Schloss, mit Obentürschließer, vorgerichtet für motorischen Antrieb, mit Bodendichtung, absenkbar, Ausführung gemäß Zeichnung und Einzelbeschreibung,
Zeichnungs-Nr 'A344_DE 321'

Einzelbeschreibungs-Nr 'Blendrahmen und Kämpfer  Bautiefe 80  mm
Flügelrahmen  Bautiefe 80 mm
Obentürschließer  vorgerichtet für motorische Öffnung
Türtyp: R.2.1
Anschlag: rechts
Türnummer: T.DG.T02.1'

Hersteller und Typ 'Profile PdP: ADS80 RS30, Schueco
Obertürschließer PdP DORMA TS 93 B Contur' oder gleichwertig,

Hersteller und Typ '....................................................' vom Bieter einzutragen
.
Menge: 1,000 St
Leistungsbereichkatalog: 031
DIN276-1_08: 344
DIN276_18: 344

#### Titel 3.2 Glaswand

**Ausführungsbeschreibung 1 Ausführungsbeschreibung Trennwandanlage**
*Ausführungsbeschreibung Trennwandanlage*
Die Ausführung der Glastrennwandanlage erfolgt gemäß Detailzeichnung A344_DE402. Die Schallschutzanforderung beträgt Rw = 32 dB im eingebauten Zustand. Der Deckenanschluss erfolgt an ein Flachstahlprofil unterhalb einer Metallkappendecke; das Flachstahlprofil ist in gesonderter Position ausgeschrieben.

Die Raumhöhe beträgt 3.604,1 mm bzw. 3.794,1 mm. Die Höhe des Sockelanschlusses beträgt 100 mm, die Höhe des Deckenanschlusses 35 mm. Die Profile bestehen aus eloxiertem Aluminium. Die Decken-, Boden- und Wandabschlussprofile sind in RAL 7035, matt, ausgeführt.

Die Glasrahmen bestehen aus T35-Aluminium, natur eloxiert, mit Dichtungen in RAL 7035, grau. Die Ständerdichtungen sind schwarz; die Ständer verfügen über eine verdeckt liegende Rasterschlitzung. Die unteren Glasfelder bestehen aus 8 mm VSG Klarglas, zweilagig; die oberen Glasfelder aus 4 mm Floatglas, klar, zweilagig. Querfugen befinden sich oberhalb der Türelemente; die Querfuge im Türbereich beträgt 8 mm, ebenso die Querfuge der Oberblende mit 8 mm. Das Dekor besteht aus eloxierten Aluminiumprofilen; die Lackierung ist matt ausgeführt. Als Referenzprodukt gilt Goldbach Kirchner oder ein gleichwertiger Hersteller; Hersteller und Typ sind vom Bieter anzugeben.

Es wird eine nichttragende, innere Systemtrennwand in Aluminium-Stahl-Skelettbauweise des Typs T35 oder gleichwertig ausgeführt. Die Trennwand ist als frontbündige Zweischeibenverglasung mit filigranem Aluminiumrandprofil konzipiert. Es handelt sich um ein geschlossenes, jederzeit revisionierbares Wandsystem mit verdeckter Befestigung. Die Konstruktion besitzt kein festes Breitenraster und ist für unterschiedliche Raumhöhen anpassbar. Die Wandstärke beträgt 100 mm. Die Konstruktion besteht aus einer Stahlunterkonstruktion mit vertikalen Ständern; der Anschluss an den Baukörper erfolgt über U-Profile. Die Gefache werden durch Aluminiumrahmen mit Trockenverglasung gebildet, die mittels Klipsschrauben befestigt und jederzeit lösbar sind. Das Fugenbild ist exakt mit einer Fugenbreite von 8 mm auszuführen. Die Organisierbarkeit erfolgt über eine verdeckt liegende Rasterschlitzung im Ständer; sämtliche Bauteile besitzen eine verdeckte Befestigung.
Die Aluminiumprofile sind stranggepresst und EV1-eloxiert, alternativ in RAL- oder Sonderfarben pulverbeschichtet. Die Stahlunterkonstruktion ist verzinkt. Die Anschlussprofile aus Stahl sind RAL-pulverbeschichtet in matter Feinstruktur ausgeführt. Die Fugen werden umlaufend mit dauerelastischer Trockendichtung in RAL 7035 grau oder gleichwertig abgedichtet. Aufgesetzte oder eingedrückte Keder beziehungsweise Abdeckungen kommen nicht zur Ausführung. Die Verglasung erfolgt als Zweischeibenverglasung in Trockenverglasung mit voneinander unabhängigen Aluminiumrahmen. Als Standard sind ab Boden 6 mm ESG Klarglas und ab Brüstungshöhe 6 mm Floatglas vorgesehen. Alternative Glasstärken bis 10 mm sind je nach akustischer oder technischer Anforderung möglich. Sonderausführungen umfassen satinierte, bedruckte, farbige, schaltbare Gläser sowie Ausführungen mit Sichtschutzfolien oder innenliegenden Jalousien. Eine absturzsichernde Ausführung nach TRAV ist möglich.
Die Deckenanschlussfuge hat eine Höhe von 35 mm bei einem Deckenausgleich von ±15 mm. Die Bodenanschlussfuge besitzt eine Höhe von 80 mm mit einem Bodenausgleich von ±20 mm. Das Wandanschlussprofil (U-Profil) weist eine Breite von 4 mm auf, der Wandausgleich beträgt +16 / 4 mm. Der Wandanschluss am Ständer besitzt eine Breite von 24 mm und einen Wandausgleich von ±4 mm. Der Anschluss an Boden, Decke und Wand ist gleitend und teleskopierbar, sodass eine Höhenanpassung ohne Anpassarbeiten vor Ort möglich ist. Die Schalldämmung beträgt Rw,p = 4251 dB gemäß ISO 140-3 / ISO 717-1. Der Statiknachweis erfolgt gemäß DIN 4103 Teil 1. Brandschutzanforderungen bestehen nicht; optional ist eine T36-Ausführung mit F30 / EI30 möglich. Das Flächengewicht beträgt ca. 40 kg/m². Raumhöhen bis 6,0 m sind realisierbar. Sämtliche Materialien sind entsprechend den Nachhaltigkeitsanforderungen recyclingfähig.
Die Montage erfolgt trocken und schmutzarm. Durch die hohe Vorfertigung sind kurze Montagezeiten möglich. Die Elemente sind versetzbar und demontierbar, ohne Materialverlust, und ein Umbau einzelner Module ist ohne Demontage angrenzender Elemente möglich. Das System ist mit allen Trennwand- und Schrankwandsystemen des Herstellers kombinierbar. Sämtliche Türsysteme des Herstellers können integriert werden. Elektro-, Medien- und TGA-Komponenten lassen sich über Plug-&-Play-Mediensockel einbinden.

**3.2.10 Element mit Ganzverglasung, unterteilt, B/H 955/3795 mm**
Element mit unterteilter Ganzverglasung, von Boden bis Decke reichend, mit einer Querfuge gemäß Ausführungsbeschreibung 1. Der obere Abschluss des Glaselementes folgt dem gekrümmten Deckenverlauf gemäß Detail A344_DE402. Die untere Verglasung besteht aus 8 mm Verbundsicherheitsglas (VSG), klar, zweilagig. Die obere Verglasung besteht aus 6 mm Floatglas, klar, zweilagig. Die Trennwandkonstruktion ist als frontbündige Zweischeibenverglasung mit einer Wanddicke von 100 mm ausgeführt. Das Element weist eine Breite von 955 mm und eine Höhe von 3.795 mm auf. Die Höhe der Querfuge beträgt 2.316 mm. Die Querfuge liegt im Bereich der Tür gemäß technischer Ausführungsbeschreibung.
Die Montage erfolgt als Bestandteil einer Glaswandanlage einschließlich sämtlicher erforderlicher Anschlussprofile, Befestigungen, Dichtungen und Nebenleistungen gemäß den technischen Vorbemerkungen.
Menge: 1,000 St
DIN276_18: 342

**3.2.20 Element mit Ganzverglasung, unterteilt, B/H 837/3795 mm**
Glaselement mit unterteilter Ganzverglasung, von Boden bis Decke, mit einer Querfuge im Bereich der Tür gemäß Ausführungsbeschreibung 1. Der obere Abschluss orientiert sich an dem gekrümmten Deckenverlauf (siehe Detail A344_DE402). Das Element weist eine Wanddicke von 100 mm, eine Breite von 837 mm sowie eine Höhe von 3.795 mm auf. Die Höhe der Querfuge beträgt 2.316 mm. Die untere Verglasung besteht aus 8 mm Verbundsicherheitsglas (VSG), klar, zweilagig. Die obere Verglasung besteht aus 6 mm Floatglas, klar, zweilagig. Die Konstruktion ist als frontbündige Zweischeibenverglasung mit verdeckter Befestigung ausgeführt. Anschlussprofile, Dichtungen und Ständersystem entsprechen den technischen Vorbemerkungen. Das Element ist Bestandteil einer Glaswandanlage.
Menge: 2,000 St
DIN276_18: 342

**3.2.30 Element mit Ganzverglasung, unterteilt, B/H 887/3795 mm**
Glaselement mit unterteilter Ganzverglasung, von Boden bis Decke, mit einer Querfuge im Bereich der Tür gemäß Ausführungsbeschreibung 1. Der obere Abschluss folgt dem gekrümmten Verlauf der Decke (siehe Detail A344_DE402). Das Element besitzt eine Wanddicke von 100 mm, eine Breite von 887 mm und eine Höhe von 3.795 mm. Die Höhe der Querfuge beträgt 2.316 mm. Die untere Verglasung besteht aus 8 mm Verbundsicherheitsglas (VSG), klar, zweilagig. Die obere Verglasung besteht aus 6 mm Floatglas, klar, zweilagig. Die Konstruktion ist als frontbündige Zweischeibenverglasung mit verdeckter Befestigung ausgeführt. Anschlussprofile, Dichtungen und Ständersystem entsprechen den technischen Vorbemerkungen. Das Element ist Bestandteil einer Glaswandanlage.
Menge: 1,000 St
DIN276_18: 342

**3.2.40 Element mit Ganzverglasung, unterteilt, B/H 843/3795 mm**
Glaselement mit unterteilter Ganzverglasung, von Boden bis Decke, mit einer Querfuge im Bereich der Tür gemäß Ausführungsbeschreibung 1. Der obere Abschluss folgt dem gekrümmten Verlauf der Decke (siehe Detail A344_DE402). Das Element besitzt eine Wanddicke von 100 mm, eine Breite von 843 mm und eine Höhe von 3.795 mm. Die Höhe der Querfuge beträgt 2.316 mm. Die untere Verglasung besteht aus 8 mm Verbundsicherheitsglas (VSG), klar, zweilagig. Die obere Verglasung besteht aus 6 mm Floatglas, klar, zweilagig. Die Konstruktion ist als frontbündige Zweischeibenverglasung mit verdeckter Befestigung auszuführen. Anschlussprofile, Dichtungen und Ständersystem entsprechen den technischen Vorbemerkungen. Das Element ist Bestandteil einer Glaswandanlage.
Menge: 2,000 St
DIN276_18: 342

**3.2.50 Element mit Ganzverglasung, unterteilt, B/H 878/3795 mm**
Glaselement mit unterteilter Ganzverglasung, von Boden bis Decke, mit einer Querfuge im Bereich der Tür gemäß Ausführungsbeschreibung 1. Der obere Abschluss folgt dem gekrümmten Verlauf der Decke (siehe Detail A344_DE402). Das Element besitzt eine Wanddicke von 100 mm, eine Breite von 878 mm und eine Höhe von 3.795 mm. Die Höhe der Querfuge beträgt 2.316 mm. Die untere Verglasung besteht aus 8 mm Verbundsicherheitsglas (VSG), klar, zweilagig. Die obere Verglasung besteht aus 6 mm Floatglas, klar, zweilagig. Die Konstruktion ist als frontbündige Zweischeibenverglasung mit verdeckter Befestigung auszuführen. Anschlussprofile, Dichtungen und Ständersystem entsprechen den technischen Vorbemerkungen. Das Element ist Bestandteil einer Glaswandanlage.
Menge: 1,000 St
DIN276_18: 342

**3.2.60 Element mit Ganzverglasung, unterteilt, B/H 963/3795 mm**
Glaselement mit unterteilter Ganzverglasung, von Boden bis Decke, mit einer Querfuge im Bereich der Tür gemäß Ausführungsbeschreibung 1. Der obere Abschluss folgt dem gekrümmten Verlauf der Decke (siehe Detail A344_DE402). Das Element besitzt eine Wanddicke von 100 mm, eine Breite von 963 mm und eine Höhe von 3.795 mm. Die Höhe der Querfuge beträgt 2.316 mm. Die untere Verglasung besteht aus 8 mm Verbundsicherheitsglas (VSG), klar, zweilagig. Die obere Verglasung besteht aus 6 mm Floatglas, klar, zweilagig. Die Konstruktion ist als frontbündige Zweischeibenverglasung mit verdeckter Befestigung ausgeführt. Anschlussprofile, Dichtungen und das Ständersystem entsprechen den technischen Vorbemerkungen. Das Element ist Bestandteil einer Glaswandanlage.
Menge: 1,000 St
DIN276_18: 342

**3.2.70 Element mit Ganzverglasung, B/H 330/2316 mm**
Glaselement mit einteiliger Ganzverglasung von Boden bis zur Höhe der Querfuge im Bereich der Tür gemäß Ausführungsbeschreibung 1. Das Element besitzt eine Wanddicke von 100 mm, eine Breite von 330 mm und eine Höhe von 2.316 mm. Die Verglasung besteht aus 8 mm Verbundsicherheitsglas (VSG), klar, zweilagig. Die Konstruktion ist als frontbündige Zweischeibenverglasung mit verdeckter Befestigung auszuführen. Anschlussprofile, Dichtungen und das Ständersystem entsprechen den technischen Vorbemerkungen. Das Element ist Bestandteil einer Glaswandanlage.
Menge: 2,000 St
DIN276_18: 342

**3.2.80 Element mit Ganzverglasung, Oberlicht, B/H 829/1479 mm**
Glaselement als Oberlicht mit Ganzverglasung, von der Querfuge auf Türhöhe bis zur Decke reichend, gemäß Ausführungsbeschreibung 1. Der obere Abschluss folgt dem gekrümmten Verlauf der Decke (siehe Detail A344_DE402). Das Element besitzt eine Wanddicke von 100 mm, eine Breite von 829 mm und eine Höhe von 1.479 mm. Die Höhe der Querfuge beträgt 2.316 mm. Die Verglasung besteht aus 6 mm Floatglas, klar, zweilagig. Die Konstruktion ist als frontbündige Zweischeibenverglasung mit verdeckter Befestigung auszuführen. Anschlussprofile, Dichtungen und das Ständersystem entsprechen den technischen Vorbemerkungen. Das Element ist Bestandteil einer Glaswandanlage.
Menge: 2,000 St
DIN276_18: 342

**3.2.90 Element mit Ganzverglasung, Oberlicht, B/H 887/1479 mm**
Glaselement als Oberlicht mit Ganzverglasung von der Querfuge auf Türhöhe bis zur Decke, gemäß Ausführungsbeschreibung 1. Der obere Abschluss erfolgt entsprechend dem gekrümmten Deckenverlauf (siehe Detail A344_DE402). Das Element besitzt eine Wanddicke von 100 mm, eine Breite von 887 mm und eine Höhe von 1.479 mm. Die Höhe der Querfuge beträgt 2.316 mm. Die Verglasung besteht aus 6 mm Floatglas, klar, zweilagig. Die Konstruktion ist als frontbündige Zweischeibenverglasung mit verdeckter Befestigung auszuführen. Anschlussprofile, Dichtungen und das Ständersystem entsprechen den technischen Vorbemerkungen. Das Element ist Bestandteil einer Glaswandanlage.
Menge: 1,000 St
DIN276_18: 342

**3.2.100 Element mit Ganzverglasung, Oberlicht, B/H 979/1479 mm**
Glaselement als Oberlicht mit Ganzverglasung von der Querfuge auf Türhöhe bis zur Decke, gemäß Ausführungsbeschreibung 1. Der obere Abschluss erfolgt entsprechend dem gekrümmten Deckenverlauf (siehe Detail A344_DE402). Das Element besitzt eine Wanddicke von 100 mm, eine Breite von 979 mm und eine Höhe von 1.479 mm. Die Höhe der Querfuge beträgt 2.316 mm. Die Verglasung besteht aus 6 mm Floatglas, klar, zweilagig. Die Konstruktion ist als frontbündige Zweischeibenverglasung mit verdeckter Befestigung auszuführen. Anschlussprofile, Dichtungen und das Ständersystem entsprechen den technischen Vorbemerkungen. Das Element ist Bestandteil einer Glaswandanlage.
Menge: 1,000 St
DIN276_18: 342

**3.2.110 Element mit Ganzverglasung, Oberlicht, B/H 967/1479 mm**
Glaselement als Oberlicht mit Ganzverglasung von der Querfuge auf Türhöhe bis zur Decke, gemäß Ausführungsbeschreibung 1. Der obere Abschluss erfolgt entsprechend dem gekrümmten Deckenverlauf (siehe Detail A344_DE402). Das Element besitzt eine Wanddicke von 100 mm, eine Breite von 967 mm und eine Höhe von 1.479 mm. Die Höhe der Querfuge beträgt 2.316 mm. Die Verglasung besteht aus 6 mm Floatglas, klar, zweilagig. Die Konstruktion ist als frontbündige Zweischeibenverglasung mit verdeckter Befestigung auszuführen. Anschlussprofile, Dichtungen und das Ständersystem entsprechen den technischen Vorbemerkungen. Das Element ist Bestandteil einer Glaswandanlage.
Menge: 2,000 St
DIN276_18: 342

**3.2.120 Element mit Ganzverglasung, Oberlicht, B/H 974/1479 mm**
Glaselement als Oberlicht mit Ganzverglasung von der Querfuge auf Türhöhe bis zur Decke, gemäß Ausführungsbeschreibung 1. Der obere Abschluss erfolgt entsprechend dem gekrümmten Deckenverlauf (siehe Detail A344_DE402). Das Element besitzt eine Wanddicke von 100 mm, eine Breite von 974 mm und eine Höhe von 1.479 mm. Die Höhe der Querfuge beträgt 2.316 mm. Die Verglasung besteht aus 6 mm Floatglas, klar, zweilagig. Die Konstruktion ist als frontbündige Zweischeibenverglasung mit verdeckter Befestigung auszuführen. Anschlussprofile, Dichtungen und das Ständersystem entsprechen den technischen Vorbemerkungen. Das Element ist Bestandteil einer Glaswandanlage.
Menge: 1,000 St
DIN276_18: 342

**3.2.130 Wandanschluss**
Wandanschluss einer frontbündigen Zweischeibenverglasung, durchgehend von Boden bis Decke. Das Anschlussprofil besteht aus einem Stahlprofil in RAL 9011, schwarz, matt. Die Raumhöhe beträgt 3.795 mm, die Breite der Wandanschlussfuge beträgt 24 mm und die Höhe des Wandanschlussprofils beträgt 20 mm. Der Wandausgleich beträgt ± 4 mm. Der Wandanschluss ist als Bestandteil einer Glaswandanlage zu montieren.
Menge: 2,000 St
DIN276_18: 342

**3.2.140 Deckenanschluss**
Anschlussprofil an der Decke bestehend aus einem U-Profil mit einer Breite von 62 mm und einem Profilspiegel von 45 mm. Der gleitende Deckenanschluss wird mit einer Hinterfüllung aus Flachstahl und einem Aluminiumrahmen ausgeführt. Das Aluminiumprofil ist nasslackiert in RAL 7035. Der Einbau erfolgt gemäß Detail A344_DE402. Für die Montage sind 4 Elemente mit einer Länge von ca. 3.800 mm einzuplanen; berücksichtigt wird dabei die gekrümmte Ausbildung des Deckenanschlusses entsprechend den angegebenen Biegeradien gemäß Detail A344_DE402.
Menge: 15,200 m
DIN276_18: 342

**3.2.150 Deckenanschluss für Glastrennwand an WBKO- Bestandsdecke, Flachstahl**
Deckenanschluss für eine Glastrennwand an einer WBKD-Bestandsdecke herstellen. Der Anschluss besteht aus Flachstahl b/d = 90/5 mm, gebogen auf den definierten Radius gemäß Detail A344_DE402. Die Fertigung umfasst den Zuschnitt des Flachstahls, das Herstellen von 60 mm Langlochbohrungen auf dem 5 mm Flachstahl sowie die werkseitige Biegung des Flachstahls auf den definierten Radius in Einzellängen von ca. 3.800 mm. Die genaue Lage der Glastrennwand auf der WBKD sowie die Positionen der Bohrungen für die Gewindebolzen sind anzukennzeichnen; die Bohrungen liegen jeweils auf dem Hoch- bzw. Tiefpunkt der WBKD-Welle. Anschließend werden die Bohrungen axial zum Bogenradius an den markierten Stellen hergestellt. Die kraftschlüssige Befestigung der Gewindebolzen erfolgt ca. 150 mm in der oberhalb der WBKD neu hergestellten Stahlbetondecke, mit Verschraubung der Schraubenmutter oberhalb des Flachstahls. Der Flachstahl wird mittels Schraubenmuttern ober- und unterhalb arretiert und kraftschlüssig befestigt. Der Zwischenraum zwischen WBKD und Flachstahl wird auf einer Trennlage gemäß Detail A344_DE402 ausgespachtelt. Es sind L-Winkel an der Unterseite des Flachstahls zu liefern und anzubringen, die Verbindung erfolgt geschraubt gemäß Detail A344_DE402.01. Zusätzlich ist ein entsprechend dem Radius gebogener Blechstreifen zu liefern und an den beschriebenen Winkeln anzunieten; die Oberfläche entspricht RAL 7035.
Der Deckenanschluss ist gemäß den Detailzeichnungen A344_DE402 und A344_DE403 zu liefern und einzubauen.
Menge: 15,200 m
DIN276_18: 342

**3.2.160 Bandrasterelement**
Bandrasterelement, durchgehend von Boden bis Decke, als Bestandteil einer Glaswandanlage gemäß Detail A344_DE402. Die Ausführung erfolgt mit einer Bautiefe von 100 mm, aus Aluminium E6-EV1 eloxiert, mit Befestigung mittels Schnappschrauben an einer Stahlstütze. Die Oberfläche ist pulverbeschichtet in RAL 7035. Das Bauteil ist entsprechend einer Raumhöhe von 3.795 mm auszubilden und besitzt einen Profilspiegel von 100 mm. Die Montage erfolgt als Teil der Glaswandanlage.
Menge: 15,180 m
DIN276_18: 342

**3.2.170 Unterbauprofil Alu 65/230 mm, eloxiert**
Unterbauprofil als scharfkantiges Hohlprofil mit einer Dicke von 3 mm, aus Aluminium, Oberfläche natur eloxiert. Das Profil besitzt Abmessungen von 65/230 mm und ist auf einem vorkomprimierten Dichtungsband mit einer Dicke von 10 mm zu liefern und zu montieren. Seitlich angebrachte Montagewinkel aus Stahlblech mit einer Dicke von 3 mm und Abmessungen von 75/175 mm sind einzubauen. Die Befestigung erfolgt mittels Injektageankern auf der Stahlbetondecke.
Menge: 8,446 m
DIN276_18: 342

### Gewerk 4 Dokumentation

#### Titel 4.1 Dokumentation - BTV und BBR

*Hinweis: Technische Vorbemerkungen Dokumentation*
Dokumentation unter Zugrundelegung der nachstehenden Vorgaben:

1. Handbuch für die Durchführung von Neu-, Um- und Erweiterungsbauvorhaben in Liegenschaften des Deutschen Bundestages, Teil 1 - Vorgaben für Aufbau und Inhalt der Bestandsdokumentation, Stand 12/ 2010. Es gelten die Anlagen 1 bis 4 entsprechend. Ausgenommen ist der Teil 1 der Anlage 2-2!
2. Handbuch für die Durchführung von Neu-, Um- und Erweiterungsbauvorhaben in Liegenschaften des Deutschen Bundestages, Teil 2 Anlage 3 aus Teil 2 (MSR Bezeichnungskonzept)
3. Dokumentationsrichtlinie (DRL) des BBR, Stand 02/ 2008 CAD-Vorgaben (Kapitel 3 und 6.3 in Verbindung mit dem Kapitel 2.3.2 „Plancodierung“) und VOB/C, sowie die gewerkspezifischen Anhänge. Die Anforderungen an die vom AN zu erstellende Dokumentation zu Art und Umfang der Kennzeichnung, zur Anwendung des Anlagenkennzeichnungssystems (AKS) sowie zu CAD-Vorgaben werden nach Auftragserteilung entsprechend der Kapitel 1, 2 und 3 und den zugehörigen Anhängen/ Formatvorlagen in Kapitel 6 der Dokumentationsrichtlinie 02 / 2008 des BBR konkretisiert.
4. Vorgaben zur Erstellung der gis-Pläne gemäß Anlage 2 des Handbuchs des Deutschen Bundestages, Teil 1, Stand 12 / 2020

Die genannten Richtlinien des Deutschen Bundestages und des BBRs sind als Anlage der Ausschreibung beigefügt.
Die vollständige Dokumentationsrichtlinie gemäß Pkt. 3 kann im Internet unter folgender Adresse eingesehen werden:
https://www.bbr.bund.de/BBR/DE/Service/BaufachlicheRegelungen/Dokurichtlinien/dokumentationsrichtlinien-des-bbr.html

**4.1.10 Dokumentationsunterlagen nach Richtlinien des Bundestages und BBR**
*** Pauschalposition
Baubegleitende Erstellung einer umfangreichen und exakten Dokumentation für die Gesamtleistung des Gewerks unter Zugrundelegung der Vorbemerkungen. Die Dokumentation ist ein wesentlicher Bestandteil der Einweisung/Abnahme und versetzt den Nutzer in die Lage das Gebäude vollumfänglich betreiben zu können.

Geforderte Nachweise:
- Beschreibung der ausgeführten Leistungen einschl. Übersichtsplänen mit farblicher Kennzeichnung der Einbauorte
- Unterlagen zu Bedienung und Wartung (optional, gewerkspezifisch)
- Regelung -  Technische Anschlussdaten für die Hard- und Softwaresteuerung (optional, gewerkspezifisch)
- Bescheinigungen (z.B. VOB-Abnahmeprotokolle/Prüfzeugnisse/Zertifikate/Schweißnachweise (optional, gewerkspezifisch), Gutachten, Materialprüfungen/ TÜV-Bescheinigungen / Gewährsbescheinigungen / Errichterbescheinigung / Fachbauleitererklärung / Abschlussberichte von Prüfingenieuren (optional, gewerkspezifisch) / Zulassung im Einzelfall (optional, gewerkspezifisch)
- Messprotokolle (Vermessungsunterlagen (optional, gewerkspezifisch) / Protokolle über Funktionsprüfungen (optional, gewerkspezifisch)
- Herstellerunterlagen (Produktunterlagen der verwendeten Materialien, Anstriche, Farbangaben, Produktnummern) inkl. einer vollständigen Auflistung aller Bauprodukte mit Produkt- bzw. Baustofftyp, Bezeichnung Fabrikat, Herstellerangabe, Angabe der LV-Position und Verortung
- Bestands-/Revisionspläne
- Werkzeuge (zwei komplette Sätze Einstellschlüssel für eingebaute technische Komponenten (optional, gewerkspezifisch)

Der Aufbau der Dokumentation wie z.B. Nummerierung, Gliederung, Deckblatt, Inhaltsverzeichnis etc. ist in den Vorgaben des Handbuchs des Deutschen Bundestages (siehe o.g. Pkt. 1) nachzulesen und zu beachten.

Inhalt der Dokumentation
Der AN hat alle verwendeten Baustoffe und Produkte zu dokumentieren und durch entsprechende Nachweise zu belegen. Die Anforderungen an die eingesetzten Produkte müssen mit Verwendbarkeitsnachweisen, techn. Merkblättern und Sicherheitsdatenblättern prüffähig nachgewiesen werden, ggf. sind zusätzlich relevante Bauprodukte mit Angebotsabgabe an entsprechenden Stellen in den Leistungspositionen zu benennen.

Umfang und Format:
Zeichnungen sind im Papierformat farbig, gefaltet und in DIN A4-Ordner mit Inhaltsverzeichnis 4-fach die restlichen Unterlagen in Papierform schwarz/ weiß ggf. farbig 3-fach zu übergeben.
Neben der Papierform sind alle genannten, durch den AN erstellten Unterlagen digital als Dateien in einem Austauschformat (gem. Dokumentationsrichtlinie) dem AG zu übergeben.
Der Dokumentationsschein ist zu verwenden.
Die Dokumentation ist parallel zur Ausführung der Bauleistung zu erstellen, fortzuschreiben und fortlaufend zu übergeben.
Die vollständigen Dokumentationsunterlagen sind zusammengestellt und gegliedert bis spätestens 21 Tage vor der geplanten (Teil-) Abnahme der Vertragsleistung vom AN dem AG zu übergeben.
Die Unterlagen zur Abnahme gem. Ziffer 5 des gewerkspezifischen Anhanges sind umgehend nach erfolgter Abnahme nachzureichen.

Hinweis:
Diese Position beinhaltet auch Grund- und Nebenleistungen nach VOB/C, die bei der Bildung des Einheitspreises zu berücksichtigen ist.
Menge: 1,000 psch

**4.1.20 Prüfumlauf Dokumentationsunterlagen**
*** Pauschalposition
Prüfumlauf Dokumentationsunterlagen nach Richtlinien des Bundestages und BBR

Die Prüfung und ggf. die Übergabe der Nachforderungen an den AN erfolgt in zwei Phasen
- Phase 1: Prüfung auf Vollständigkeit
- Phase 2: Inhaltliche Prüfung der Unterlagen, ggf. mehrfach

- Die Unterlagen durchlaufen jeweils die Prüfung durch die Objektüberwachung, den Projektsteuerer, das BBR und den Nutzer. Die abschließende Feststellung der Vollständigkeit und inhaltlichen Richtigkeit der Unterlagen erfolgt durch den Nutzer.

Zusätzlich ist eine Auflistung der geänderten/ergänzten Dokumentationsunterlagen zu übergeben.
Wird eine mangelhafte Dokumentation festgestellt, hat der Auftragnehmer je Phase innerhalb von 7 Tagen nach Erhalt der Prüfanmerkungen seine überarbeitete/ergänzte Dokumentation erneut vollständig zu übergeben. Zusätzlich ist eine Auflistung der geänderten/ergänzten Dokumentationsunterlagen zu übergeben.

Umfang und Format:
Die Zeichnungen sind je Prüfphase in Papierform farbig 1-fach zu übergeben, die restlichen Unterlagen in Papierform schwarz/ weiß ggf. farbig 1-fach, sowie digital als Dateien in einem Austauschformat (gem. Dokumentationsrichtlinie) zu übergeben.

Hinweis:
Ist aufgrund einer stark mangelhaften oder unvollständigen Dokumentation eine mehrfache Prüfung über die ausgeschriebene Menge hinaus erforderlich, trägt der AN die Kosten der weiterführenden Prüfung!
Menge: 1,000 psch

### Gewerk 5 Stundenlohnarbeiten

#### Titel 5.1 Stundenlohnarbeiten

**5.1.10 Vorarbeiter/-in sämtliche Kosten/Zuschläge**
STLB-Bau 2024-04 091
Stundenlohnarbeiten durch Vorarbeiter/-in
der Verrechnungssatz für die jeweilige Arbeitskraft umfasst sämtliche Aufwendungen wie Lohn- und Gehaltskosten, Lohn- und Gehaltsnebenkosten, Zuschläge, lohngebundene und lohnabhängige Kosten, sonstige Sozialkosten, Gemeinkosten, Wagnis und Gewinn.
Menge: 20,000 h
Leistungsbereichkatalog: 091
DIN276-1_08: 399
DIN276_18: 399

**5.1.20 Facharbeiter/-in sämtliche Kosten/Zuschläge**
STLB-Bau 2024-04 091
Stundenlohnarbeiten durch Facharbeiter/-in
der Verrechnungssatz für die jeweilige Arbeitskraft umfasst sämtliche Aufwendungen wie Lohn- und Gehaltskosten, Lohn- und Gehaltsnebenkosten, Zuschläge, lohngebundene und lohnabhängige Kosten, sonstige Sozialkosten, Gemeinkosten, Wagnis und Gewinn.
Menge: 30,000 h
Leistungsbereichkatalog: 091
DIN276-1_08: 399
DIN276_18: 399

**5.1.30 Bauhelfer/-in sämtliche Kosten/Zuschläge**
STLB-Bau 2024-04 091
Stundenlohnarbeiten durch Bauhelfer/-in
der Verrechnungssatz für die jeweilige Arbeitskraft umfasst sämtliche Aufwendungen wie Lohn- und Gehaltskosten, Lohn- und Gehaltsnebenkosten, Zuschläge, lohngebundene und lohnabhängige Kosten, sonstige Sozialkosten, Gemeinkosten, Wagnis und Gewinn.
Menge: 30,000 h
Leistungsbereichkatalog: 091
DIN276-1_08: 399
DIN276_18: 399
